# Instandsetzung/Umbau d. ehem Geigermühle Arnbruck in ein Rathaus mit Bürgerhaus
Angebotsaufforderung (GAEB DA XML 3.3, DA83)
Projekt: 465 Rat-/Bürgerhaus Arnbruck
Währung: EUR
Erstellt mit: CaliforniaX by G&W Software AG, CaliforniaX V25.2.05, 25.02.2026

## 1 Maßnahmenübersicht
1 Maßnahmenübersicht

Baubeschreibung

Bauherr:
Gemeinde Arnbruck
vertreten durch 1. Bürgermeisterin Frau Leitermann
Gemeindezentrum 1
93471 Arnbruck

Bauort:
Wittelsbacher Straße 1
93471 Arnbruck

Flur Nr. 61, 93, 97/1 und 121
Gemarkung Arnbruck

Der Bauherr, hier die Gemeinde Arnbruck, beabsichtigt in der Gemeinde Arnbruck, Wittelsbacher Straße 1 die Umnutzung der ehemaligen Geigermühle zu einem Bürgerhaus mit Mühlenmuseum durchzuführen.

Die bestehende Geigermühle ist das zentrale Gebäude am Ortsplatz und steht seit längerer Zeit leer. Im Zuge der Sanierung sollen das Rathaus, Vereinsräume sowie ein Mehrzweckraum eingebaut werden. Die bestehende, historische Mühle wird zu einem Mühlenmuseum ausgebaut.
An der Südwestseite des Gebäudes wird die ehemalige Säge durch einen Anbau für eine offene Bühne mit Lagerraum ersetzt.

 In unmittelbarer Nachbarschaft befinden sich nördlich, direkt an das Gebäude angebaut ein Wohnhaus mit Restaurant. Östlich grenzt die öffentliche Straße, Wittelsbacher Straße an, südlich die Vitusgasse und in westlicher Richtung der Arnbrucker Bach und die Graf-Arno-Straße.

Grundsätzlich werden bei der Generalsanierung folgende Punkte betrachtet und ausgeführt:

- Abbruch von nicht mehr benötigten Strukturen
- Erneuerung der Geschoßdecken, des Daches und teilweise der Außenwände
- Anbau in horizontaler und vertikaler Sicht
- Einbau von technischen Systemen wie Elektrik, Heizung, Lüftung
- Einbau neuer Fenster, Türen und Tore.
- Verbesserung der Statik, Wärmedämmung und Dichtigkeit der Gebäudehülle.

Das Gebäude grenzt an eine öffentlich zugängliche Fläche.
Entsprechende Sicherheitsvorkehrungen sind zu treffen.

Das unmittelbare Umfeld des Gebäudes kann nur sehr eingeschränkt als Lagerplatz bzw. Parkplatz genutzt werden.
Die Baustelleneinrichtung ist sehr beengt auf dem Grundstück bzw. der öffentlichen Fläche einzurichten in Abstimmung mit der Bauleitung.

Parkmöglichkeiten und Lagerplätze außerhalb des Baugeländes stehen nur begrenzt auf den direkt angrenzenden Parkplätzen zur Verfügung und sind vor der Ausführung mit der Gemeinde Arnbruck abzustimmen.

Parkflächen und Zufahrt der sich in der Nähe befindlichen Arztpraxis müssen stets freigehalten werden. Ein Ausrücken des Notarztes muss durchgehend und behinderungsfrei gewährleistet werden.

Evtl. erhobene notwendige Benutzungsgebühren und Anträge an die Gemeinde sind eigenverantwortlich zu stellen.

Vor Kalkulation wird ausdrücklich ein Ortstermin zur Besichtigung der ötrlichen Gegebenheiten gewünscht. Ein entsprechender Termin ist individuell mit der Bauleitung zu vereinbaren.
Nachforderungen, die sich aus Unkenntnis der Platzsituation, Zufahrtsmöglichkeiten, Einschränkungen durch freizuhaltende Straßen und Plätze und der dadurch auftretenden Schwierigkeiten ergeben, werden nicht anerkannt.

## 2 Kameraüberwachung
2 Kameraüberwachung

Hinweis Kameraüberwachung:
Zu Dokumentationszwecken und zur Baustellenüberwachung ist eine Kamera installiert.
Von dieser Kamera werden in regelmäßigen Abständen Fotos der Baustelle mit dem direkten Baustellenumfeld aufgenommen.
Nach einem Zeitraum von 72 Stunden werden zur Wahrung des Datenschutzes eventuell aufgenommene Gesichter verpixelt. Die Aufnahmen insgesamt werden über die gesamte Bauzeit gesammelt und am Ende als Zeitrafferaufnahme aufbereitet.

Der Bieter erklärt sich mit untenstehender Unterschrift damit Einverstanden.
Das Einholen der jeweiligen Einverständnis der Angestellten und, falls beauftragt, der Nachunternehmer obliegt dem Auftragnehmer. Diese sind dem Bauherrn auf Verlangen vorzulegen und werden nicht gesondert vergütet.

Zur Kenntnis genommen und einverstanden:

.................................., den ...............................
Ort  Datum

..........................................................................
Unterschrift Bieter

## 3 Zufahrt & Baustelleneinrichtung
3 Zufahrt & Baustelleneinrichtung

Das Baugrundstück liegt zwischen der Graf-Arno-Straße und der
Wittelsbacher Straße in Arnbruck. Die ehemaligen Gebäude auf dem Baugrundstück
wurden bereits vorbereitend abgebrochen und mit den Rohbauarbeiten begonnen.
Da die Grundstücksfläche nahezu vollständig überbaut wird,
stehen außerhalb des Baufelds hier keine bzw. nur in sehr geringem Umfang Lager-/
Parkflächen zur Verfügung.

Eine Besichtigung der Örtlichkeiten wird empfohlen.

## 4 Bauzeit & Bauabwicklung
4 Bauzeit & Bauabwicklung
Bauzeit

Die Zwischentermine sind dem beiliegenden Rahmenterminplan sowie den
jeweiligen Vertragsfristen zu entnehmen.

Bauabwicklung

Die erforderlichen Toilettenanlagen werden für den gesamten Bauzeitraum
durch den Auftraggeber gestellt und unterhalten.

Baustrom sowie Bauwasser wird durch den Auftraggeber gestellt.
Der AG behält sich aber vor, die Nutzung von besonders
stromintensiven Geräten zu untersagen bzw. ggf. einen Zwischenzähler auf
Kosten des Nutzers zu installieren.

Unterkünfte wie Schlafräume und Aufenthaltsräume für die Freizeit dürfen
in der Liegenschaft, in der sich die Baustelle befindet, nicht
eingerichtet werden. Aufenthalts- und Lagerräume können vom AG nicht zur
Verfügung gestellt werden. Die Kosten hierfür sind in die Einheitspreise
des Angebots einzurechnen. Lagerflächen im Freien dürfen nur gemäß dem
Baustelleneinrichtungsplan eingerichtet werden und sind mit der
Bauleitung abzustimmen.

Für den Schutz gegen Baulärm gelten außer den Anforderungen des BIMSCHG,
der Allgemeinen Verwaltungsvorschrift gegen Baulärm - Geräuschimmission
- und der zusätzlichen landesrechtlichen Vorschriften folgende
Festlegungen :
Im Einwirkungsbereich der Baustelle befindet sich ein Nutzungsgebiet mit
Wohnhäusern, Schulen, Kindergärten und Büros.
Immissionsrichtwert von 7.00 bis 20.00 Uhr : 55 dB(A)
Immissionsrichtwert von 20.00 bis 7.00 Uhr : 40 dB(A)

Besonders lärm- & erschütterungsintensive Arbeiten sind vorab bei der
Bauleitung anzumelden.

## 5 Ausführung
5 Ausführung
Die ausgeschriebenen Arbeiten sind grundsätzlich nach den gültigen DIN
Normen sowie den dort aufgeführten Normen, gesetzlichen Vorschriften
Verarbeitungsrichtlinien des jew. Hersteller bzw. den anerkannten Regeln
der Technik auszuführen.

Alle angrenzenden öffentlichen Verkehrs- & Freiflächen sind vor
Verunreinigungen und Beschädigungen ebenso wie die benachbarten
Wohngebäude zu schützen.

Mögliche Bedenken gegen die vorgesehene Art der Ausführung sind dem
Auftraggeber/der Bauleitung unverzüglich schriftlich mitzuteilen.

Sämtliche An- und Abfuhr aller benötigten Materialien, Geräte und
Maschinen sowie das Räumen der Baustelle und Wiederherstellung aller
benutzten Flächen in den ursprünglichen Zustand einschließlich
notwendiger Zwischenreinigung ist in die Einheitspreise einzukalkulieren
und wird nicht gesondert vergütet.

## 6 Materialien & Umweltverträglichkeit
6 Materialien & Umweltverträglichkeit
Die aufgeführten Konstruktionsteile und Materialien stellen den
Amtsvorschlag dar. Die in der Leistungsbeschreibung aufgeführten
Konstruktionsteile und Werkstoffe sind vom AN hinsichtlich der
geforderten Güte und Qualität auf ihre Richtigkeit zu prüfen. Auf
Verlangen des AG ist vom AN der Nachweis vorzulegen, dass die
Konstruktionsteile und Werkstoffe den gestellten Anforderungen
entsprechen.

Beschichtungen
Bei allen Beschichtungen (Grundierungen, Imprägnierungen, sonstige
Anstriche, Spachtelungen, Öle/ Wachse, Korrissions-, Brandschutz, etc.)
sind möglichst umweltverträgliche, insbesondere lösemittelarme Produkte
und Verfahren zu verwenden. Dabei sind die Einstufungen entsprechend dem
jeweiligen Produkt bzw. GISCODE der Bauberufsgenossenschaft zu Grunde zu
legen (siehe www.gisbau.de) und die Vorgaben der einschlägigen
Technischen Regeln für Gefahrenstoffe (TRGS) zu berücksichtigen. Als
Grundierungen, Lacke und Lasuren dürfen generell nur schadstoffarme
Produkte entsprechend den Vergabeunterlagen des Umweltzeichens RAL-UZ12a
(Blauer Engel) verwendet werden. Reaktionsharze dürfen nur im technisch
notwendigen Umfang eingesetzt werden. Die technische Notwendigkeit ist
nachzuweisen. Die Produkte sind an der Baustelle im Originalgebinde zu
verwenden. Die Beschichtungen der Schreiner-, Stahlbau-, Metallbau- und
Schlosserarbeiten sind grundsätzlich im Produktionsbetrieb des AN
vorzunehmen. Auf der Baustelle sind sie nur im Ausnahmefall nach
vorheriger Zustimmung des AG erlaubt. Das jeweilige Produkt- und
Sicherheitsdatenblatt ist auf Anforderung vorzulegen.

Gefährliche Inhaltsstoffe (CMR-Stoffe)
Produkte, bei denen im Produkt- und Sicherheitsdatenblatt
krebserzeugende (cancerogene), erbgutverändernde (mutagene) und
fortpflanzungsgefährdende (reproduktionstoxische) Inhaltsstoffe
aufgeführt sind, sind ausgeschlossen.

Recyclingprodukte zum Bauteilschutz
Bei Maßnahmen zum Schutz von  Bauteilen oder der Einrichtung sind
Produkte aus Recyclingmaterial (Altpapier, Alttextilien, PR-Regenerat)
zu verwenden.

Verfugungen und Silikone
Zur Vermeidung von 2-Butanonoxium im Innenraum ist der Einsatz von
oximvernetzenden Silikon-Fugen-Dichtstoffen (Oximosilanvernetzer)
ausgeschlossen. Das Produkt- und Sicherheitsdatenblatt der verwendeten
Verfugung ist auf Verlangen vorzulegen.

## 7 Sonstige Vertragsbestimmungen
7 Sonstige Vertragsbestimmungen
Arbeiten anderer Unternehmer auf der Baustelle/Baustellenorganisation/Gebot der Gleichzeitigkeit:

Zeitgleich arbeiten mehrere Gewerke am und im Gebäude. Der AN verpflichtet sich, den Anweisungen des AG, vertreten durch die örtliche Bauleitung, zur Gesamtkoordinierung Folge zu leisten.

Baubesprechungen:
Es wird eine wöchentliche Bauberatung geben, an der jeder AN mit min. einem Vertreter teilzunehmen hat. Von diesen Besprechungen werden Protokolle durch die örtliche Bauleitung angefertigt, in denen die vereinbarten Festlegungen enthalten sind. Die Festlegungen sind mit Verkündung im Rahmen der Bauberatung gültig.

Bauleitung:
Vom  AN ist dafür ein verantwortlicher Projektleiter oder ein Fachbauleiter zu stellen und bis spätestens zur Anlaufberatung schriftlich dem AG zu benennen. Der Bauleiter bzw. Projektverantwortliche des AN muss während der Ausführungszeit ständig vor Ort anwesend und bevollmächtigt sein, Erklärungen mit Wirkung für und gegen den AN abzugeben und entgegenzunehmen.

Mit Beginn der Arbeiten ist dem Auftraggeber die Fachbauleitererklärung des AN vorzulegen.

Parkierung:
Parkmöglichkeiten für PKW und LKW stehen im Bereich der Baustelle und in deren Umfeld nur in beschränktem Umfang  zur Verfügung!
Die Anfahrt der Baustelle ist nur für die Anlieferung bzw. das Be- und Entladen von Baumaterial gestattet.

Der AN hat die Nutzung der Baustelleneinrichtung mit dem AG so abzusprechen, dass ein reibungsloser Ablauf der Arbeiten gewährleistet ist. Die Anlieferung von Maschinen, Werkzeugen und Baumaterialien ist vom AN so zu steuern, dass diese erst dann auf die Baustelle geliefert werden, wenn Personal des AN zum Empfang und geeignete Lagerungs- und Aufbewahrungsmöglichkeiten bereitstehen. Zwischenlagerkosten werden nicht gesondert vergütet. Es steht auf der Baustelle kein durch den AG gestellter Kran zur Verfügung.

Abrechnung
Die Abrechnung erfolgt nach den Zeichnungen des jeweiligen Planers, soweit die ausgeführte Leistung diesen Zeichnungen entspricht. Sind solche Zeichnungen nicht vorhanden, ist die Leistung aufzumessen.

Sämtliche Rechnungen und Aufmaße sind kumulierend zu erstellen. Zu allen Aufmaßen sind verkleinerte Pläne oder Planausschnitte mit farbigen Eintragungen des entsprechenden Leistungszuwachses beizulegen. Liefer- und Entsorgungs- scheine sind im Original an jeder Abschlagsrechnung mit einzureichen. Ab der 2. Abschlagsrechnung einschl. Schlussrechnung ist eine Aufmaßzusammenstellung mit Angabe aller Abschlagszahlungen und der jeweiligen Abrechnungsmenge der Leistungspositionen sowie Aufmassblattnummern beizufügen. Es muss nachvollziehbar sein, in welcher Abschlagsrechnung welche Leistung abgerechnet wurde. Aufmaßblattnummern sind in der Angabe der Abschlagszahlung fortlaufend zu nummerieren. Jede Leistungsposition ist auf einem separaten Aufmassblatt kumulierend auszuführen.

Die Rechnungen sind wie folgt einzureichen:
- 1 x Kopie der Rechnung direkt an die Rechnungsadresse des AG
- Original inkl. Aufmaß im Original mit Unterschrift des Verfassers zzgl. 2 Kopien des Rechnungsoriginals
  und 1 Kopie des Aufmaßes an das bauüberwachende Büro zur Prüfung und Weiterleitung an den AG

Vor Stellung der Rechnung sind alle Aufmaßblätter zeitnah der Bauüberwachung zur gemeinsamen Prüfung und Freigabe vorzulegen. Die unstrittigen Rechnungskorrekturen sind in die nachfolgenden Rechnung einzuarbeiten. Erfolgt die vorherige gemeinsame Prüfung oder die Einarbeitung der Rechnungskorrekturen nicht, können die Rechnungen mit Aussetzung der Zahlungsfristen zurückgewiesen werden.

Terminpläne
Der Auftragnehmer hat spätestens 1 Woche nach Auftragserteilung einen Feinterminplan mit Kapazitätsuntersetzung auf der Grundlage des Generalterminplans  und unter Beachtung der Vertragsfristen zu erbringen. Der AN hat diesen Feinterminplan koordinierend mit dem AG und der örtlichen Bauüberwachung abzustimmen.

Ausführungsbestimmungen
Der Auftragnehmer hat später nicht mehr sichtbare wichtige Detailpunkte fotografisch zu dokumentieren. Vor der Ausführung von Folgearbeiten, die vorangehende Leistungen verdecken, ist die Bauüberwachung des AG rechtzeitig zu informieren. Diese Informationen haben zur jeweils vorangehenden Bauberatung zu erfolgen.

Jede Vorleistung ist zu überprüfen.

Zur Anordnung von eigener Baustelleneinrichtung wie Lagerplätzen, Aufenthaltsräumen etc. hat der AN dem AG rechtzeitig vor Ausführungsbeginn einen Baustelleneinrichtungsplan zur Abstimmung zu übergeben. Die Lagerung von Materialien erfolgt auf Gefahr des Auftragnehmers. Für den Verschluss eigener Lager- und Arbeitsplätze hat der Auftragnehmer auf eigene Kosten selbst zu sorgen.
Der Auftragnehmer ist verpflichtet, erforderliche Maßnahmen zum Schutz vor Witterungs- und Winterschäden zu treffen. Dazu gehört auch die ggf. erforderliche Kontrolle der Baustelle und der Schutz von vorhandenen Meßeinrichtungen, unabhängig von deren Rechtsträgerschaft.

Alle Leistungen dürfen bei Witterungsverhältnissen, die sich nachteilig auf die Leistung oder die vorhandene Bausubstanz auswirken können, nur ausgeführt werden, wenn durch geeignete Maßnahmen Schäden ausgeschlossen werden. Dies gilt insbesondere auch für den Schutz von Bauwerken und Rohbauten vor eindringendem Regen.

Materialien
Alle zur Anwendung kommenden Bauprodukte und Bauarten müssen den Anforderungen der Bauregellisten A und B sowie der Liste C in der aktuellen Fassung entsprechen. Die den Bauprodukten zugehörigen Übereinstimmungsnachweise sowie Prüfzeugnisse und bauaufsichtlichen Zulassungen sind der örtlichen Bauleitung vor Ausführungsbeginn vorzulegen.

Erhöhte Aufwendungen / Besondere Anforderungen:
Alle Arbeiten, insbesondere Lasttransporte über das Gelände, Arbeiten mit hoher Lärm- und Schmutzintensität sind nur entsprechend der geltenden gesetzlichen Vorschriften und unter Beachtung der Vorgaben des AG auszuführen.

Vor Arbeitsunterbrechung ist dafür zu sorgen, dass keine gefahrdrohenden Zustände (z.B. hängende Teile, Schrägstellung von Bauteilen, usw.) bestehen bleiben.

Inklusive der Sicherungsmaßnahmen für arbeitszeitlich oder technologisch bedingte Unterbrechung der eigenen Arbeiten.

Inklusive sämtlicher Transport- / Hebearbeiten welche zur Ausführung der Arbeiten notwendig sind. Durch den AN werden keine Aufzüge, Kräne sowie sonstige Transportmittel gestellt.

Sonstiges
Alle durch den Auftragnehmer erstellten Plan- und Ausführungsunterlagen, einschließlich Dokumentationen, Prüfzeugnisse, Datenblätter etc. über sämtliche Bauteile, Montage-, Revisions- und Werkpläne, erhält der Auftraggeber vom Auftragnehmer rechtzeitig und auf Abforderung kostenlos in zweifacher Ausfertigung.

Während der Bauphase sind die Immissionsrichtwerte der "Allgemeinen Verwaltungsvorschrift zum Schutz gegen Baulärm - Geräuschimmissionen (AVwV)" und die Vorschriften des Gesetzes über Sonn- und Feiertage im Freistaat Bayern einzuhalten. Die Baustelle muss so eingerichtet und betreiben werden, dass
- Geräusche verhindert werden, die nach dem Stand der Technik vermeidbar sind, und
- lärmintensive Arbeiten in der Zeit zwischen 07.00 Uhr und 20.00 Uhr erfolgen.
Bauarbeiten an Sonn- und Feiertagen dürfen nur mit Ausnahmegenehmigung verrichtet werden.

Staubemissionen ist - besonders bei anhaltender Trockenheit und Wind - durch geeignete Maßnahmen vorzubeugen, z.B. durch Planenabdeckung von Containern, Befeuchten des Materials etc.

AUSFÜHRUNGSUNTERLAGEN,
WERKSTATTZEICHNUNGEN

Dem AN überlassene Planunterlagen sind vor der  Ausführung hinsichtlich Maßen und Detailangaben durch den AN zu prüfen. Auftretende Unstimmigkeiten oder Bedenken sind dem AG unverzüglich mitzuteilen. Alle benannten Materialien, die zur Ausführung kommen, müssen vor Beginn der Arbeiten bemustert werden. Muster sind dem AG kostenfrei zu überlassen. Die Erstellung einer Bemusterungsliste erfolgt durch den AN und ist in die EP einzukalkulieren.
Vor einer Materialbestellung ist die Freigabe des Produkts durch den AG erforderlich. Es dürfen nur Fabrikate und Materialien zur Ausführung gelangen, die
in schriftlicher Form freigegeben wurden und eine gültige bauaufsichtliche Zulassung haben.

Der Ausführung dürfen nur Unterlagen zugrunde gelegt werden, die vom Auftraggeber als zur Ausführung bestimmt gekennzeichnet sind.

FIRMENWERBUNG

Firmenschilder dürfen nicht am Bauzaun, Baukörper, Gerüsten, Gerüstplanen etc. angebracht werden. Firmenwerbung ist ausschließlich auf der Bautafel des AG zugelassen.
Der Auftraggeber hat eine Bautafel mit Angaben zum Vorhaben und zu den Beteiligten anfertigen und aufstellen lassen. Eine Teilfläche dieser Tafel ist für die an der Ausführung beteiligten Firmen vorgesehen.
Zur Wahrung der einheitlichen Gestaltung übernimmt der AG die Beschaffung und Montage der Beschriftungen. Auf der Bautafel werden das Gewerk/ Los, der Name sowie die Adresse des AN genannt.

MASSNAHMEN GEMÄSS BAUSTELLENVERORDNUNG

Für die Baumaßnahme hat der Auftraggeber einen Sicherheits- und Gesundheitsschutzkoordinator (SiGeKo) bestellt. Dieser hat für die Maßnahme eine Baustellenordnung aufgestellt. Das Einhalten der Baustellenordnung, sowie der entsprechenden Unfallverhütungsvorschriften (UVV) und der weiteren
darüber hinaus gehenden gesetzlichen Regelungen ist zwingend erforderlich. Eine zusätzliche Vergütung kann hieraus nicht abgeleitet werden.
Den Anordnungen des SiGeKo ist unbedingt Folge zu leisten. Der hierfür notwendige Aufwand wird nicht gesondert vergütet und ist in die Einheitspreise einzurechnen. Eine Gefährdungs- und Belastungsanalyse für die
durchzuführenden Arbeiten ist im Auftragsfall zu erstellen und dem SiGeKo rechtzeitig vor Beginn der Arbeiten unaufgefordert vorzulegen. Die Kosten hierfür werden nicht gesondert vergütet und sind in die Einheitspreise einzurechnen.

BESONDERE ANORDNUNGEN, VORSCHRIFTEN, MASSNAHMEN

Für die Baustelle gelten die Baustellenordnung des AG und die Brandschutzordnung, sowie bauseits veranlasste bzw. vom AN bei Bedarf selbst bei der Verkehrsbehörde zu beantragende verkehrsrechtliche Anordnungen. Der AN hat seine Angestellten und Nachauftragnehmer über den Inhalt dieser Unterlagen zu belehren und die erfolgte Belehrung dem Auftraggeber
schriftlich zu bestätigen.

Eine Zusammenfassung der geltenden Anordnungen und der wichtigsten Pflichten des AN erfolgt mit dem Protokoll der Bauanlaufberatung, das nach Übergabe an den AN zum Vertragsbestandteil wird.

## 8 Hinweis allgemeine BE, Pausenräume, Unterkünfte
8 Hinweis allgemeine BE, Pausenräume, Unterkünfte
Sanitäranlagen werden bauseits gestellt. Die Sanitäranlagen beinhalten keine Duschmöglichkeit.

Pausen- und Bereitschaftsräume, Umkleiden und Tagesunterkünfte  für Arbeiter, Poliere und Bauleiter des AN sind vom AN zu stellen, über die Bauzeit vorzuhalten, zu unterhalten und wiederabzubauen (Kalkulation im Rahmen der Position "Baustelleneinrichtung".

Menge und Ausführung dieser Räume erfolgt entsprechend den Regelungen der ASR A4.2 und A4.4.

Der AG gestattet keine Übernachtungen auf dem Baugrundstück.

## 9 Normen und Richtlinien
9 Normen und Richtlinien
Gültigkeiten von Normen und Richtlinien:

Für die Ausführung der Leistungen gelten, soweit nicht ausdrücklich auf Änderungen hingewiesen wird, die geltenden DIN- oder EURO-Normen, die allgemeinen technischen Vorschriften der VOB Teil C, sowie die darüber hinausgehenden anerkannten Regeln der Technik in ihrer letztgültigen Fassung. Die Bestimmungen der Berufsgenossenschaften, Auflagen von Behörden und UVV-Vorschriften sind einzuhalten.

Im Zweifelsfall gelten die Vorschriften, Bestimmungen oder Richtlinien mit den höheren Anforderungen.

## 10 Bautagebuch
10 Bautagebuch
Vom AN ist ein arbeitstägliches Bautagebuch zu führen, gut lesbar,  Inhalt gemäß Richtlinie 411 im VHB-Bund (Ausgabe 2017).

Übergabe an die Bauleitung des AG alle 2 Wochen als PDF per E-Mail.

Das Bautagebuch ist eine bindende Vertragsleistung.

## 11 Hinweis Logistik
11 Hinweis Logistik
Vom AN sind alle Kosten für Logistik  der Baustoffe und Bauteile an den Einbauort inkl. Hebezeuge und Transport, einschliesslicher aller Gebühren und Anmeldungen bei Behörden etc. in die Preise einzurechnen.

## 12 Hinweis Baustellensauberkeit, Entsorgung
12 Hinweis Baustellensauberkeit, Entsorgung
Seitens des AG wird Wert auf eine saubere und aufgeräumte Baustelle gelegt. Seitens des AN sind dazu entsprechend ständige Aufräumleistungen einzukalkulieren.

Die durch die im Leistungsverzeichnis aufgeführten Arbeiten anfallenden Reststoffe und Verschnitte  werden Eigentum des AN. Diese sind nach Arten zu trennen, in Behältern des AN zu sammeln und ordnungsgemäß auf eine vom AN zu wählende Deponie- oder Recyclinganlage zu entsorgen. Bauabfälle und Bauschutt sind entsprechend der gültigen Abfallklassifizierung (AVV) zu trennen.

Baustellenmischabfälle (BMA) sind durch sortenreine Trennung auf ein Minimum zu beschränken. Abfälle mit Brandgefahr sind unmittelbar, jedoch mindestens arbeitstäglich zu entsorgen.

Container, Kipp-, Deponie- und Entsorgungs- gebühren sind in die Einheitspreise einzukalkulieren.

## 13 Hinweis Sauberhaltung Straßen
13 Hinweis Sauberhaltung Straßen
Anfallender Schmutzaustrag aus der Baustelle auf öffentliche Verkehrsflächen ist durch den AN nach dem Verursacherprinzip ständig eigenverantwortlich  zu unterbinden und bedarfsweise zu beseitigen (Straßenreinigung), ggf. täglich bis mehrmals täglich.

## 14 Hinweis Planlieferung
14 Hinweis Planlieferung
Die Planlieferung seitens des Auftraggebers erfolgt ausschließlich in digitaler Form für die Bauausführung. Dateiformate PDF, gegebenenfalls DWG/DXF.

Die AN tragen die Druckkosten für Papierpläne.

Der Ausführung dürfen nur die vom AG erhaltenen Unterlagen zu Grunde gelegt werden, die vom AG ausdrücklich als zur Ausführung bestimmt gekennzeichnet sind.
Vor Beginn der Arbeiten sind die Planunterlagen auf Vollständigkeit und Aktualität zu prüfen und mit der örtlichen Bauleitung des AG abzugleichen.

## 15 Technische Beschreibung
15 Technische Beschreibung

- Energiebedarf für Gebäudebeheizung und Lüftungsanlagen entsprechend EnEV (jetzt GEG)
- Die Wärmeerzeugung über eine innenstehende Wärmepumpe.
- Die Wärmeverteilung im gesamten Gebäude erfolgt zu 100% mittels Flächenheizsystem im Fußboden, einschl. Verteiler mit Wandkästen, Regelventilen und Stellantrieben
- Warmwasserbereitung erfolgt elektrisch.
- Rohrleitungen aus Edelstahl Rohr, Wärme- und Schalldämmung aus Mineralwollschalen
  alukaschiert
- Schutzmantel aus Blech für Dämmung in Zentralen (bis 2,00 m Höhe) und nach Abstimmung mit der örtlichen Bauleitung
- Brandschutzdurchführungen entsprechend den geltenden Anforderungen
- Das fachgerechte verschließen von zugehörigen Wand- und Deckendurchbrüche ist im jeweiligen  Gewerk, hier Heizung, enthalten

## Heizung
Datum: 25.02.2026

### 1 Heizungs- und Kälteanlage (KG 420)

#### 1.1 Baustelleneinrichtung (KG 429)

**1.1.1 Baustelle einrichten herstellen Lager- Arbeitsplätze**
Baustelle für sämtliche aufgeführte Leistungen, einrichten, herstellen der dazu erforderlichen Lager- und Arbeitsplätze, Flächen sind im Lageplan ausgewiesen.
Menge: 1,000 psch
Kostenträger: 429

**1.1.2 Baustelle umsetzen, neu herstellen Lager- Arbeitsplätze**
Baustelle für sämtliche aufgeführte Leistungen umsetzen, hierzu auch neu einrichten, -herstellen der dazu erforderlichen Lager- und Arbeitsplätze, Flächen werden durch die Bauleitung ausgewiesen. Anzahl der Umzüge 2x.
Menge: 1,000 psch
Kostenträger: 429

**1.1.3 Baustelleneinr. vorhalten 1Wo**
Baustelleneinrichtung für sämtliche, in der Leistungsbeschreibung aufgeführten Leistungen vorhalten, über die Zeit im Bauzeitenplan hinaus.
Vorhaltedauer eine Woche.
Menge: 4,000 St
Kostenträger: 429

**1.1.4 Baustelle räumen Flächen wiederherstellen**
Baustelle für sämtliche aufgeführte Leistungen, räumen, Geländeflächen, auf denen sich Baustelleneinrichtungen befunden haben, dem früheren Zustand entsprechend herstellen, im Baugrund befindliche Teile der Baustelleneinrichtung (z. B. Fundamente, Pfähle, Leitungen, Kanäle) räumen.
Menge: 1,000 psch
Kostenträger: 429

#### 1.2 Wärmeerzeuger (KG 421)

**1.2.1 Verbund Wärmepumpe und Regler - (Sole/Grundwasser)**
Verbund Wärmepumpe und Regler - (Sole/Grundwasser)

geeignet zur Beheizung und Warmwasserbereitung.
Funktionsweise mit einem Kältekreis mit einer leistungsabhängigen Stufenschaltung der beiden Verdichter. In der Übergangszeit kann die Wärmepumpe im höchst effizienten, einstufigen Betrieb arbeiten.
Entsprechend den geltenden EU-Normen und Verordnungen, werkseitig auf Funktions- und Leistungsfähigkeit geprüft.

Regelung:
1 Mischerkreis standardmäßig
Bis zu 6 Mischerkreise mit Erweiterungsmodulen
Integrierte Wärmemengenerfassung Fernsteuerung/Wartung
PV-Einbindung zur Eigenverbrauchsoptimierung
Einfache Differenztemperatur-Regelung für Solaranlage oder Holzkessel
Geschichtete Solareinspeisung mit Solarzusatzplatine
Modbus TCP, BACnet IP und EIB/KNX Kommunikation möglich
inkl. Zubehör für Einzelraumregelung.

Technische Daten Sole (nach EN 14511)
Leistungsdaten S0/W35
Heizleistung: 35,25 kW
Leistungsaufnahme: 7,11 kW
COP: 4,96
 Wärmequelle - Sole:
Einsatzbereich Heizen: -5 C bis 25 C
Nennumwälzmenge: 8,1 m3/h
Druckverlust: 14,0 kPa

Wärmesenke - Heizung:
Maximale Vorlauftemperatur: 62 C
Zulässiger Betriebsdruck: 3 bar
Nennwassermenge: 6,10 m3/h
Druckverlust: 10,0 kPa

Technische Daten Grundwasser (nach EN 14511)
Leistungsdaten W10/W35
Heizleistung: 46,38 kW
Leistungsaufnahme: 7,24 kW
COP: 6,41
Heizleistung mit SWT: 41,66 kW
Leistungsaufnahme mit SWT: 7,20 kW
COP mit SWT: 5,79

Wärmequelle - Grundwasser:
Einsatzbereich Heizen: +7 C bis 23 C
Nennumwälzmenge GW: 9,9 m3/h
Druckverlust GW: 17,0 m3/h

Wärmesenke - Heizung
Maximale Vorlauftemperatur: 62 C
Zulässiger Betriebsdruck: 3 bar
Nennwassermenge: 8,10 m3/h
Druckverlust: 14,0 kPa

Schalleistungspegel nach EN 12102 - 54 dB(A)

Elektrischer Anschluss: Hauptstrom 3x400V/50Hz
Steuerstrom: 1x230V/50 Hz
Anlaufstrom 1 Verdichter: 36,72 A
Maximaler Betriebsstrom: 2x24,00 A
Sicherung Hauptstrom: C32
Sicherung Steuerstrom: B13
IP-Schutzklasse: IP 20

Abmessungen H/B/T: 1323/760/760 mm
Gewicht: 273 kg

Kältemittel: R410A
Kältemittelfüllmenge: 8,20 kg
Co2 Äquivalent: 17,1 t

Lieferumfang allgemein:
Komplettes Wärmepumpenaggregat im schallgedämmten Gehäuse bestehend aus 2 sauggasgekühlten Scroll-Kapselverdichtern, kupfergelötete Plattentauscher als Verdampfer und Kondensator
Elektrik mit allen erforderlichen Regel und-Sicherheitseinrichtungen
2 Stk. Anlaufstrombegrenzer
Regelung mit Bedieneinheit
4 Stk. flexible Anschlussschläuche
Alle erforderlichen Temperaturfühler
inkl. Einbringung in Technikraum, ca. 25 von Gebäudekante bis Technikraum, ebenerdig
Menge: 1,000 St
Kostenträger: 421

**1.2.2 Inbetriebnahme Sole-Wärmepumpe**
Inbetriebnahme Sole-Wärmepumpe

Inbetriebnahme der Wärmepumpe, inkl. Kontrolle der Anlage (hydraulische
Verrohrung und elektrische Anschlüsse der Wärmepumpen-Komponenten, Kontrolle der vorgeschalteten Sicherungen, Anlagendruck, Ausdehnungsgefäß),
Überprüfen und Einstellen des Expansionsventils,
Messungen:
Verdampfungs-, Kondensations,- Sauggas-, Heißgastemperatur, Netzspannung,
Stromaufnahme, Durchfluss Wärmequelle, Vorlauf- und Rücklauftemperatur heizungsseitig.
Messung aller Ein- und Austrittstemperaturen.
Hinweis auf eventuelle Prüfbericht der Wärmepumpe laut EU-Richtlinie 842/2006,
Überprüfen und Einstellen der Regelung,
Überprüfung der Regelungsausgänge und der angeschlossenen Geräte mittels
Relaistest-Funktion, Unterweisung des Betreibers, Erstellung eines Inbetriebnahmeprotokolls.

Messung der Frostschutzkonzentration im Solekreislauf, Kontrolle Anlagendruck
soleseitig, Ausdehnungsgefäß soleseitig.
Menge: 1,000 St
Kostenträger: 421

**1.2.3 Gemeinsame Inbetriebnahme mit Gewerk Lüftung und Elektro**
Gemeinsame Inbetriebnahme mit Gewerk Lüftung und Elektro
Abstimmung mit den o. g. Gewerken zu den übergreifenden Funktionen.
Klärungen der Betriebsarten "Heizen" und "Kühlen".
Funktionsüberprüfung der gemeinsamen Schnittstellen.
Nach Abschluss der Inbetriebnahme muss gewährleistet sein, dass die vom Gewerk Elektro zur Verfügung gestellten Vorgaben auch umgesetzt werden. Alle Gerätschaften (Wärmepumpe, Deckengeräte, Lüftungsgerät) müssen gemeinsam die geforderten Parameter umsetzen.
Menge: 1,000 psch
Kostenträger: 421

**1.2.4 Gerätesockel Wärmepumpe**
Gerätesockel Wärmepumpe
Gerätesockel für angebotene Wärmepumpe aus verzinkten Vierkant-Profilen als Montagekonsole, inkl. Montagematerial auf Bodenplatte, inkl. Schallentkopplung bestehend aus Dämpfungssockel, Dämpfungssockel mit Befestigungsmöglichkeit an Wärmepumpe.
Höhe Gerätesockel bis 18 cm
Menge: 1,000 St
Kostenträger: 421

**1.2.5 Erweiterungsmodul intern für 2 Heizkreise**
Erweiterungsmodul intern für 2 Heizkreise

Erweiterungsmodul intern für 2 Heizkreise passend zur verbauten Regelung der Wärmepumpe
Erweiterungsmodul intern für zwei weitere Mischer-/Direkt- Heizkreise
mit Fühlern, steckerfertig vorbereitet für Montage auf Zentraleinheit,
inkl. Blechabdeckung und Fühler
Menge: 1,000 psch
Kostenträger: 421

*Hinweis: Die nachstehend beschriebenen Umwälzpumpen*
Die nachstehend beschriebenen Umwälzpumpen sind vom Planer festgelegt. Der Auftragnehmer muss die Dimensionen und Auslegung der Pumpen entsprechend der örtlichen Gegebenheiten der von ihm erstellten Anlage prüfen.
Messprotokolle und Rohrnetzberechnungen sind vorzulegen (Bestandteile der Montageplanung und Bestandsunterlagen) Folgende Funktionen der Pumpen sind in der Kalkulation zu berücksichtigen:

- Hocheffizienzpumpen Effizienzklasse A
- integrierte elektronische Leistungsregelung
- Wärmedämmschale aus PUR
- Ein-Knopf-Handbedienebene für:
  - Pumpe Ein/Aus
  - Differenzdruck constant
  - Differenzdruck variabel
  - Handstellerbetrieb
  - automatischer Absenkbetrieb
  - Sollwert- bzw. Drehzahl-Einstellung
- automatische Deblockierfunktion
- Störmeldeleuchte
- potentialfreie Sammelstörmeldung zur Aufschaltung auf GLT
- inkl. Flanschanschluss mit Dichtungen und Gegenflanschen
- inkl. der beidseitigin Absperrschieber

Vor der Bestellung müssen die Pumpen bzw. deren Auslegung durch die Bauleitung geprüft werden.

*Hinweis: Solekreispumpe*

**1.2.6 Kreiselpumpe Nassläufer stufenlos regelbar Wasser-Glycol80/20% PN16 Flanschanschl. Gehäuse Guss Laufrad Kunststoff 230VAC**
STLB-Bau 2025-10 040
Kreiselpumpe, als Nassläufer, stufenlos regelbar, druckgeregelt,
benötigter Volumenstrom Pumpe in m3/h '11,0'

Mind.-Förderhöhe in m '5,5'

Fördermedium Wasser-Glycol-Gemisch 80/20 %,
min./max. Betriebstemperatur in Grad C '10-80'
Betriebsdruck PN 16, mit Flanschanschluss, Gehäuse aus Gusseisen, Laufrad aus Kunststoff, mit Motor DIN EN 60034-1 (VDE 0530-1), Bemessungsbetriebsspannung 230 V AC, Schutzart IP 44 DIN EN 60529 (VDE 0470-1), mit Motorschutz, EEI kleiner gleich 0,20, als Hocheffizienzpumpe, mit Wärmedämmschalen gemäß Gebäudeenergiegesetz (GEG).
Menge: 1,000 St
Kostenträger: 422

*Hinweis: Ladepumpe*

**1.2.7 Kreiselpumpe Nassläufer stufenlos regelbar Wasser-Glycol80/20% PN16 Flanschanschl. Gehäuse Guss Laufrad Kunststoff 230VAC**
STLB-Bau 2025-10 040
Kreiselpumpe, als Nassläufer, stufenlos regelbar, druckgeregelt,
benötigter Volumenstrom Pumpe in m3/h '11,0'

Mind.-Förderhöhe in m '5,5'

Fördermedium Wasser-Glycol-Gemisch 80/20 %,
min./max. Betriebstemperatur in Grad C '10-80'
Betriebsdruck PN 16, mit Flanschanschluss, Gehäuse aus Gusseisen, Laufrad aus Kunststoff, mit Motor DIN EN 60034-1 (VDE 0530-1), Bemessungsbetriebsspannung 230 V AC, Schutzart IP 44 DIN EN 60529 (VDE 0470-1), mit Motorschutz, EEI kleiner gleich 0,20, als Hocheffizienzpumpe, mit Wärmedämmschalen gemäß Gebäudeenergiegesetz (GEG).
Menge: 1,000 St
Kostenträger: 422

**1.2.8 Luftabscheider 2 Zoll**
Luftabscheider 2 Zoll

Typ L-DN50 Messingausfuehrung DN 50 IG
Mikroluftblasenabscheider zur kontinuierlichen Entfernung von Luft-und
Mikroluftblasen aus Heiz- u. Kuehlkreisläufen.

Medium Wasser und Wasser/Glykol
Gehaeuse in Messingausfuehrung. Entgasung durch den Rohreinsatz bis
auf einen Restluftanteil v. 0,4 Prozent. Entlueftung mit nicht absperrbarem permanent Entlueftungsventil.

Technische Daten:
Nennweite: DN 50
Ausfuehrung: Messing
Rohranschluss: Innengewinde
Einbaulaenge: 132 mm
Betriebsdruck: 10 bar max.
Temperatur: 110 Grad C max.
Durchsatz: 8 m3/h
Inhalt: 1,1 Liter
Gewicht: 3,90 kg
inkl. Isolierschalen
Menge: 1,000 St
Kostenträger: 421

**1.2.9 Schlammabscheider 2" IG**
Schlammabscheider 2" IG
Schlammabscheider mit Magnet. Entleerungshahn mit Schlauchanschluss.
Oberer Anschluss mit Kappe.
Partikel-Abscheideleistung bis 5 µm.
Verbindung: G 2" (ISO 228-1) IG.
Maximaler Arbeitsdruck: 10 bar.
Mittlerer Temperaturbereich: 0–110 °C.
Material: Messing.
kv = 70 m³/h
inkl. Isolierschalen
Menge: 1,000 St
Kostenträger: 421

**1.2.10 3-Weg-Weichenventil 2 " mit Motor**
3-Weg-Weichenventil 2 " mit Motor

3-Weg-Weichenventil 2" IG, mit Motor und Kabel als Vorang- oder Kühlventil
passend zur angebotenen Wärmepumpe und Regelung
Menge: 2,000 St
Kostenträger: 421

**1.2.11 Druckwächter für Solekreis**
Druckwächter für Solekreis
mit Gewindeanschluss, Druckanschluss Edelstahl
Umgebungstemperatur -20°C bis 85°C
inkl. Montag- und Dichtmaterial
passend zur angebotenen Wärmepumpe und Regelung
Menge: 1,000 St
Kostenträger: 421

**1.2.12 Sole Anschlussset**
Sole Anschlussset

Anschlussset Tiefensonde für die angebotene Wärmepumpe
bestehend aus:
Vor- und Rücklaufthermometer, Sicherheitsventil, Manometer, Ausdehnungsgefäß und Kappenventil, 2 Kugelhähne, Schmutzfänger
inkl. aller erforderlichen Press- und Gewindeübergänge
passend zur angebotenen Wärmepumpe
Übergabepunkt Sohlekreislauf: Vorlaufleitung und Rücklaufleitung im Heizraum, jeweils Kugelhahn DN65.
Menge: 1,000 St
Kostenträger: 421

**1.2.13 Raumtemperatur- und Feuchtesensor**
Raumtemperatur- und Feuchtesensor

Elektronisch digitaler Raumfeuchtesensor,
effiziente Kühlung durch überwachung der relativen Luftfeuchtigkeit und Temperatur, nicht verstellbar
passend zur angebotenen Wärmepumpe und Regelung
Menge: 1,000 St
Kostenträger: 421

**1.2.14 Taupunktwächter**
Taupunktwächter
Taupunktschalter mechanisch zur Überwachung der
Kondenswasserbildung mit einstellbaren Schaltwert
Menge: 2,000 St
Kostenträger: 421

**1.2.15 Wärmetauscher für Kühlzwecke 35kW**
Wärmetauscher für Kühlzwecke 35kW
Wärmetauscher für Kühlzwecke, kupfergelötet.
Edelstahl-Plattentauscher Armaflex isoliert,
inkl. Wandbefestigungsbügel

Auslegungsdaten:
Soleseitig (primär)
Medium: Polypropylenglykol-Wasser-Gemisch 30%
Eintrittstemperatur: +16 Grad C
Austrittstemperatur: +20 Grad C
Kühlkreis (sekundär):
Medium: Heizungswasser
Eintrittstemperatur: +22 Grad C
Austrittstemperatur: +18 Grad C
Übertragerleistung bei Solebetrieb
Übertragerleistung bei +16 C: 35 kW
Durchflussmenge Soleseite: 9,0 m3/h
Druckverlust Soleseite: 30 kPa
Durchflussmenge Heizungsseite: 7,5 m3/h
Druckverlust Heizungsseite: 20 kPa
Anschlussdimension 1/2: 2"AG
Anschlussdimension 3/4: 2"AG
Menge: 1,000 St
Kostenträger: 421

**1.2.16 Heizungsspeicher 1500 l**
Heizungsspeicher 1500 l

mit 9 Anschlussmuffen
Pufferspeicher mit 1500 Liter Inhalt, als Heizungspuffer
Speicher aus ST 37.2 mit
5 Anschlussmuffen 2",
6 Anschlussmuffen 1 1/2",
1 x Anschlussmuffe 1 1/2'' für E-Heizpatrone
4 x Anschlussmuffe 1/2'' für Zeigerthermometer/Fühler inkl. Tauchhülse
und 2 Fühlerklemmleisten
Abmessungen: Höhe (inkl. Isolierung) 2350 mm
Einbringmaß: Durchmesser (inkl. Isolierung) 1210 mm
Gewicht: ca. 150 kg
Betriebsdruck 3 bar
inkl. Einbringung in Technikraum, ca. 25 von Gebäudekante bis Technikraum, ebenerdig
Menge: 1,000 St
Kostenträger: 421

**1.2.17 Isolierung Pufferspeicher**
Isolierung Pufferspeicher
für zuvor beschriebenen Pufferspeicher
Vlies/Neopor Isoliermantel für Heizungspufferspeicher mit
Hakenleiste, Abdeckschiene und Hardtop,
Isolierstärke
passend zum angebotenen Heizungsspeicher
Menge: 1,000 St
Kostenträger: 421

**1.2.18 Tauchhülse zum Einschrauben**
Tauchhülse zum Einschrauben
Für einen Sensor Ø 6 mm geeignet.
• Anschluss 1/2
• Länge 450 mm
Menge: 1,000 St
Kostenträger: 421

**1.2.19 Elektro-Heizeinsatz**
Elektro-Heizeinsatz
Heizleistung von 4, 8 oder 12 kW wählbar. Einsetzbar bei weichem bis
mittelhartem Trinkwasser bis 2,5 mol/m3 (14 Grad dH, Härtestufe 2). Mit
Sicherheitstemperaturbegrenzer und Temperaturregler.
Menge: 1,000 St
Kostenträger: 421

**1.2.20 Hilfsschütz**
Hilfsschütz
Schaltschütz im Kleingehäuse
Mit 4 Öffnern und 4 Schließern
Mit Reihenklemmen für Schutzleiter
Menge: 1,000 St
Kostenträger: 421

#### 1.3 Anlagenkomponenten (KG 422)

**1.3.1 Verteiler 85/85**
Verteiler 85/85
als kombinierter Vor- und Rücklaufverteiler, bestehend aus:
Verteilerkammer für Vor- und Rücklauf übereinander angeordnet, aus Stahlblech Profilen geschweißt. Abgangsstutzen Vor- und Rücklauf nebeneinander, als Gewindestutzen oder Rohrstutzen aus Stahlrohr, mit Vorschweißflanschen nach DIN, .
Die Flanschen sind auf gleiche Spindelhöhe, für Armaturen entspr. Baulängenreihen nach DIN EN 558-1, sowie dem Fabrikat der Armaturen und der Dämmdicke des Verteilers, abgestimmt. Entleerungsmuffen  für Vor- und
Rücklaufkammer.
Einsatzbereich:  Heizung
- Wasserdurchsatz max.  ca. 7,0 cbm/h
- max. Betriebstemperatur  110 °C
- max. Betriebsüberdruck  6 bar
  1,10 m  Länge max. der Verteilerkammer
  4 STCK  Gewindestutzen  DN 1 1/4"
  2 STCK  Gewindestutzen  DN 1 1/2"
  2 STCK  Entleerung 1/2"

Inkl. Fertigisolierung für Verteiler 85/85
mit verz. Stahlblechmantel und Mineralfaser 100 mm entsprechend der EnEV,
bestehend aus:
Verz. Stahlblechmantel mit Schnellverschlüssen und Mineralfaser, in Form von
Halbschalen. Stirnseitig mit Deckel. Mit Aussparung für die Abgangsstutzen,
Entleerung und Konsolen.
1,10 m  Länge der Isolierung

Inkl. Standkonsole höhenverstellbar
bestehend aus:
Bodenplatte für Schraubbefestigung und Profilstahl. Galvanisch verzinkt.
Konsolenhöhe stufenlos verstellbar von 400 mm bis 660 mm.
Einschließlich Schrauben, Dübeln und Unterlegscheiben.

Inkl. Entleerrinne feuerverzinkt 85x50 aus Stahlblech-C-Profil mit Ablaufsieb
gelocht und Außengewinde 1 1/2".

Inkl. Halterung zum Befestigen der Entleerrinne

Inkl. Bezeichnungsschilder
zum Bezeichnen der Abgangsstutzen. Das Bezeichnungsschild wird mit den mitgelieferten Schrauben auf die Fertigisolierung geschraubt.Das Beschriftungsfeld ist mit einer steckbaren Klarsichtklappe gegen Fremdeinwirkungen geschützt.
Menge: 1,000 St
Kostenträger: 422

*Hinweis: Die nachstehend beschriebenen Umwälzpumpen*
Die nachstehend beschriebenen Umwälzpumpen sind vom Planer festgelegt. Der Auftragnehmer muss die Dimensionen und Auslegung der Pumpen entsprechend der örtlichen Gegebenheiten der von ihm erstellten Anlage prüfen.
Messprotokolle und Rohrnetzberechnungen sind vorzulegen (Bestandteile der Montageplanung und Bestandsunterlagen) Folgende Funktionen der Pumpen sind in der Kalkulation zu berücksichtigen:

- Hocheffizienzpumpen Effizienzklasse A
- integrierte elektronische Leistungsregelung
- Wärmedämmschale aus PUR
- Ein-Knopf-Handbedienebene für:
  - Pumpe Ein/Aus
  - Differenzdruck constant
  - Differenzdruck variabel
  - Handstellerbetrieb
  - automatischer Absenkbetrieb
  - Sollwert- bzw. Drehzahl-Einstellung
- automatische Deblockierfunktion
- Störmeldeleuchte
- potentialfreie Sammelstörmeldung zur Aufschaltung auf GLT
- Flanschanschluss mit Dichtungen und Gegenflanschen

Vor der Bestellung müssen die Pumpen bzw. deren Auslegung durch die Bauleitung geprüft werden.

*Hinweis: Pumpe Fußbodenheizung*

**1.3.2 Kreiselpumpe Nassläufer stufenlos regelbar Heizwasser PN16 Flanschanschl. Gehäuse Guss Laufrad Kunststoff 230VAC**
STLB-Bau 2025-10 040
Kreiselpumpe, als Nassläufer, stufenlos regelbar, druckgeregelt,
benötigter Volumenstrom Pumpe in m3/h '5,7'

Mind.-Förderhöhe in m '7'
Fördermedium Heizwasser VDI 2035 Blatt 1, Betriebstemperatur max. 110 Grad C, Betriebsdruck PN 16, mit Flanschanschluss, Gehäuse aus Gusseisen, Laufrad aus Kunststoff, mit Motor DIN EN 60034-1 (VDE 0530-1), Bemessungsbetriebsspannung 230 V AC, Schutzart IP 44 DIN EN 60529 (VDE 0470-1), mit Motorschutz, EEI kleiner gleich 0,20, als Hocheffizienzpumpe, mit Wärmedämmschalen gemäß Gebäudeenergiegesetz (GEG).
Menge: 1,000 St
Kostenträger: 422

*Hinweis: Pumpe Lüftungsgerät/Deckengeräte*

**1.3.3 Kreiselpumpe Nassläufer stufenlos regelbar Heizwasser PN16 Flanschanschl. Gehäuse Guss Laufrad Kunststoff 230VAC**
STLB-Bau 2025-10 040
Kreiselpumpe, als Nassläufer, stufenlos regelbar, druckgeregelt,
benötigter Volumenstrom Pumpe in m3/h '3,8'

Mind.-Förderhöhe in m '5,5'
Fördermedium Heizwasser VDI 2035 Blatt 1, Betriebstemperatur max. 110 Grad C, Betriebsdruck PN 16, mit Flanschanschluss, Gehäuse aus Gusseisen, Laufrad aus Kunststoff, mit Motor DIN EN 60034-1 (VDE 0530-1), Bemessungsbetriebsspannung 230 V AC, Schutzart IP 44 DIN EN 60529 (VDE 0470-1), mit Motorschutz, EEI kleiner gleich 0,20, als Hocheffizienzpumpe, mit Wärmedämmschalen gemäß Gebäudeenergiegesetz (GEG).
Menge: 1,000 St
Kostenträger: 422

**1.3.4 Ausdehnungsgefäß 200 Liter für Heizung, max. 6 bar,**
Ausdehnungsgefäß
200 Liter für Heizung, max. 6 bar,
Membran-Druckausdehnungsgefäß für geschlossene Heizungs-, Solar- und Kühlanlagen, ausgeführt nach DIN 4807. Zu-
lassung gemäß EU-Druckgeräterichtlinie
97/23/EG, Systemanschluss mit Außengewinde, außen Kunststoffbeschichtet,
Membrane nicht tauschbar.
Max. Betriebstemp.:  120 C
Max. Betriebstemp. Membrane:  70 C
Aufhängezarge zur Wandbefestigung
siehe Zubehör
Menge: 1,000 St
Kostenträger: 422

**1.3.5 Kappenventil MS 1 x 1**
Kappenventil DN 25, 1" IG,
PN 10, Messing, plombierbar.
Erforderlich nach DIN EN 12828. Zur Kontrolle, Wartung und evtl. Austausch von
Membran-Ausdehnungsgefäßen.
-
Material:  Messing
Nennweite:  DN 20
Max. Betriebsdruck:  PN 10
Max. Betriebstemperatur:  120 C
Menge: 1,000 St
Kostenträger: 422

*Hinweis: Füllwasser*

**1.3.6 Nachfüllkombination mit Nachfüllpatrone**
Nachfüllkombination mit Nachfüllpatrone
- Vollentsalzungspatrone auf Basis von
  Mischbettharz zur Befüllung von Heizungsanlagen gemäß VDI2035
- Integrierte Fülllanze
- Nachfüllbar
- Verschlussstopfen 2 Zoll
- Max. Betriebsdruck 6 bar
- Betriebstemperatur Min/Max 5/30 C
- Fülldurchsatz für bestmögliche Ausnutzung der Kapazität ca. 90 l/h
Füllkopf Standard
- Material Messing
- Mit Wandhalter und Isolierung
- Wasserflussrichtung am Füllkopf gekennzeichnet
- Anschlussgewinde 3/4 Zoll / R1/2
- Integriertes Leitfähigkeitsmessgerät
  mit rot/grün Anzeige
- Integrierter Wartungshahn auf der Ausgangsseite
- Max. Fülldurchsatz 500 l/h
- Füllkombination für die automatische
Be- und Nachfüllung von Heizungsanlagen nach EN12828
- Sicherheitsarmatur gem. EN1717 Ausführung BA für Flüssigkeitskategorie 4
  (Heizungswasser mit Inhibitoren)
- Ein- und Ausgangsseitige Kugelhähne,
  Systemtrenner BA, integr. Schmutzfilter, Druckminderer und Manometer und
  Isolierung
- Mit Gewindetüllen R1/2 und Übergangsstück G3/4 für alle Logafix VES Pa-
  tronen mit 3/4 Zoll Anschluss
- Max. 10 bar
- Einstellbereich 1,5 - 4 bar
Menge: 1,000 St
Kostenträger: 422

**1.3.7 Zeigerthermometer Bimetall L 50mm Durchm./NG 63mm 0-120GradC**
*** Bezugsbeschreibung
STLB-Bau 2025-10 041
Zeigerthermometer DIN EN 13190, Messsystem Bimetall, glattes Messelement, Einbaulänge 50 mm, Gehäusenenndurchmesser 63 mm, Anzeigebereich 0 bis 120 Grad C, Genauigkeitsklasse 1.
Menge: 4,000 St
Kostenträger: 422

**1.3.8 Zeigerthermometer Bimetall L 100mm Durchm./NG 63mm 0-120GradC**
*** wie Position 1.3.7
STLB-Bau 2025-10 041
Einbaulänge 100 mm,
Menge: 4,000 St
Kostenträger: 422

**1.3.9 Zeigerthermometer Bimetall L 130mm Durchm./NG 63mm 0-120GradC**
*** wie Position 1.3.7
STLB-Bau 2025-10 041
Einbaulänge 130 mm,
Menge: 4,000 St
Kostenträger: 422

**1.3.10 Tauchhülse Thermometer-Messel. L 50mm**
*** Bezugsbeschreibung
STLB-Bau 2025-10 041
Tauchhülse für Thermometer-Messelement, Einbaulänge 50 mm, mit Feststellschraube seitlich.
Menge: 4,000 St
Kostenträger: 422

**1.3.11 Tauchhülse Thermometer-Messel. L 100mm**
*** wie Position 1.3.10
STLB-Bau 2025-10 041
Einbaulänge 100 mm,
Menge: 4,000 St
Kostenträger: 422

**1.3.12 Tauchhülse Thermometer-Messel. L 130mm**
*** wie Position 1.3.10
STLB-Bau 2025-10 041
Einbaulänge 130 mm,
Menge: 4,000 St
Kostenträger: 422

**1.3.13 Druckmessgerät Stahl niro Durchm./NG 80mm 0-4bar**
STLB-Bau 2025-10 041
Druckmessgerät, Messsystem Rohrfeder DIN EN 837-1, mit Dämpfungsflüssigkeit und zusätzlich verstellbarem Markenzeiger, Nenndruck 0,6 MPa (6 bar), Gehäuse aus nichtrostendem Stahl, ohne Rand, Gehäusenenngröße 80, Güteklasse 1, Anzeigebereich 0 bis 4 bar, Anschluss G 1/2 unten, mediumberührte Teile aus Messing.
Menge: 3,000 St
Kostenträger: 422

**1.3.14 Druckmessgeräteventil Messing PN6 Rp1/2**
STLB-Bau 2025-10 042
Druckmessgeräteventil, mit Entlüftungsschraube, mit Prüfzapfen, M 20/1,5 mm, für Wasser, aus Messing, Nenndruck 0,6 MPa (6 bar), Rp 1/2.
Menge: 3,000 St
Kostenträger: 422

**1.3.15 Wassersackrohr Stahl**
STLB-Bau 2025-10 041
Wassersackrohr DIN 16282, Nenndruck 0,6 MPa (6 bar), aus Stahl, Anschluss Anschweißende-Spannmuffe, Anschlussgewinde G 1/2.
Menge: 3,000 St
Kostenträger: 422

**1.3.16 Absperrventil Druckmessgerät Messing**
STLB-Bau 2025-10 041
Absperrventil für Druckmessgerät DIN 16271, mit Prüfzapfen, Nenndruck 0,6 MPa (6 bar), aus Messing, Anschlussgewinde G 1/2.
Menge: 3,000 St
Kostenträger: 422

*Hinweis: Nachfolgende Armaturen sind mit Verschraubungen, Pressübergänge bzw. Gegenflanschen, Dichtungen und Schrauben zu kalkulieren.*

**1.3.17 Schmutzfänger DN20 Wasser bis 120GradC PN16 Schrägsitz EN-GJL-250**
*** Bezugsbeschreibung
STLB-Bau 2025-10 041
Schmutzfänger, DN 20, für Wasser, max. Betriebstemperatur bis 120 Grad C, Nenndruck 1,6 MPa (16 bar), in Schrägsitzform, mit Flanschanschluss, Gehäuse aus Gusseisen EN-GJL-250, mit Normalsieb.
Menge: 1,000 St
Kostenträger: 422

**1.3.18 Schmutzfänger DN25 Wasser bis 120GradC PN16 Schrägsitz EN-GJL-250**
*** wie Position 1.3.17
STLB-Bau 2025-10 041
DN 25,
Menge: 1,000 St
Kostenträger: 422

**1.3.19 Schmutzfänger DN32 Wasser bis 120GradC PN16 Schrägsitz EN-GJL-250**
*** wie Position 1.3.17
STLB-Bau 2025-10 041
DN 32,
Menge: 1,000 St
Kostenträger: 422

**1.3.20 Schmutzfänger DN50 Wasser bis 120GradC PN16 Schrägsitz EN-GJL-250**
*** wie Position 1.3.17
STLB-Bau 2025-10 041
DN 50,
Menge: 1,000 St
Kostenträger: 422

**1.3.21 Schmutzfänger DN65 Wasser bis 120GradC PN16 Schrägsitz EN-GJL-250**
*** wie Position 1.3.17
STLB-Bau 2025-10 041
DN 65,
Menge: 1,000 St
Kostenträger: 422

**1.3.22 Rückschlagventil Wasser Geradsitz-Durchgang Rotguss PN6 DN15**
*** Bezugsbeschreibung
STLB-Bau 2025-10 041
Rückschlagventil für Wasser bis 120 Grad C, Geradsitz-Durchgangsform, mit Innengewinde, Gehäuse aus Rotguss, Nenndruck 0,6 MPa (6 bar), DN 15.
Menge: 1,000 St
Kostenträger: 422

**1.3.23 Rückschlagventil Wasser Geradsitz-Durchgang Rotguss PN6 DN20**
*** wie Position 1.3.22
STLB-Bau 2025-10 041
DN 20.
Menge: 1,000 St
Kostenträger: 422

**1.3.24 Absperrventil Wasser Rotguss Geradsitz-Durchgang Handrad PN16 DN15**
*** Bezugsbeschreibung
STLB-Bau 2025-10 041
Absperrventil, für Wasser bis 120 Grad C, mit Muffenanschluss, Gehäuse aus Rotguss, in Geradsitz-Durchgangsform, mit Handrad, mit wartungsfreier Spindelabdichtung, Sitz metallisch dichtend, Nenndruck 1,6 MPa (16 bar), DN 15.
Menge: 2,000 St
Kostenträger: 422

**1.3.25 Absperrventil Wasser Rotguss Geradsitz-Durchgang Handrad PN16 DN20**
*** wie Position 1.3.24
STLB-Bau 2025-10 041
DN 20.
Menge: 2,000 St
Kostenträger: 422

**1.3.26 Absperrventil Wasser Rotguss Geradsitz-Durchgang Handrad PN16 DN25**
*** wie Position 1.3.24
STLB-Bau 2025-10 041
DN 25.
Menge: 2,000 St
Kostenträger: 422

**1.3.27 Absperrventil Wasser Rotguss Geradsitz-Durchgang Handrad PN16 DN32**
*** wie Position 1.3.24
STLB-Bau 2025-10 041
DN 32.
Menge: 4,000 St
Kostenträger: 422

**1.3.28 Absperrventil Wasser Rotguss Geradsitz-Durchgang Handrad PN16 DN40**
*** wie Position 1.3.24
STLB-Bau 2025-10 041
DN 40.
Menge: 4,000 St
Kostenträger: 422

**1.3.29 Absperrventil Wasser Rotguss Geradsitz-Durchgang Handrad PN16 DN50**
*** wie Position 1.3.24
STLB-Bau 2025-10 041
DN 50.
Menge: 2,000 St
Kostenträger: 422

**1.3.30 Strangventil Rotguss PN16 DN15**
*** Bezugsbeschreibung
STLB-Bau 2025-10 041
Strangventil, mit gesicherter Voreinstellung, mit Gewindeanschluss für Kapillarrohr, Stopfen und Stellungsanzeige, für Wasser, max. Betriebstemperatur bis 120 Grad C, mit Entleerung und Messanschluss, mit Innengewinde, Gehäuse aus Rotguss, Nenndruck 1,6 MPa (16 bar), DN 15.
Menge: 2,000 St
Kostenträger: 422

**1.3.31 Strangventil Rotguss PN16 DN20**
*** wie Position 1.3.30
STLB-Bau 2025-10 041
DN 20.
Menge: 3,000 St
Kostenträger: 422

**1.3.32 Strangventil Rotguss PN16 DN25**
*** wie Position 1.3.30
STLB-Bau 2025-10 041
DN 25.
Menge: 3,000 St
Kostenträger: 422

**1.3.33 Strangventil Rotguss PN16 DN32**
*** wie Position 1.3.30
STLB-Bau 2025-10 041
DN 32.
Menge: 2,000 St
Kostenträger: 422

**1.3.34 Strangventil Rotguss PN16 DN40**
*** wie Position 1.3.30
STLB-Bau 2025-10 041
DN 40.
Menge: 2,000 St
Kostenträger: 422

**1.3.35 Abgleichventil Rotguss PN6 DN15**
*** Bezugsbeschreibung
STLB-Bau 2025-10 041
Abgleichventil mit Voreinstellung und Absperrung, für Wasser, max. Betriebstemperatur bis 120 Grad C, mit Gewindeanschluss und Verschraubung, Gehäuse aus Rotguss, Nenndruck 0,6 MPa (6 bar), DN 15.
Menge: 2,000 St
Kostenträger: 422

**1.3.36 Abgleichventil Rotguss PN6 DN20**
*** wie Position 1.3.35
STLB-Bau 2025-10 041
DN 20.
Menge: 3,000 St
Kostenträger: 422

**1.3.37 Abgleichventil Rotguss PN6 DN25**
*** wie Position 1.3.35
STLB-Bau 2025-10 041
DN 25.
Menge: 3,000 St
Kostenträger: 422

**1.3.38 Abgleichventil Rotguss PN6 DN32**
*** wie Position 1.3.35
STLB-Bau 2025-10 041
DN 32.
Menge: 2,000 St
Kostenträger: 422

**1.3.39 Abgleichventil Rotguss PN6 DN40**
*** wie Position 1.3.35
STLB-Bau 2025-10 041
DN 40.
Menge: 2,000 St
Kostenträger: 422

**1.3.40 Be-Entlüfter Messing PN6 DN15**
*** Bezugsbeschreibung
STLB-Bau 2025-10 041
Be- und Entlüfter, für Wasser, max. Betriebstemperatur bis 120 Grad C, max. Betriebsüberdruck 0,6 MPa (6 bar), Gehäuse aus Messing, mit Gewindeanschluss, Nenndruck 0,6 MPa (6 bar), DN 15.
Menge: 2,000 St
Kostenträger: 422

**1.3.41 Be-Entlüfter Messing PN6 DN20**
*** wie Position 1.3.40
STLB-Bau 2025-10 041
DN 20.
Menge: 2,000 St
Kostenträger: 422

**1.3.42 Be-Entlüfter Messing PN6 DN25**
*** wie Position 1.3.40
STLB-Bau 2025-10 041
DN 25.
Menge: 2,000 St
Kostenträger: 422

**1.3.43 Be-Entlüfter Messing PN6 DN32**
*** wie Position 1.3.40
STLB-Bau 2025-10 041
DN 32.
Menge: 2,000 St
Kostenträger: 422

**1.3.44 Entleerungsarmatur Kugelhahn Durchgang Rotguss PN6 DN15**
STLB-Bau 2025-10 041
Entleerungsarmatur, als Kugelhahn, für Wasser bis 120 Grad C, mit Steckschlüsselaufsatz, Durchgangsform, mit Verschlusskappe und Kette, Gehäuse aus Rotguss, weich dichtend, mit Gewindeanschluss, Nenndruck 0,6 MPa (6 bar), DN 15.
Menge: 18,000 St
Kostenträger: 422

**1.3.45 Kugelhahn Wasser Rotguss PN6 DN15 Dämmschalen**
*** Bezugsbeschreibung
STLB-Bau 2025-10 041
Kugelhahn, für Wasser, max. Betriebstemperatur bis 120 Grad C, Durchgangsform, mit Muffenanschluss und Verschraubung, Gehäuse aus Rotguss, Betätigung mit Hebel, Nenndruck 0,6 MPa (6 bar), DN 15, mit Dämmschalen.
Menge: 2,000 St
Kostenträger: 422

**1.3.46 Kugelhahn Wasser Rotguss PN6 DN20 Dämmschalen**
*** wie Position 1.3.45
STLB-Bau 2025-10 041
DN 20,
Menge: 2,000 St
Kostenträger: 422

**1.3.47 Kugelhahn Wasser Rotguss PN6 DN25 Dämmschalen**
*** wie Position 1.3.45
STLB-Bau 2025-10 041
DN 25,
Menge: 4,000 St
Kostenträger: 422

**1.3.48 Kugelhahn Wasser Rotguss PN6 DN32 Dämmschalen**
*** wie Position 1.3.45
STLB-Bau 2025-10 041
DN 32,
Menge: 4,000 St
Kostenträger: 422

**1.3.49 Kugelhahn Wasser Rotguss PN6 DN40 Dämmschalen**
*** wie Position 1.3.45
STLB-Bau 2025-10 041
DN 40,
Menge: 4,000 St
Kostenträger: 422

**1.3.50 Kugelhahn Wasser Rotguss PN6 DN50 Dämmschalen**
*** wie Position 1.3.45
STLB-Bau 2025-10 041
DN 50,
Menge: 2,000 St
Kostenträger: 422

**1.3.51 2-Wege Motorkugelhahn DN 20 IG**
2-Wege Motorkugelhahn DN 20 IG

2-Wege Motorkugelhahn DN20 2x3/4'' IG Kugelhahn Motorisch 230V 3,5 Watt Laufzeit 40 Sekunden
Zum Absperren in Heiz- und Kühlsystemen, luftblasendicht nach EN12266-1. 2-Punkt Stellmotor (230V AC, 50 Hz) mit Ein/Aus-Funktion sowie einen zusätzlichen Hilfsschalter.Die Kabellänge beträgt 0.85 Meter. Ein Antikondensationswiderstand verhindert eine Kondensatbildung auf der Platine. Stellantrieb und Kugelhahn hat einen Drehwinkel von 90°.
TECHNISCHE DATEN
Kugelhahn:
Druckstufe: PN 32
Kvs Wert: 45
Medientemperatur: max. +90ºC min. 0ºC
Drehmoment (bei Nenndruck): < 4 Nm
Leckrate - EN12266-1: interne Leckrate A, luftblasendicht, externe Leckrate A, luftblasendicht
Betriebsdruck: 3.2 MPa (32 bar)
Anschlüsse: 2x Innengewinde ¾"
Medien: Heizungswasser, Wasser-Glykol-Mischungen, max. 50%
Material:
Ventilgehäuse: Messing CW 617N, vernickelt
Endteil: Messing CW 617N, vernickelt
Sitz: PTFE
O-Ring: FPM
Kugel: Messing CW 617N, verchromt
Scheibe: PTFE
Welle: Messing CW 614N, verchromt
O-Ring, Welle: HNBR
Dichtung: Hitzeresistente Faser
Anschlussstücke: Messing CW 617N, vernickelt
Überwurfmutter: Messing CW 617N, vernickelt
Stellmotor:
Umgebungstemperatur: max. +50ºC min. 0ºC
Schutzklasse Gehäuse: IP44
Schutzklasse: II
Stromversorgung: 230 ± 10% V AC, 50 Hz
Steuersignal: 2-Punkt SPST
Stromverbrauch - Motorbetrieb: 3.5 W
Antikondensationswiderstand: bis zu 5 W
Schutzklasse Hilfsschalter: 6(1) A 230 V AC
Laufzeit 90°: 40 Sekunden
Drehmoment: 10 Nm
Menge: 2,000 St
Kostenträger: 422

**1.3.52 Luftgefäß 2gewölbte Böden bis 120GradC 16bar Stahl DN40 L 200mm 1Ltg-Anschl. Gewinde DN20**
*** Bezugsbeschreibung
STLB-Bau 2025-10 040
Luftgefäß mit 2 gewölbten Böden, max. zulässige Betriebstemperatur bis 120 Grad C, max. Betriebsüberdruck 1,6 MPa (16 bar), aus Stahlrohren, mit Werkszeugnis 2.2 DIN EN 10204, bis DN 40, Gesamtlänge 200 mm, mit einem Leitungsanschluss mit Gewinde, Anschluss DN 20, mit Entlüftungsleitung, Länge 2 m und Entlüftungshahn.
Menge: 2,000 St
Kostenträger: 422

**1.3.53 Luftgefäß 2gewölbte Böden bis 120GradC 16bar Stahl DN50 L 200mm 1Ltg-Anschl. Schweißverbindung DN20**
*** wie Position 1.3.52
STLB-Bau 2025-10 040
bis DN 50, mit einem Leitungsanschluss mit Schweißverbindung,
Menge: 2,000 St
Kostenträger: 422

**1.3.54 Füll- u. Entleerungs-Kugelventil, mit Griff, DN 15**
Füll- u. Entleerungs-Kugelventil, mit Griff, DN 15
mit DIN-DVGW-Zulassung, Gehäuse aus Pressmessing vernickelt, totraumfrei, mit EDPM- Sitzdichtung,  mit geradem Auslauf, mit Schlauch- verschraubung mit Kappe und Kette. Mit Flügelgriff.

Nennweite: DN 15
Menge: 4,000 St
Kostenträger: 422

**1.3.55 Füll- u. Entleerungs-Kugelventil, ohne Griff, DN 15**
Füll- u. Entleerungs-Kugelventil, ohne Griff, DN 15
mit DIN-DVGW-Zulassung, Gehäuse aus Pressmessing vernickelt, totraumfrei, mit EDPM- Sitzdichtung,  mit geradem Auslauf, mit Schlauch- verschraubung mit Kappe und Kette.

Nennweite: DN 15
Menge: 2,000 St
Kostenträger: 422

**1.3.56 Steckschlüssel für Füll- u. Entleerungs-Kugelventil, DN 15**
Steckschlüssel für Füll- u. Entleerungs-Kugelventil, DN 15
passend zu angebotenen Kugelventil.
Menge: 1,000 St
Kostenträger: 422

**1.3.57 Anlege-Sicherheitsthermostat (Temperaturbegrenzer) für Fußbodenheizungen**
Anlege-Sicherheitsthermostat (Temperaturbegrenzer) für Fußbodenheizungen
(STB)  zur Pumpensteuerung bei Übertemperaturen
Anlege-Sicherheitsthermostate, STB, zum Einsatz im Unterflurheizungsbereich ausgelegt. Zur Anwendung als ,einschl. Eintauchhülse, als Eintauchthermostate. Geräte der Baureihe STB messen die Temperatur. Überschreitet die am Temperaturfühler anstehende Temperatur den eingestellten Wert, wird der Schalter betätigt und der Stromkreis öffnet sich und bleibt offen, bis der Schalter mechanisch entriegelt wird.

Schutzart: IP54
Umgebungstemp.: 0 - 80°C
Schaltfunktion:
max: 230Vac, 12 (2,5) A /
min: 24 Vac/dc, 100 mA
Mechanische Ver-/Entriegelung: manuelle Rückstellung
Sollwertsteller: Stellrad
Registrierungen: CE, UL, PED, DIN EN 14597
Thermostatart: Anlegethermostat
Feste Hysterese: 10K

Temp.-Bereich: 20 - 80C
Menge: 2,000 St
Kostenträger: 422

**1.3.58 Füllschlauch Gummi Gewebeeinlage 10bar bis 90GradC R1/2 L 20m**
STLB-Bau 2025-10 041
Füllschlauch, aus Gummi mit Gewebeeinlage, max. Betriebsüberdruck 1 MPa (10 bar), temperaturbeständig bis 90 Grad C, R 1/2, mit eingebundenen Verschraubungen, einschl. Schlauchhalter aus verzinktem Stahlblech, Schlauchlänge 20 m.
Menge: 1,000 St
Kostenträger: 422

**1.3.59 Anschluss RLT - Gerät - Register**
Anschluss RLT - Gerät - Register
Anschluss an das Heizregister durch das Gewerk Lüftung gelieferte Lüftungsgerät.
Inkl. Einbau beigestellter Bauteile, Übergänge, Dichtmittel, Füllen und Entlüften der Anlagenteile.
Inkl. aller notwendigen Abstimmungsarbeiten mit dem AN Lüftung
Menge: 1,000 St
Kostenträger: 422

#### 1.4 Rohrleitungen mit Zubehör (KG 422)

**1.4.1 Rohr Stahl niro Heizungswasser AD 15mm WD 1mm Pressen**
*** Bezugsbeschreibung
STLB-Bau 2025-10 041
Rohrleitung aus nichtrostenden Stahlrohren, Werkstoff-Nr 1.4520, für Heizungswasser, Außendurchmesser 15 mm, Wanddicke 1 mm, Verbindung durch Pressen, mit Verpresstkennzeichnung und Prüfsicherheit, Form- und Verbindungsstücke werden gesondert vergütet, Verlegung in Gebäuden und Zentralen, besondere Rohrbefestigungen werden gesondert vergütet, Arbeitshöhe des Montageortes bis 3,5 m über der Standfläche des hierfür erforderlichen Gerüstes.
Menge: 42,000 m
Kostenträger: 422

**1.4.2 Rohr Stahl niro Heizungswasser AD 18mm WD 1mm Pressen**
*** wie Position 1.4.1
STLB-Bau 2025-10 041
Außendurchmesser 18 mm,
Menge: 29,000 m
Kostenträger: 422

**1.4.3 Rohr Stahl niro Heizungswasser AD 22mm WD 1,2mm Pressen**
*** wie Position 1.4.1
STLB-Bau 2025-10 041
Außendurchmesser 22 mm, Wanddicke 1,2 mm,
Menge: 34,000 m
Kostenträger: 422

**1.4.4 Rohr Stahl niro Heizungswasser AD 28mm WD 1,2mm Pressen**
*** wie Position 1.4.1
STLB-Bau 2025-10 041
Außendurchmesser 28 mm, Wanddicke 1,2 mm,
Menge: 61,000 m
Kostenträger: 422

**1.4.5 Rohr Stahl niro Heizungswasser AD 35mm WD 1,5mm Pressen**
*** wie Position 1.4.1
STLB-Bau 2025-10 041
Außendurchmesser 35 mm, Wanddicke 1,5 mm,
Menge: 25,000 m
Kostenträger: 422

**1.4.6 Rohr Stahl niro Heizungswasser AD 42mm WD 1,5mm Pressen**
*** wie Position 1.4.1
STLB-Bau 2025-10 041
Außendurchmesser 42 mm, Wanddicke 1,5 mm,
Menge: 43,000 m
Kostenträger: 422

**1.4.7 Rohr Stahl niro Heizungswasser AD 54mm WD 1,5mm Pressen**
*** wie Position 1.4.1
STLB-Bau 2025-10 041
Außendurchmesser 54 mm, Wanddicke 1,5 mm,
Menge: 26,000 m
Kostenträger: 422

**1.4.8 Rohr Stahl niro Heizungswasser AD 76,1mm WD 2mm Pressen**
*** wie Position 1.4.1
STLB-Bau 2025-10 041
Außendurchmesser 76,1 mm, Wanddicke 2 mm,
Menge: 12,000 m
Kostenträger: 422

**1.4.9 Bogen Stahl niro Pressverbindung 45Grad AD 15mm Heizungswasser Stahl niro**
*** Bezugsbeschreibung
STLB-Bau 2025-10 041
Bogen, aus nichtrostendem Stahl, Pressverbindung, mit Verpresstkennzeichnung und Prüfsicherheit, 45 Grad, Außendurchmesser 15 mm, für Heizungswasser, für Rohrleitung aus nichtrostenden Stahlrohren, Werkstoff-Nr 1.4520.
Menge: 12,000 St
Kostenträger: 422

**1.4.10 Bogen Stahl niro Pressverbindung 45Grad AD 18mm Heizungswasser Stahl niro**
*** wie Position 1.4.9
STLB-Bau 2025-10 041
Außendurchmesser 18 mm,
Menge: 9,000 St
Kostenträger: 422

**1.4.11 Bogen Stahl niro Pressverbindung 45Grad AD 22mm Heizungswasser Stahl niro**
*** wie Position 1.4.9
STLB-Bau 2025-10 041
Außendurchmesser 22 mm,
Menge: 14,000 St
Kostenträger: 422

**1.4.12 Bogen Stahl niro Pressverbindung 45Grad AD 28mm Heizungswasser Stahl niro**
*** wie Position 1.4.9
STLB-Bau 2025-10 041
Außendurchmesser 28 mm,
Menge: 11,000 St
Kostenträger: 422

**1.4.13 Bogen Stahl niro Pressverbindung 45Grad AD 35mm Heizungswasser Stahl niro**
*** wie Position 1.4.9
STLB-Bau 2025-10 041
Außendurchmesser 35 mm,
Menge: 10,000 St
Kostenträger: 422

**1.4.14 Bogen Stahl niro Pressverbindung 45Grad AD 42mm Heizungswasser Stahl niro**
*** wie Position 1.4.9
STLB-Bau 2025-10 041
Außendurchmesser 42 mm,
Menge: 13,000 St
Kostenträger: 422

**1.4.15 Bogen Stahl niro Pressverbindung 45Grad AD 54mm Heizungswasser Stahl niro**
*** wie Position 1.4.9
STLB-Bau 2025-10 041
Außendurchmesser 54 mm,
Menge: 6,000 St
Kostenträger: 422

**1.4.16 Bogen Stahl niro Pressverbindung 45Grad AD 76,1mm Heizungswasser Stahl niro**
*** wie Position 1.4.9
STLB-Bau 2025-10 041
Außendurchmesser 76,1 mm,
Menge: 5,000 St
Kostenträger: 422

**1.4.17 Bogen Stahl niro Pressverbindung 90Grad AD 15mm Heizungswasser Stahl niro**
*** Bezugsbeschreibung
STLB-Bau 2025-10 041
Bogen, aus nichtrostendem Stahl, Pressverbindung, mit Verpresstkennzeichnung und Prüfsicherheit, 90 Grad, Außendurchmesser 15 mm, für Heizungswasser, für Rohrleitung aus nichtrostenden Stahlrohren, Werkstoff-Nr 1.4520.
Menge: 30,000 St
Kostenträger: 422

**1.4.18 Bogen Stahl niro Pressverbindung 90Grad AD 18mm Heizungswasser Stahl niro**
*** wie Position 1.4.17
STLB-Bau 2025-10 041
Außendurchmesser 18 mm,
Menge: 20,000 St
Kostenträger: 422

**1.4.19 Bogen Stahl niro Pressverbindung 90Grad AD 22mm Heizungswasser Stahl niro**
*** wie Position 1.4.17
STLB-Bau 2025-10 041
Außendurchmesser 22 mm,
Menge: 20,000 St
Kostenträger: 422

**1.4.20 Bogen Stahl niro Pressverbindung 90Grad AD 28mm Heizungswasser Stahl niro**
*** wie Position 1.4.17
STLB-Bau 2025-10 041
Außendurchmesser 28 mm,
Menge: 50,000 St
Kostenträger: 422

**1.4.21 Bogen Stahl niro Pressverbindung 90Grad AD 35mm Heizungswasser Stahl niro**
*** wie Position 1.4.17
STLB-Bau 2025-10 041
Außendurchmesser 35 mm,
Menge: 15,000 St
Kostenträger: 422

**1.4.22 Bogen Stahl niro Pressverbindung 90Grad AD 42mm Heizungswasser Stahl niro**
*** wie Position 1.4.17
STLB-Bau 2025-10 041
Außendurchmesser 42 mm,
Menge: 30,000 St
Kostenträger: 422

**1.4.23 Bogen Stahl niro Pressverbindung 90Grad AD 54mm Heizungswasser Stahl niro**
*** wie Position 1.4.17
STLB-Bau 2025-10 041
Außendurchmesser 54 mm,
Menge: 20,000 St
Kostenträger: 422

**1.4.24 Bogen Stahl niro Pressverbindung 90Grad AD 76,1mm Heizungswasser Stahl niro**
*** wie Position 1.4.17
STLB-Bau 2025-10 041
Außendurchmesser 76,1 mm,
Menge: 7,000 St
Kostenträger: 422

**1.4.25 T-Stück Stahl niro Pressverbindung AD 15mm Heizungswasser Stahl niro**
*** Bezugsbeschreibung
STLB-Bau 2025-10 041
T-Stück, aus nichtrostendem Stahl, Pressverbindung, mit Verpresstkennzeichnung und Prüfsicherheit, Außendurchmesser 15 mm, für Heizungswasser, für Rohrleitung aus nichtrostenden Stahlrohren, Werkstoff-Nr 1.4520.
Menge: 5,000 St
Kostenträger: 422

**1.4.26 T-Stück Stahl niro Pressverbindung AD 18mm Heizungswasser Stahl niro**
*** wie Position 1.4.25
STLB-Bau 2025-10 041
Außendurchmesser 18 mm,
Menge: 4,000 St
Kostenträger: 422

**1.4.27 T-Stück Stahl niro Pressverbindung AD 22mm Heizungswasser Stahl niro**
*** wie Position 1.4.25
STLB-Bau 2025-10 041
Außendurchmesser 22 mm,
Menge: 4,000 St
Kostenträger: 422

**1.4.28 T-Stück Stahl niro Pressverbindung AD 28mm Heizungswasser Stahl niro**
*** wie Position 1.4.25
STLB-Bau 2025-10 041
Außendurchmesser 28 mm,
Menge: 7,000 St
Kostenträger: 422

**1.4.29 T-Stück Stahl niro Pressverbindung AD 35mm Heizungswasser Stahl niro**
*** wie Position 1.4.25
STLB-Bau 2025-10 041
Außendurchmesser 35 mm,
Menge: 8,000 St
Kostenträger: 422

**1.4.30 T-Stück Stahl niro Pressverbindung AD 42mm Heizungswasser Stahl niro**
*** wie Position 1.4.25
STLB-Bau 2025-10 041
Außendurchmesser 42 mm,
Menge: 11,000 St
Kostenträger: 422

**1.4.31 T-Stück Stahl niro Pressverbindung AD 54mm Heizungswasser Stahl niro**
*** wie Position 1.4.25
STLB-Bau 2025-10 041
Außendurchmesser 54 mm,
Menge: 12,000 St
Kostenträger: 422

**1.4.32 T-Stück Stahl niro Pressverbindung AD 76,1mm Heizungswasser Stahl niro**
*** wie Position 1.4.25
STLB-Bau 2025-10 041
Außendurchmesser 76,1 mm,
Menge: 2,000 St
Kostenträger: 422

**1.4.33 T-Stück reduziert Stahl niro Pressverbindung AD 18mm x 15mm Heizungswasser Stahl niro**
*** Bezugsbeschreibung
STLB-Bau 2025-10 041
T-Stück, reduziert, aus nichtrostendem Stahl, Pressverbindung, mit Verpresstkennzeichnung und Prüfsicherheit, Außendurchmesser 18 mm, 2. Durchmesser 15 mm, für Heizungswasser, für Rohrleitung aus nichtrostenden Stahlrohren, Werkstoff-Nr 1.4520.
Menge: 2,000 St
Kostenträger: 422

**1.4.34 T-Stück reduziert Stahl niro Pressverbindung AD 22mm x 18mm Heizungswasser Stahl niro**
*** wie Position 1.4.33
STLB-Bau 2025-10 041
Außendurchmesser 22 mm, 2. Durchmesser 18 mm,
Menge: 3,000 St
Kostenträger: 422

**1.4.35 T-Stück reduziert Stahl niro Pressverbindung AD 28mm x 22mm Heizungswasser Stahl niro**
*** wie Position 1.4.33
STLB-Bau 2025-10 041
Außendurchmesser 28 mm, 2. Durchmesser 22 mm,
Menge: 2,000 St
Kostenträger: 422

**1.4.36 T-Stück reduziert Stahl niro Pressverbindung AD 35mm x 28mm Heizungswasser Stahl niro**
*** wie Position 1.4.33
STLB-Bau 2025-10 041
Außendurchmesser 35 mm, 2. Durchmesser 28 mm,
Menge: 4,000 St
Kostenträger: 422

**1.4.37 T-Stück reduziert Stahl niro Pressverbindung AD 42mm x 28mm Heizungswasser Stahl niro**
*** wie Position 1.4.33
STLB-Bau 2025-10 041
Außendurchmesser 42 mm, 2. Durchmesser 28 mm,
Menge: 2,000 St
Kostenträger: 422

**1.4.38 T-Stück reduziert Stahl niro Pressverbindung AD 42mm x 35mm Heizungswasser Stahl niro**
*** wie Position 1.4.33
STLB-Bau 2025-10 041
Außendurchmesser 42 mm, 2. Durchmesser 35 mm,
Menge: 2,000 St
Kostenträger: 422

**1.4.39 T-Stück reduziert Stahl niro Pressverbindung AD 54mm x 28mm Heizungswasser Stahl niro**
*** wie Position 1.4.33
STLB-Bau 2025-10 041
Außendurchmesser 54 mm, 2. Durchmesser 28 mm,
Menge: 3,000 St
Kostenträger: 422

**1.4.40 T-Stück reduziert Stahl niro Pressverbindung AD 54mm x 35mm Heizungswasser Stahl niro**
*** wie Position 1.4.33
STLB-Bau 2025-10 041
Außendurchmesser 54 mm, 2. Durchmesser 35 mm,
Menge: 2,000 St
Kostenträger: 422

**1.4.41 T-Stück reduziert Stahl niro Pressverbindung AD 54mm x 42mm Heizungswasser Stahl niro**
*** wie Position 1.4.33
STLB-Bau 2025-10 041
Außendurchmesser 54 mm, 2. Durchmesser 42 mm,
Menge: 2,000 St
Kostenträger: 422

**1.4.42 Reduzierstück Stahl niro Pressverbindung AD 18mm x 15mm Heizungswasser Stahl niro**
*** Bezugsbeschreibung
STLB-Bau 2025-10 041
Reduzierstück, aus nichtrostendem Stahl, Pressverbindung, mit Verpresstkennzeichnung und Prüfsicherheit, Außendurchmesser 18 mm, 2. Durchmesser 15 mm, für Heizungswasser, für Rohrleitung aus nichtrostenden Stahlrohren, Werkstoff-Nr 1.4520.
Menge: 11,000 St
Kostenträger: 422

**1.4.43 Reduzierstück Stahl niro Pressverbindung AD 22mm x 18mm Heizungswasser Stahl niro**
*** wie Position 1.4.42
STLB-Bau 2025-10 041
Außendurchmesser 22 mm, 2. Durchmesser 18 mm,
Menge: 7,000 St
Kostenträger: 422

**1.4.44 Reduzierstück Stahl niro Pressverbindung AD 28mm x 22mm Heizungswasser Stahl niro**
*** wie Position 1.4.42
STLB-Bau 2025-10 041
Außendurchmesser 28 mm, 2. Durchmesser 22 mm,
Menge: 8,000 St
Kostenträger: 422

**1.4.45 Reduzierstück Stahl niro Pressverbindung AD 35mm x 28mm Heizungswasser Stahl niro**
*** wie Position 1.4.42
STLB-Bau 2025-10 041
Außendurchmesser 35 mm, 2. Durchmesser 28 mm,
Menge: 14,000 St
Kostenträger: 422

**1.4.46 Reduzierstück Stahl niro Pressverbindung AD 42mm x 35mm Heizungswasser Stahl niro**
*** wie Position 1.4.42
STLB-Bau 2025-10 041
Außendurchmesser 42 mm, 2. Durchmesser 35 mm,
Menge: 6,000 St
Kostenträger: 422

**1.4.47 Reduzierstück Stahl niro Pressverbindung AD 54mm x 42mm Heizungswasser Stahl niro**
*** wie Position 1.4.42
STLB-Bau 2025-10 041
Außendurchmesser 54 mm, 2. Durchmesser 42 mm,
Menge: 7,000 St
Kostenträger: 422

**1.4.48 Reduzierstück Stahl niro Pressverbindung AD 76,1mm x 54mm Heizungswasser Stahl niro**
*** wie Position 1.4.42
STLB-Bau 2025-10 041
Außendurchmesser 76,1 mm, 2. Durchmesser 54 mm,
Menge: 4,000 St
Kostenträger: 422

**1.4.49 Muffe Stahl niro Pressverbindung AD 15mm Heizungswasser Stahl niro**
*** Bezugsbeschreibung
STLB-Bau 2025-10 041
Muffe, aus nichtrostendem Stahl, Pressverbindung, mit Verpresstkennzeichnung und Prüfsicherheit, Außendurchmesser 15 mm, für Heizungswasser, für Rohrleitung aus nichtrostenden Stahlrohren, Werkstoff-Nr 1.4520.
Menge: 10,000 St
Kostenträger: 422

**1.4.50 Muffe Stahl niro Pressverbindung AD 18mm Heizungswasser Stahl niro**
*** wie Position 1.4.49
STLB-Bau 2025-10 041
Außendurchmesser 18 mm,
Menge: 8,000 St
Kostenträger: 422

**1.4.51 Muffe Stahl niro Pressverbindung AD 22mm Heizungswasser Stahl niro**
*** wie Position 1.4.49
STLB-Bau 2025-10 041
Außendurchmesser 22 mm,
Menge: 9,000 St
Kostenträger: 422

**1.4.52 Muffe Stahl niro Pressverbindung AD 28mm Heizungswasser Stahl niro**
*** wie Position 1.4.49
STLB-Bau 2025-10 041
Außendurchmesser 28 mm,
Menge: 15,000 St
Kostenträger: 422

**1.4.53 Muffe Stahl niro Pressverbindung AD 35mm Heizungswasser Stahl niro**
*** wie Position 1.4.49
STLB-Bau 2025-10 041
Außendurchmesser 35 mm,
Menge: 8,000 St
Kostenträger: 422

**1.4.54 Muffe Stahl niro Pressverbindung AD 42mm Heizungswasser Stahl niro**
*** wie Position 1.4.49
STLB-Bau 2025-10 041
Außendurchmesser 42 mm,
Menge: 9,000 St
Kostenträger: 422

**1.4.55 Muffe Stahl niro Pressverbindung AD 54mm Heizungswasser Stahl niro**
*** wie Position 1.4.49
STLB-Bau 2025-10 041
Außendurchmesser 54 mm,
Menge: 5,000 St
Kostenträger: 422

**1.4.56 Muffe Stahl niro Pressverbindung AD 76,1mm Heizungswasser Stahl niro**
*** wie Position 1.4.49
STLB-Bau 2025-10 041
Außendurchmesser 76,1 mm,
Menge: 4,000 St
Kostenträger: 422

**1.4.57 Kappe Stahl niro Pressverbindung AD 15mm Heizungswasser Stahl niro**
*** Bezugsbeschreibung
STLB-Bau 2025-10 041
Kappe, aus nichtrostendem Stahl, Pressverbindung, mit Verpresstkennzeichnung und Prüfsicherheit, Außendurchmesser 15 mm, für Heizungswasser, für Rohrleitung aus nichtrostenden Stahlrohren, Werkstoff-Nr 1.4520.
Menge: 4,000 St
Kostenträger: 422

**1.4.58 Kappe Stahl niro Pressverbindung AD 18mm Heizungswasser Stahl niro**
*** wie Position 1.4.57
STLB-Bau 2025-10 041
Außendurchmesser 18 mm,
Menge: 4,000 St
Kostenträger: 422

**1.4.59 Kappe Stahl niro Pressverbindung AD 22mm Heizungswasser Stahl niro**
*** wie Position 1.4.57
STLB-Bau 2025-10 041
Außendurchmesser 22 mm,
Menge: 4,000 St
Kostenträger: 422

**1.4.60 Kappe Stahl niro Pressverbindung AD 28mm Heizungswasser Stahl niro**
*** wie Position 1.4.57
STLB-Bau 2025-10 041
Außendurchmesser 28 mm,
Menge: 4,000 St
Kostenträger: 422

**1.4.61 Kappe Stahl niro Pressverbindung AD 35mm Heizungswasser Stahl niro**
*** wie Position 1.4.57
STLB-Bau 2025-10 041
Außendurchmesser 35 mm,
Menge: 4,000 St
Kostenträger: 422

**1.4.62 Kappe Stahl niro Pressverbindung AD 42mm Heizungswasser Stahl niro**
*** wie Position 1.4.57
STLB-Bau 2025-10 041
Außendurchmesser 42 mm,
Menge: 4,000 St
Kostenträger: 422

**1.4.63 Kappe Stahl niro Pressverbindung AD 54mm Heizungswasser Stahl niro**
*** wie Position 1.4.57
STLB-Bau 2025-10 041
Außendurchmesser 54 mm,
Menge: 4,000 St
Kostenträger: 422

**1.4.64 Überspringbogen Stahl niro Pressverbindung AD 15mm Heizungswasser Stahl niro**
*** Bezugsbeschreibung
STLB-Bau 2025-10 041
Überspringbogen, aus nichtrostendem Stahl, Pressverbindung, mit Verpresstkennzeichnung und Prüfsicherheit, Außendurchmesser 15 mm, für Heizungswasser, für Rohrleitung aus nichtrostenden Stahlrohren, Werkstoff-Nr 1.4520.
Menge: 6,000 St
Kostenträger: 422

**1.4.65 Überspringbogen Stahl niro Pressverbindung AD 18mm Heizungswasser Stahl niro**
*** wie Position 1.4.64
STLB-Bau 2025-10 041
Außendurchmesser 18 mm,
Menge: 4,000 St
Kostenträger: 422

**1.4.66 Überspringbogen Stahl niro Pressverbindung AD 22mm Heizungswasser Stahl niro**
*** wie Position 1.4.64
STLB-Bau 2025-10 041
Außendurchmesser 22 mm,
Menge: 2,000 St
Kostenträger: 422

**1.4.67 Überspringbogen Stahl niro Pressverbindung AD 28mm Heizungswasser Stahl niro**
*** wie Position 1.4.64
STLB-Bau 2025-10 041
Außendurchmesser 28 mm,
Menge: 2,000 St
Kostenträger: 422

**1.4.68 Übergangsstück zylindr. IG Stahl niro Pressverbindung AD 15mm Rp1/2 Heizungswasser Stahl niro**
*** Bezugsbeschreibung
STLB-Bau 2025-10 041
Übergangsstück, mit zylindrischem Innengewinde, aus nichtrostendem Stahl, Pressverbindung, mit Verpresstkennzeichnung und Prüfsicherheit, Außendurchmesser 15 mm, Gewindeanschluss Rp 1/2, für Heizungswasser, für Rohrleitung aus nichtrostenden Stahlrohren, Werkstoff-Nr 1.4520.
Menge: 10,000 St
Kostenträger: 422

**1.4.69 Übergangsstück zylindr. IG Stahl niro Pressverbindung AD 18mm Rp1/2 Heizungswasser Stahl niro**
*** wie Position 1.4.68
STLB-Bau 2025-10 041
Außendurchmesser 18 mm,
Menge: 8,000 St
Kostenträger: 422

**1.4.70 Übergangsstück zylindr. IG Stahl niro Pressverbindung AD 22mm Rp3/4 Heizungswasser Stahl niro**
*** wie Position 1.4.68
STLB-Bau 2025-10 041
Außendurchmesser 22 mm, Gewindeanschluss Rp 3/4,
Menge: 7,000 St
Kostenträger: 422

**1.4.71 Übergangsstück zylindr. IG Stahl niro Pressverbindung AD 28mm Rp3/4 Heizungswasser Stahl niro**
*** wie Position 1.4.68
STLB-Bau 2025-10 041
Außendurchmesser 28 mm, Gewindeanschluss Rp 3/4,
Menge: 8,000 St
Kostenträger: 422

**1.4.72 Übergangsstück zylindr. IG Stahl niro Pressverbindung AD 28mm Rp1 Heizungswasser Stahl niro**
*** wie Position 1.4.68
STLB-Bau 2025-10 041
Außendurchmesser 28 mm, Gewindeanschluss Rp 1,
Menge: 4,000 St
Kostenträger: 422

**1.4.73 Übergangsstück zylindr. IG Stahl niro Pressverbindung AD 35mm Rp1 Heizungswasser Stahl niro**
*** wie Position 1.4.68
STLB-Bau 2025-10 041
Außendurchmesser 35 mm, Gewindeanschluss Rp 1,
Menge: 6,000 St
Kostenträger: 422

**1.4.74 Übergangsstück zylindr. IG Stahl niro Pressverbindung AD 35mm Rp1 1/4 Heizungswasser Stahl niro**
*** wie Position 1.4.68
STLB-Bau 2025-10 041
Außendurchmesser 35 mm, Gewindeanschluss Rp 1 1/4,
Menge: 4,000 St
Kostenträger: 422

**1.4.75 Übergangsstück zylindr. IG Stahl niro Pressverbindung AD 42mm Rp1 1/2 Heizungswasser Stahl niro**
*** wie Position 1.4.68
STLB-Bau 2025-10 041
Außendurchmesser 42 mm, Gewindeanschluss Rp 1 1/2,
Menge: 8,000 St
Kostenträger: 422

**1.4.76 Übergangsstück zylindr. IG Stahl niro Pressverbindung AD 54mm Rp2 Heizungswasser Stahl niro**
*** wie Position 1.4.68
STLB-Bau 2025-10 041
Außendurchmesser 54 mm, Gewindeanschluss Rp 2,
Menge: 12,000 St
Kostenträger: 422

**1.4.77 Übergangsstück zylindr. IG Stahl niro Pressverbindung AD 76,1mm Rp2 1/2 Heizungswasser Stahl niro**
*** wie Position 1.4.68
STLB-Bau 2025-10 041
Außendurchmesser 76,1 mm, Gewindeanschluss Rp 2 1/2,
Menge: 4,000 St
Kostenträger: 422

**1.4.78 Übergangsstück kon. AG Stahl niro Pressverbindung AD 15mm R1/2 Heizungswasser Stahl niro**
*** Bezugsbeschreibung
STLB-Bau 2025-10 041
Übergangsstück, mit konischem Außengewinde, aus nichtrostendem Stahl, Pressverbindung, mit Verpresstkennzeichnung und Prüfsicherheit, Außendurchmesser 15 mm, Gewindeanschluss R 1/2, für Heizungswasser, für Rohrleitung aus nichtrostenden Stahlrohren, Werkstoff-Nr 1.4520.
Menge: 10,000 St
Kostenträger: 422

**1.4.79 Übergangsstück kon. AG Stahl niro Pressverbindung AD 18mm R1/2 Heizungswasser Stahl niro**
*** wie Position 1.4.78
STLB-Bau 2025-10 041
Außendurchmesser 18 mm,
Menge: 8,000 St
Kostenträger: 422

**1.4.80 Übergangsstück kon. AG Stahl niro Pressverbindung AD 22mm R3/4 Heizungswasser Stahl niro**
*** wie Position 1.4.78
STLB-Bau 2025-10 041
Außendurchmesser 22 mm, Gewindeanschluss R 3/4,
Menge: 7,000 St
Kostenträger: 422

**1.4.81 Übergangsstück kon. AG Stahl niro Pressverbindung AD 28mm R3/4 Heizungswasser Stahl niro**
*** wie Position 1.4.78
STLB-Bau 2025-10 041
Außendurchmesser 28 mm, Gewindeanschluss R 3/4,
Menge: 8,000 St
Kostenträger: 422

**1.4.82 Übergangsstück kon. AG Stahl niro Pressverbindung AD 35mm R1 Heizungswasser Stahl niro**
*** wie Position 1.4.78
STLB-Bau 2025-10 041
Außendurchmesser 35 mm, Gewindeanschluss R 1,
Menge: 4,000 St
Kostenträger: 422

**1.4.83 Übergangsstück kon. AG Stahl niro Pressverbindung AD 35mm R1 1/4 Heizungswasser Stahl niro**
*** wie Position 1.4.78
STLB-Bau 2025-10 041
Außendurchmesser 35 mm, Gewindeanschluss R 1 1/4,
Menge: 6,000 St
Kostenträger: 422

**1.4.84 Übergangsstück kon. AG Stahl niro Pressverbindung AD 42mm R1 1/4 Heizungswasser Stahl niro**
*** wie Position 1.4.78
STLB-Bau 2025-10 041
Außendurchmesser 42 mm, Gewindeanschluss R 1 1/4,
Menge: 4,000 St
Kostenträger: 422

**1.4.85 Übergangsstück kon. AG Stahl niro Pressverbindung AD 42mm R1 1/2 Heizungswasser Stahl niro**
*** wie Position 1.4.78
STLB-Bau 2025-10 041
Außendurchmesser 42 mm, Gewindeanschluss R 1 1/2,
Menge: 8,000 St
Kostenträger: 422

**1.4.86 Übergangsstück kon. AG Stahl niro Pressverbindung AD 54mm R2 Heizungswasser Stahl niro**
*** wie Position 1.4.78
STLB-Bau 2025-10 041
Außendurchmesser 54 mm, Gewindeanschluss R 2,
Menge: 12,000 St
Kostenträger: 422

**1.4.87 Übergangsstück kon. AG Stahl niro Pressverbindung AD 76,1mm R2 1/2 Heizungswasser Stahl niro**
*** wie Position 1.4.78
STLB-Bau 2025-10 041
Außendurchmesser 76,1 mm, Gewindeanschluss R 2 1/2,
Menge: 4,000 St
Kostenträger: 422

**1.4.88 Verschraubung kon. AG Stahl niro Pressverbindung AD 15mm Heizungswasser Stahl niro**
*** Bezugsbeschreibung
STLB-Bau 2025-10 041
Verschraubung, mit konischem Außengewinde, aus nichtrostendem Stahl, Pressverbindung, mit Verpresstkennzeichnung und Prüfsicherheit, Außendurchmesser 15 mm, für Heizungswasser, für Rohrleitung aus nichtrostenden Stahlrohren, Werkstoff-Nr 1.4520.
Menge: 3,000 St
Kostenträger: 422

**1.4.89 Verschraubung kon. AG Stahl niro Pressverbindung AD 18mm Heizungswasser Stahl niro**
*** wie Position 1.4.88
STLB-Bau 2025-10 041
Außendurchmesser 18 mm,
Menge: 2,000 St
Kostenträger: 422

**1.4.90 Verschraubung kon. AG Stahl niro Pressverbindung AD 22mm Heizungswasser Stahl niro**
*** wie Position 1.4.88
STLB-Bau 2025-10 041
Außendurchmesser 22 mm,
Menge: 2,000 St
Kostenträger: 422

**1.4.91 Verschraubung kon. AG Stahl niro Pressverbindung AD 28mm Heizungswasser Stahl niro**
*** wie Position 1.4.88
STLB-Bau 2025-10 041
Außendurchmesser 28 mm,
Menge: 4,000 St
Kostenträger: 422

**1.4.92 Verschraubung kon. AG Stahl niro Pressverbindung AD 35mm Heizungswasser Stahl niro**
*** wie Position 1.4.88
STLB-Bau 2025-10 041
Außendurchmesser 35 mm,
Menge: 4,000 St
Kostenträger: 422

**1.4.93 Verschraubung kon. AG Stahl niro Pressverbindung AD 42mm Heizungswasser Stahl niro**
*** wie Position 1.4.88
STLB-Bau 2025-10 041
Außendurchmesser 42 mm,
Menge: 3,000 St
Kostenträger: 422

**1.4.94 Verschraubung kon. AG Stahl niro Pressverbindung AD 54mm Heizungswasser Stahl niro**
*** wie Position 1.4.88
STLB-Bau 2025-10 041
Außendurchmesser 54 mm,
Menge: 6,000 St
Kostenträger: 422

**1.4.95 Verschraubung kon. AG Stahl niro Pressverbindung AD 76,1mm Heizungswasser Stahl niro**
*** wie Position 1.4.88
STLB-Bau 2025-10 041
Außendurchmesser 76,1 mm,
Menge: 2,000 St
Kostenträger: 422

**1.4.96 Rohrdoppelnippel Kohlenstoffstahl Heizungswasser L 50-100mm AD 17,2mm**
*** Bezugsbeschreibung
STLB-Bau 2025-10 041
Rohrdoppelnippel, aus Kohlenstoffstahl, für Rohrleitung aus mittelschwerem Stahlrohr DIN EN 10255, für Heizungswasser, Länge über 50 bis 100 mm, Außendurchmesser 17,2 mm.
Menge: 10,000 St
Kostenträger: 422

**1.4.97 Rohrdoppelnippel Kohlenstoffstahl Heizungswasser L 50-100mm AD 21,3mm**
*** wie Position 1.4.96
STLB-Bau 2025-10 041
Außendurchmesser 21,3 mm.
Menge: 10,000 St
Kostenträger: 422

**1.4.98 Rohrdoppelnippel Kohlenstoffstahl Heizungswasser L 50-100mm AD 26,9mm**
*** wie Position 1.4.96
STLB-Bau 2025-10 041
Außendurchmesser 26,9 mm.
Menge: 12,000 St
Kostenträger: 422

**1.4.99 Rohrdoppelnippel Kohlenstoffstahl Heizungswasser L 50-100mm AD 33,7mm**
*** wie Position 1.4.96
STLB-Bau 2025-10 041
Außendurchmesser 33,7 mm.
Menge: 8,000 St
Kostenträger: 422

**1.4.100 Rohrdoppelnippel Kohlenstoffstahl Heizungswasser L 50-100mm AD 42,4mm**
*** wie Position 1.4.96
STLB-Bau 2025-10 041
Außendurchmesser 42,4 mm.
Menge: 8,000 St
Kostenträger: 422

**1.4.101 Reduziermuffe Kohlenstoffstahl Heizungswasser AD 21,3mm x 17,2mm**
*** Bezugsbeschreibung
STLB-Bau 2025-10 041
Reduziermuffe, aus Kohlenstoffstahl, für Rohrleitung aus mittelschwerem Stahlrohr DIN EN 10255, für Heizungswasser, Außendurchmesser 21,3 mm, 2. Durchmesser 17,2 mm.
Menge: 4,000 St
Kostenträger: 422

**1.4.102 Reduziermuffe Kohlenstoffstahl Heizungswasser AD 26,9mm x 21,3mm**
*** wie Position 1.4.101
STLB-Bau 2025-10 041
Außendurchmesser 26,9 mm, 2. Durchmesser 21,3 mm.
Menge: 8,000 St
Kostenträger: 422

**1.4.103 Reduziermuffe Kohlenstoffstahl Heizungswasser AD 33,7mm x 26,9mm**
*** wie Position 1.4.101
STLB-Bau 2025-10 041
Außendurchmesser 33,7 mm, 2. Durchmesser 26,9 mm.
Menge: 3,000 St
Kostenträger: 422

**1.4.104 Reduziermuffe Kohlenstoffstahl Heizungswasser AD 42,4mm x 33,7mm**
*** wie Position 1.4.101
STLB-Bau 2025-10 041
Außendurchmesser 42,4 mm, 2. Durchmesser 33,7 mm.
Menge: 6,000 St
Kostenträger: 422

**1.4.105 Reduziermuffe Kohlenstoffstahl Heizungswasser AD 76,1mm x 48,3mm**
*** wie Position 1.4.101
STLB-Bau 2025-10 041
Außendurchmesser 76,1 mm, 2. Durchmesser 48,3 mm.
Menge: 4,000 St
Kostenträger: 422

**1.4.106 T-Stück Kohlenstoffstahl Heizungswasser AD 17,2mm**
*** Bezugsbeschreibung
STLB-Bau 2025-10 041
T-Stück, aus Kohlenstoffstahl, für Rohrleitung aus mittelschwerem Stahlrohr DIN EN 10255, für Heizungswasser, Außendurchmesser 17,2 mm.
Menge: 3,000 St
Kostenträger: 422

**1.4.107 T-Stück Kohlenstoffstahl Heizungswasser AD 21,3mm**
*** wie Position 1.4.106
STLB-Bau 2025-10 041
Außendurchmesser 21,3 mm.
Menge: 2,000 St
Kostenträger: 422

**1.4.108 T-Stück Kohlenstoffstahl Heizungswasser AD 26,9mm**
*** wie Position 1.4.106
STLB-Bau 2025-10 041
Außendurchmesser 26,9 mm.
Menge: 5,000 St
Kostenträger: 422

**1.4.109 T-Stück Kohlenstoffstahl Heizungswasser AD 33,7mm**
*** wie Position 1.4.106
STLB-Bau 2025-10 041
Außendurchmesser 33,7 mm.
Menge: 3,000 St
Kostenträger: 422

**1.4.110 T-Stück Kohlenstoffstahl Heizungswasser AD 42,4mm**
*** wie Position 1.4.106
STLB-Bau 2025-10 041
Außendurchmesser 42,4 mm.
Menge: 4,000 St
Kostenträger: 422

**1.4.111 T-Stück Kohlenstoffstahl Heizungswasser AD 60,3mm**
*** wie Position 1.4.106
STLB-Bau 2025-10 041
Außendurchmesser 60,3 mm.
Menge: 4,000 St
Kostenträger: 422

**1.4.112 T-Stück Kohlenstoffstahl Heizungswasser AD 76,1mm**
*** wie Position 1.4.106
STLB-Bau 2025-10 041
Außendurchmesser 76,1 mm.
Menge: 2,000 St
Kostenträger: 422

**1.4.113 Dichtheitsprüfung - Heizungsanlage**
Dichtheitsprüfung - Heizungsanlage
Zulage zur Dichtheitsprüfung zur Dokumentation wie vor beschrieben
mit Wasser, abschnittsweise durchzuführen.
Menge: 300,000 m
Kostenträger: 422

**1.4.114 Konstruktion Winkelkonsolen Knotenbleche Stahl verz Stütz-Hänge-Trag-Sonderbefestigung Ausladung 250-300mm**
*** Bezugsbeschreibung
STLB-Bau 2025-10 042
Konstruktion aus Winkelkonsolen, Knotenblechen und Abschlussverbindungsprofilen, aus verzinktem Stahl, für Stütz-, Hänge-, Trag- und Sonderbefestigung, Ausladung über 250 bis 300 mm, der rechnerische Nachweis der Tragfähigkeit ist auf Verlangen vorzulegen.
Menge: 2,000 St
Kostenträger: 422

**1.4.115 Konstruktion Winkelkonsolen Knotenbleche Stahl verz Stütz-Hänge-Trag-Sonderbefestigung Ausladung 300-350mm**
*** wie Position 1.4.114
STLB-Bau 2025-10 042
Ausladung über 300 bis 350 mm,
Menge: 2,000 St
Kostenträger: 422

**1.4.116 Konstruktion Winkelkonsolen Knotenbleche Stahl verz Stütz-Hänge-Trag-Sonderbefestigung Ausladung 500-600mm**
*** wie Position 1.4.114
STLB-Bau 2025-10 042
Ausladung über 500 bis 600 mm,
Menge: 2,000 St
Kostenträger: 422

**1.4.117 C-Profilschiene Stahl verz Stütz-Hänge-Trag-Sonderbefestigung B 30mm D 2mm**
*** Bezugsbeschreibung
STLB-Bau 2025-10 042
C-Profilschiene (Ankerschiene), aus verzinktem Stahl, für Stütz-, Hänge-, Trag- und Sonderbefestigung, Profilbreite 30 mm, Profildicke mind. 2 mm, der rechnerische Nachweis der Tragfähigkeit ist auf Verlangen vorzulegen, für Heizungswasser, Arbeitshöhe des Montageortes bis 3,5 m über der Standfläche des hierfür erforderlichen Gerüstes.
Menge: 10,000 m
Kostenträger: 422

**1.4.118 C-Profilschiene Stahl verz Stütz-Hänge-Trag-Sonderbefestigung B 40mm D 2mm**
*** wie Position 1.4.117
STLB-Bau 2025-10 042
Profilbreite 40 mm,
Menge: 15,000 m
Kostenträger: 422

**1.4.119 Form-Hohlprofilstahlkonstruktion Stahl verz Stütz-Hänge-Trag-Sonderbefestigung F90**
STLB-Bau 2025-10 042
Form-/Hohlprofilstahlkonstruktion, aus verzinktem Stahl, für Stütz-, Hänge-, Trag- und Sonderbefestigung, schallentkoppelt gelagert, Feuerwiderstandsklasse F 90 DIN 4102-2, der rechnerische Nachweis der Tragfähigkeit ist auf Verlangen vorzulegen, für Heizungswasser, Arbeitshöhe des Montageortes bis 3,5 m über der Standfläche des hierfür erforderlichen Gerüstes.
Menge: 50,000 kg
Kostenträger: 422

**1.4.120 Montagewinkel Stahl verz Festpunktausführung F90**
STLB-Bau 2025-10 042
Montagewinkel, aus verzinktem Stahl, für Festpunktausführung, Feuerwiderstandsklasse F 90 DIN 4102-2, der rechnerische Nachweis der Tragfähigkeit ist auf Verlangen vorzulegen, für Heizungswasser, Arbeitshöhe des Montageortes bis 3,5 m über der Standfläche des hierfür erforderlichen Gerüstes.
Menge: 25,000 kg
Kostenträger: 422

**1.4.121 Rohrschelle Stahl verz axiale Dehnungsaufnahme bis 20mm L bis 0,5m DN12**
*** Bezugsbeschreibung
STLB-Bau 2025-10 042
Rohraufhängung als Rohrschelle, aus verzinktem Stahl, für eine axiale Dehnungsaufnahme bis 20 mm, mit schalldämmenden Einlagen, Anforderungen entsprechend DIN 4109-1, Temperaturbereich - 40 bis 110 Grad C, Länge Aufhängung bis 0,5 m, Befestigung mit Gewindestäben, mit Schrauben, an Montageschienen, Befestigungsuntergrund Beton, Rohr aus nichtrostendem Stahl, DN 12.
Menge: 19,000 St
Kostenträger: 422

**1.4.122 Rohrschelle Stahl verz axiale Dehnungsaufnahme bis 20mm L bis 0,5m DN15**
*** wie Position 1.4.121
STLB-Bau 2025-10 042
DN 15.
Menge: 17,000 St
Kostenträger: 422

**1.4.123 Rohrschelle Stahl verz axiale Dehnungsaufnahme bis 20mm L bis 0,5m DN20**
*** wie Position 1.4.121
STLB-Bau 2025-10 042
DN 20.
Menge: 25,000 St
Kostenträger: 422

**1.4.124 Rohrschelle Stahl verz axiale Dehnungsaufnahme bis 20mm L bis 0,5m DN25**
*** wie Position 1.4.121
STLB-Bau 2025-10 042
DN 25.
Menge: 17,000 St
Kostenträger: 422

**1.4.125 Rohrschelle Stahl verz axiale Dehnungsaufnahme bis 20mm L bis 0,5m DN32**
*** wie Position 1.4.121
STLB-Bau 2025-10 042
DN 32.
Menge: 18,000 St
Kostenträger: 422

**1.4.126 Rohrschelle Stahl verz axiale Dehnungsaufnahme bis 20mm L bis 0,5m DN40**
*** wie Position 1.4.121
STLB-Bau 2025-10 042
DN 40.
Menge: 28,000 St
Kostenträger: 422

**1.4.127 Rohrschelle Stahl verz axiale Dehnungsaufnahme bis 20mm L bis 0,5m DN50**
*** wie Position 1.4.121
STLB-Bau 2025-10 042
DN 50.
Menge: 14,000 St
Kostenträger: 422

**1.4.128 Rohrschelle Stahl verz axiale Dehnungsaufnahme bis 20mm L bis 0,5m DN65**
*** wie Position 1.4.121
STLB-Bau 2025-10 042
DN 65.
Menge: 6,000 St
Kostenträger: 422

**1.4.129 Rohrschelle Stahl verz axiale Dehnungsaufnahme bis 20mm L bis 0,5m DN12**
*** Bezugsbeschreibung
STLB-Bau 2025-10 042
Rohraufhängung als Rohrschelle, aus verzinktem Stahl, für eine axiale Dehnungsaufnahme bis 20 mm, mit schalldämmenden Einlagen, Anforderungen entsprechend DIN 4109-1, Temperaturbereich - 40 bis 110 Grad C, Länge Aufhängung bis 0,5 m, Befestigung mit Gewindestäben, mit bauaufsichtlich zugelassenen Dübeln, einschl. Bohrarbeiten, Befestigungsuntergrund Beton, Rohr aus nichtrostendem Stahl, DN 12.
Menge: 19,000 St
Kostenträger: 422

**1.4.130 Rohrschelle Stahl verz axiale Dehnungsaufnahme bis 20mm L bis 0,5m DN15**
*** wie Position 1.4.129
STLB-Bau 2025-10 042
DN 15.
Menge: 17,000 St
Kostenträger: 422

**1.4.131 Rohrschelle Stahl verz axiale Dehnungsaufnahme bis 20mm L bis 0,5m DN20**
*** wie Position 1.4.129
STLB-Bau 2025-10 042
DN 20.
Menge: 25,000 St
Kostenträger: 422

**1.4.132 Rohrschelle Stahl verz axiale Dehnungsaufnahme bis 20mm L bis 0,5m DN25**
*** wie Position 1.4.129
STLB-Bau 2025-10 042
DN 25.
Menge: 17,000 St
Kostenträger: 422

**1.4.133 Rohrschelle Stahl verz axiale Dehnungsaufnahme bis 20mm L bis 0,5m DN32**
*** wie Position 1.4.129
STLB-Bau 2025-10 042
DN 32.
Menge: 18,000 St
Kostenträger: 422

**1.4.134 Rohrschelle Stahl verz axiale Dehnungsaufnahme bis 20mm L bis 0,5m DN40**
*** wie Position 1.4.129
STLB-Bau 2025-10 042
DN 40.
Menge: 28,000 St
Kostenträger: 422

**1.4.135 Rohrschelle Stahl verz axiale Dehnungsaufnahme bis 20mm L bis 0,5m DN50**
*** wie Position 1.4.129
STLB-Bau 2025-10 042
DN 50.
Menge: 14,000 St
Kostenträger: 422

**1.4.136 Rohrschelle Stahl verz axiale Dehnungsaufnahme bis 20mm L bis 0,5m DN65**
*** wie Position 1.4.129
STLB-Bau 2025-10 042
DN 65.
Menge: 6,000 St
Kostenträger: 422

**1.4.137 Rohraufhängung als Rohrschelle DN 15 ,F 90**
*** Bezugsbeschreibung
Rohraufhängung als Rohrschelle DN 15 ,F 90
aus verzinktem Stahl, mit schalldämmenden Einlagen, Anforderungen entsprechend DIN 4109, Länge Aufhängung bis 0,5 m, Befestigung an Metallkonstruktion oder über Gewindestäbe, Konstruktion wird gesondert vergütet, Befestigungsuntergrund Mauerwerk/Beton, Rohr aus Stahl,

Ausführung: F90

Nennweite: DN 15
Menge: 5,000 St
Kostenträger: 422

**1.4.138 Rohraufhängung als Rohrschelle DN 20, F 90**
*** wie Position 1.4.137
Rohraufhängung als Rohrschelle DN 20, F 90
Ausführung wie vor beschrieben
Menge: 5,000 St
Kostenträger: 422

**1.4.139 Rohraufhängung als Rohrschelle DN 25, F 90**
*** wie Position 1.4.137
Rohraufhängung als Rohrschelle DN 25, F 90
Ausführung wie vor beschrieben
Menge: 5,000 St
Kostenträger: 422

**1.4.140 Rohraufhängung als Rohrschelle DN 32, F 90**
*** wie Position 1.4.137
Rohraufhängung als Rohrschelle DN 32, F 90
Ausführung wie vor beschrieben
Menge: 5,000 St
Kostenträger: 422

**1.4.141 Rohraufhängung als Rohrschelle DN 40, F 90**
*** wie Position 1.4.137
Rohraufhängung als Rohrschelle DN 40, F 90
Ausführung wie vor beschrieben
Menge: 5,000 St
Kostenträger: 422

**1.4.142 Rohraufhängung als Rohrschelle DN 50, F 90**
*** wie Position 1.4.137
Rohraufhängung als Rohrschelle DN 50, F 90
Ausführung wie vor beschrieben
Menge: 5,000 St
Kostenträger: 422

**1.4.143 Rohraufhängung als Rohrschelle DN 65, F 90**
*** wie Position 1.4.137
Rohraufhängung als Rohrschelle DN 65, F 90
Ausführung wie vor beschrieben
Menge: 5,000 St
Kostenträger: 422

**1.4.144 Rohraufhängung als Rohrschelle DN 15 ,F 90**
*** Bezugsbeschreibung
Rohraufhängung als Rohrschelle DN 15 ,F 90
aus verzinktem Stahl, mit schalldämmenden Einlagen, Anforderungen entsprechend DIN 4109, Länge Aufhängung bis 0,5 m, Befestigung an Metallkonstruktion oder über Gewindestäbe, Konstruktion wird gesondert vergütet, Befestigungsuntergrund Holzbauwerk, Rohr aus Stahl,

Ausführung: F90

Nennweite: DN 15
Menge: 5,000 St
Kostenträger: 422

**1.4.145 Rohraufhängung als Rohrschelle DN 20, F 90**
*** wie Position 1.4.144
Rohraufhängung als Rohrschelle DN 20, F 90
Ausführung wie vor beschrieben
Menge: 5,000 St
Kostenträger: 422

**1.4.146 Rohraufhängung als Rohrschelle DN 25, F 90**
*** wie Position 1.4.144
Rohraufhängung als Rohrschelle DN 25, F 90
Ausführung wie vor beschrieben
Menge: 5,000 St
Kostenträger: 422

**1.4.147 Rohraufhängung als Rohrschelle DN 32, F 90**
*** wie Position 1.4.144
Rohraufhängung als Rohrschelle DN 32, F 90
Ausführung wie vor beschrieben
Menge: 5,000 St
Kostenträger: 422

**1.4.148 Rohraufhängung als Rohrschelle DN 40, F 90**
*** wie Position 1.4.144
Rohraufhängung als Rohrschelle DN 40, F 90
Ausführung wie vor beschrieben
Menge: 5,000 St
Kostenträger: 422

**1.4.149 Rohraufhängung als Rohrschelle DN 50, F 90**
*** wie Position 1.4.144
Rohraufhängung als Rohrschelle DN 50, F 90
Ausführung wie vor beschrieben
Menge: 5,000 St
Kostenträger: 422

**1.4.150 Rohraufhängung als Rohrschelle DN 65, F 90**
*** wie Position 1.4.144
Rohraufhängung als Rohrschelle DN 65, F 90
Ausführung wie vor beschrieben
Menge: 5,000 St
Kostenträger: 422

**1.4.151 Brandschutzabschottung Rohr Stahl R90 DN12 Gebäude Wand D 360mm 0,02-0,05m2**
*** Bezugsbeschreibung
STLB-Bau 2025-10 047
Brandschutzabschottung von Rohrleitung aus Stahl, mit allgemeinem bauaufsichtlichen Prüfzeugnis/allgemeiner bauaufsichtlicher Zulassung, Feuerwiderstandsklasse R 90 DIN 4102-11,
Rohrleitung nicht gedämmt, DN 12, Verlegung im Gebäude, Arbeitshöhe des Montageortes bis 3,5 m über der Standfläche des hierfür erforderlichen Gerüstes, Wand aus Beton, Dicke 360 mm, eckiger Durchbruch, Querschnitt über 0,02 bis 0,05 m2, Fugenbreite über 30 bis 40 mm, Spalt füllen mit Mörtel DIN 18580, Mörtelklasse 10.
Menge: 2,000 St
Kostenträger: 422

**1.4.152 Brandschutzabschottung Rohr Stahl R90 DN15 Gebäude Wand D 360mm 0,02-0,05m2**
*** wie Position 1.4.151
STLB-Bau 2025-10 047
DN 15, Fugenbreite über 15 bis 30 mm,
Menge: 2,000 St
Kostenträger: 422

**1.4.153 Brandschutzabschottung Rohr Stahl R90 DN20 Gebäude Wand D 360mm 0,02-0,05m2**
*** wie Position 1.4.151
STLB-Bau 2025-10 047
DN 20, Fugenbreite über 15 bis 30 mm,
Menge: 2,000 St
Kostenträger: 422

**1.4.154 Brandschutzabschottung Rohr Stahl R90 DN25 Gebäude Wand D 360mm 0,02-0,05m2**
*** wie Position 1.4.151
STLB-Bau 2025-10 047
DN 25, Fugenbreite über 15 bis 30 mm,
Menge: 2,000 St
Kostenträger: 422

**1.4.155 Brandschutzabschottung Rohr Stahl R90 DN32 Gebäude Wand D 360mm 0,02-0,05m2**
*** wie Position 1.4.151
STLB-Bau 2025-10 047
DN 32, Fugenbreite über 15 bis 30 mm,
Menge: 2,000 St
Kostenträger: 422

**1.4.156 Brandschutzabschottung Rohr Stahl R90 DN40 Gebäude Wand D 360mm 0,02-0,05m2**
*** wie Position 1.4.151
STLB-Bau 2025-10 047
DN 40, Fugenbreite über 15 bis 30 mm,
Menge: 2,000 St
Kostenträger: 422

**1.4.157 Brandschutzabschottung Rohr Stahl R90 DN50 Gebäude Wand D 360mm 0,02-0,05m2**
*** wie Position 1.4.151
STLB-Bau 2025-10 047
DN 50, Fugenbreite über 15 bis 30 mm,
Menge: 2,000 St
Kostenträger: 422

**1.4.158 Brandschutzabschottung Rohr Stahl R90 DN12 Gebäude Decke D 300mm 0,1-0,2m2**
*** Bezugsbeschreibung
STLB-Bau 2025-10 047
Brandschutzabschottung von Rohrleitung aus Stahl, mit allgemeinem bauaufsichtlichen Prüfzeugnis/allgemeiner bauaufsichtlicher Zulassung, Feuerwiderstandsklasse R 90 DIN 4102-11,
Rohrleitung nicht gedämmt, DN 12, Verlegung im Gebäude, Arbeitshöhe des Montageortes bis 3,5 m über der Standfläche des hierfür erforderlichen Gerüstes, Decke aus Beton, Dicke 300 mm, eckiger Durchbruch, Querschnitt über 0,1 bis 0,2 m2, Fugenbreite über 30 bis 40 mm, Spalt füllen mit Mörtel DIN 18580, Mörtelklasse 10.
Menge: 2,000 St
Kostenträger: 422

**1.4.159 Brandschutzabschottung Rohr Stahl R90 DN20 Gebäude Decke D 300mm 0,1-0,2m2**
*** wie Position 1.4.158
STLB-Bau 2025-10 047
DN 20, Fugenbreite über 15 bis 30 mm,
Menge: 2,000 St
Kostenträger: 422

**1.4.160 Brandschutzabschottung Rohr Stahl R90 DN25 Gebäude Decke D 300mm 0,1-0,2m2**
*** wie Position 1.4.158
STLB-Bau 2025-10 047
DN 25, Fugenbreite über 15 bis 30 mm,
Menge: 2,000 St
Kostenträger: 422

**1.4.161 Brandschutzabschottung Rohr Stahl R90 DN32 Gebäude Decke D 300mm 0,1-0,2m2**
*** wie Position 1.4.158
STLB-Bau 2025-10 047
DN 32, Fugenbreite über 15 bis 30 mm,
Menge: 2,000 St
Kostenträger: 422

**1.4.162 Brandschutzabschottung Rohr Stahl R90 DN40 Gebäude Decke D 300mm 0,1-0,2m2**
*** wie Position 1.4.158
STLB-Bau 2025-10 047
DN 40, Fugenbreite über 15 bis 30 mm,
Menge: 2,000 St
Kostenträger: 422

**1.4.163 Brandschutzabschottung Rohr Stahl R90 DN50 Gebäude Decke D 300mm 0,1-0,2m2**
*** wie Position 1.4.158
STLB-Bau 2025-10 047
DN 50, Fugenbreite über 15 bis 30 mm,
Menge: 2,000 St
Kostenträger: 422

**1.4.164 Brandschutzabschottung Rohr Stahl R90 DN12 Gebäude Wand D 360mm 0,1-0,2m2**
*** Bezugsbeschreibung
STLB-Bau 2025-10 047
Brandschutzabschottung von Rohrleitung aus Stahl, mit allgemeinem bauaufsichtlichen Prüfzeugnis/allgemeiner bauaufsichtlicher Zulassung, Feuerwiderstandsklasse R 90 DIN 4102-11,
Rohrleitung nicht gedämmt, DN 12, Verlegung im Gebäude, Arbeitshöhe des Montageortes bis 3,5 m über der Standfläche des hierfür erforderlichen Gerüstes, Wand aus Mauerwerk, Dicke 360 mm, eckiger Durchbruch, Querschnitt über 0,1 bis 0,2 m2, Fugenbreite über 30 bis 40 mm, Spalt füllen mit Mörtel DIN 18580, Mörtelklasse 10.
Menge: 2,000 St
Kostenträger: 422

**1.4.165 Brandschutzabschottung Rohr Stahl R90 DN15 Gebäude Wand D 360mm 0,1-0,2m2**
*** wie Position 1.4.164
STLB-Bau 2025-10 047
DN 15, Fugenbreite über 15 bis 30 mm,
Menge: 2,000 St
Kostenträger: 422

**1.4.166 Brandschutzabschottung Rohr Stahl R90 DN20 Gebäude Wand D 360mm 0,1-0,2m2**
*** wie Position 1.4.164
STLB-Bau 2025-10 047
DN 20, Fugenbreite über 15 bis 30 mm,
Menge: 2,000 St
Kostenträger: 422

**1.4.167 Brandschutzabschottung Rohr Stahl R90 DN25 Gebäude Wand D 360mm 0,1-0,2m2**
*** wie Position 1.4.164
STLB-Bau 2025-10 047
DN 25, Fugenbreite über 15 bis 30 mm,
Menge: 2,000 St
Kostenträger: 422

**1.4.168 Brandschutzabschottung Rohr Stahl R90 DN32 Gebäude Wand D 360mm 0,1-0,2m2**
*** wie Position 1.4.164
STLB-Bau 2025-10 047
DN 32, Fugenbreite über 15 bis 30 mm,
Menge: 2,000 St
Kostenträger: 422

**1.4.169 Brandschutzabschottung Rohr Stahl R90 DN40 Gebäude Wand D 360mm 0,1-0,2m2**
*** wie Position 1.4.164
STLB-Bau 2025-10 047
DN 40, Fugenbreite über 15 bis 30 mm,
Menge: 2,000 St
Kostenträger: 422

**1.4.170 Brandschutzabschottung Rohr Stahl R90 DN50 Gebäude Wand D 360mm 0,1-0,2m2**
*** wie Position 1.4.164
STLB-Bau 2025-10 047
DN 50, Fugenbreite über 15 bis 30 mm,
Menge: 2,000 St
Kostenträger: 422

**1.4.171 Brandschutzabschottung Rohr Stahl R90 DN12 Gebäude Wand D 90mm 0,1-0,2m2**
*** Bezugsbeschreibung
STLB-Bau 2025-10 047
Brandschutzabschottung von Rohrleitung aus Stahl, mit allgemeinem bauaufsichtlichen Prüfzeugnis/allgemeiner bauaufsichtlicher Zulassung, Feuerwiderstandsklasse R 90 DIN 4102-11,
Rohrleitung nicht gedämmt, DN 12, Verlegung im Gebäude, Arbeitshöhe des Montageortes bis 3,5 m über der Standfläche des hierfür erforderlichen Gerüstes, Wand aus Gips-Wandbauplatten, Dicke 90 mm, eckiger Durchbruch, Querschnitt über 0,1 bis 0,2 m2, Fugenbreite über 30 bis 40 mm, Spalt füllen mit Mörtel DIN 18580, Mörtelklasse 10.
Menge: 2,000 St
Kostenträger: 422

**1.4.172 Brandschutzabschottung Rohr Stahl R90 DN15 Gebäude Wand D 90mm 0,1-0,2m2**
*** wie Position 1.4.171
STLB-Bau 2025-10 047
DN 15, Fugenbreite über 15 bis 30 mm,
Menge: 2,000 St
Kostenträger: 422

**1.4.173 Brandschutzabschottung Rohr Stahl R90 DN20 Gebäude Wand D 90mm 0,1-0,2m2**
*** wie Position 1.4.171
STLB-Bau 2025-10 047
DN 20, Fugenbreite über 15 bis 30 mm,
Menge: 2,000 St
Kostenträger: 422

**1.4.174 Brandschutzabschottung Rohr Stahl R90 DN25 Gebäude Wand D 90mm 0,1-0,2m2**
*** wie Position 1.4.171
STLB-Bau 2025-10 047
DN 25, Fugenbreite über 15 bis 30 mm,
Menge: 2,000 St
Kostenträger: 422

**1.4.175 Brandschutzabschottung Rohr Stahl R90 DN32 Gebäude Wand D 90mm 0,1-0,2m2**
*** wie Position 1.4.171
STLB-Bau 2025-10 047
DN 32, Fugenbreite über 15 bis 30 mm,
Menge: 2,000 St
Kostenträger: 422

**1.4.176 Brandschutzabschottung Rohr Stahl R90 DN40 Gebäude Wand D 90mm 0,1-0,2m2**
*** wie Position 1.4.171
STLB-Bau 2025-10 047
DN 40, Fugenbreite über 15 bis 30 mm,
Menge: 2,000 St
Kostenträger: 422

**1.4.177 Brandschutzabschottung Rohr Stahl R90 DN50 Gebäude Wand D 90mm 0,1-0,2m2**
*** wie Position 1.4.171
STLB-Bau 2025-10 047
DN 50, Fugenbreite über 15 bis 30 mm,
Menge: 2,000 St
Kostenträger: 422

**1.4.178 Brandschutz-Rohrabschottung um nichtbrennbare Rohre DN 12**
*** Bezugsbeschreibung
Brandschutz-Rohrabschottung um nichtbrennbare Rohre DN 12
Einbau in Massivwänden/Massivdecken
Anforderung:
feuerbeständig (R 90 nach DIN 4102-11)
Rohre:
Rohre aus Edelstahl
Einbau in:
Wände aus Mauerwerk, Holzbau, Beton bzw. Stahlbeton oder Porenbeton mit
Bauteilstärke ≥ 100 mm
Decken aus Beton bzw. Stahlbeton, Holzbau oder Porenbeton mit
Bauteilstärke ≥ 150 mm

Werkstoff: Steinwolle
Baustoffklasse: A2 nach DIN 4102-1 bzw. A2L s1 d0 nach EN 13501-1
Schmelzpunkt: > 1000 °C nach DIN 4102-17
Rohdichte: ≥ 150 kg/m³
Oberfläche: gitternetzverstärkte, farblich markierte Aluminiumfolie
Einbau/Ringspaltverschluss:
Formschlüssig in passende Kernbohrung ohne zusätzlichen Ringspaltverschluss.
Parallele Installationen:
Einbau ohne Mindestabstand zu anderen Rohrabschottungen, Kabelabschottungen und Absperrvorrichtungen gegen Feuer und Rauch in Lüftungsleitungen entsprechend DIN 18017-3 gem. Anwendbarkeitsnachweis zulässig.
Die ordnungsgemäße Ausführung ist vom Ersteller der Abschottung nach Abschluss der Arbeiten durch eine Übereinstimmungserklärung zu bescheinigen.
Ein Kennzeichnungsschild ist ausgefüllt und unterschrieben neben der Abschottung dauerhaft zu befestigen.
Zusätzliche Anforderungen an die Dämmung der Rohrleitungen im Abschottungsbereich:
Wärmedämmung gem. GEG 100 %1)

Bauteilstärke [mm]:  400
Kernbohrungsmaß [mm]:  60
Rohraußendurchmesser [mm]:  15
Dämmstärke [mm]:  22,5

Besondere Hinweise:
Die Mindestrohrabstände gem. DIN 4140 sind eingehalten
Menge: 4,000 St
Kostenträger: 422

**1.4.179 Brandschutz-Rohrabschottung um nichtbrennbare Rohre DN 15**
*** wie Position 1.4.178
Brandschutz-Rohrabschottung um nichtbrennbare Rohre DN 15

Bauteilstärke [mm]:  400
Kernbohrungsmaß [mm]:  60
Rohraußendurchmesser [mm]:  18
Dämmstärke [mm]:  21
Menge: 4,000 St
Kostenträger: 422

**1.4.180 Brandschutz-Rohrabschottung um nichtbrennbare Rohre DN 20**
*** wie Position 1.4.178
Brandschutz-Rohrabschottung um nichtbrennbare Rohre DN 20

Bauteilstärke [mm]:  400
Kernbohrungsmaß [mm]:  60
Rohraußendurchmesser [mm]:  22
Dämmstärke [mm]:  19
Menge: 2,000 St
Kostenträger: 422

**1.4.181 Brandschutz-Rohrabschottung um nichtbrennbare Rohre DN 25**
*** wie Position 1.4.178
Brandschutz-Rohrabschottung um nichtbrennbare Rohre DN 25

Bauteilstärke [mm]:  400
Kernbohrungsmaß [mm]:  80
Rohraußendurchmesser [mm]:  28
Dämmstärke [mm]:  26
Menge: 6,000 St
Kostenträger: 422

**1.4.182 Brandschutz-Rohrabschottung um nichtbrennbare Rohre DN 32**
*** wie Position 1.4.178
Brandschutz-Rohrabschottung um nichtbrennbare Rohre DN 32

Bauteilstärke [mm]:  400
Kernbohrungsmaß [mm]:  130
Rohraußendurchmesser [mm]:  35
Dämmstärke [mm]:  47,5
Menge: 4,000 St
Kostenträger: 422

**1.4.183 Brandschutz-Rohrabschottung um nichtbrennbare Rohre DN 40**
*** wie Position 1.4.178
Brandschutz-Rohrabschottung um nichtbrennbare Rohre DN 40

Bauteilstärke [mm]:  400
Kernbohrungsmaß [mm]:  150
Rohraußendurchmesser [mm]:  42
Dämmstärke [mm]:  54
Menge: 4,000 St
Kostenträger: 422

**1.4.184 Brandschutz-Rohrabschottung um nichtbrennbare Rohre DN 50**
*** wie Position 1.4.178
Brandschutz-Rohrabschottung um nichtbrennbare Rohre DN 50

Bauteilstärke [mm]:  400
Kernbohrungsmaß [mm]:  160
Rohraußendurchmesser [mm]:  54
Dämmstärke [mm]:  53
Menge: 8,000 St
Kostenträger: 422

**1.4.185 Brandschutzschaum**
Brandschutzschaum
mit bauaufsichtlicher Zulassung in
Kartuschen zum Verschließen von Bohrungen in Wänden und
Decken zum Erreichen der Feuerwiderstandsklasse F90,
verwendbar für alle metallischen Rohre mit und ohne
Isolierung. Verarbeitung gemäß den Herstellervorgaben.

Abrechnung nach Kartuschen

Die Abschottung mit Brandschutzschaum sollte aufgrund unvermeidlicher Emissionen auf das notwendige Maß beschränkt werden.
Menge: 3,000 St
Kostenträger: 422

**1.4.186 Brandschutzmörtel**
Brandschutzmörtel

Mörtel der Gruppe II oder III nach DIN 1053,
für Einmauerung vorgenannter Rohrdurchführungen,
geeignet für Einbau in Mauerwerk und Beton.

Abschottung von durchlaufenden
Rohrleitungen mit zugelassenen
Brandschutzdurchführungen;
Durchbruch mittels Pumpe prüfzeugnisgemäß;
Ringspalt bis 40mm Breite;
hohlraumfrei zu verpressen.
Jede verschlossene Aussparung ist mittels
Prüfplakette vor Ort zu kennzeichnen.

Hinweis: Die Arbeiten sind durch einen
zugelassenen Fachbetrieb ausführen
zu lassen. Der AN hat dies in den Bestandsunterlagen zu dokumentieren.
Menge: 0,300 m3
Kostenträger: 422

**1.4.187 Brandschutzwolle**
Brandschutzwolle
Feuerwiderstandsfähige F90 zu Nachbelegung mit
nichtbrennbarer Stopfwolle
Herstellen einer Leerabschottung zur Nachbelegung der
Feuerwiderstandsklasse F90. Die Ausführung muss gemäß
dem bauaufsichtlichen Prüfzeugnis erfolgen. Die
ordnungsgemäße Ausführung ist vom Ersteller der
Abschottung nach Abschluss der Arbeiten durch eine
Übereinstimmungserklärung zu bescheinigen.

Euroklasse: A1 nach EN 13501-1.
Schmelzpunkt: > 1.000°C nach DIN 4102-17.
Wärmeleitfähigkeit bei einer Mitteltemperatur von 50°C:
0,042 W/(m·K) (bei einer Stopfdichte von 100 kg/m³).
Temperaturbelastbar rein thermisch bis 700 °C
AS-Qualität (Chloridgehalt < 10 ppm).
Menge: 100,000 kg
Kostenträger: 422

#### 1.5 Dämmung Heizungsanlagen (KG 422)

**1.5.1 Wärmedämmung Rohr DN12 Gebäude Mineralwolle AS-Qualität Rohrschale D 20mm**
*** Bezugsbeschreibung
STLB-Bau 2025-10 047
Wärmedämmung ohne Ummantelung DIN 4140 an haus- und betriebstechnischen Anlagen, an Rohrleitung, DN 12, Rohrverbindung als Pressverbindung, Mindestabstände DIN 4140 sind nicht eingehalten, im Gebäude, Dämmung aus Mineralwolle DIN EN 14303, AS-Qualität, als Rohrschale, Dämmschichtdicke 20 mm, Baustoffklasse DIN 4102-1 A2 (nichtbrennbar), Wärmeleitfähigkeit 0,035 W/(mK) bei 40 Grad C Mitteltemperatur DIN EN 12667, kaschiert mit Alufolie, Arbeitshöhe des Montageortes bis 3,5 m über der Standfläche des hierfür erforderlichen Gerüstes.
Menge: 60,000 m
Kostenträger: 422

**1.5.2 Wärmedämmung Rohr DN15 Gebäude Mineralwolle AS-Qualität Rohrschale D 20mm**
*** wie Position 1.5.1
STLB-Bau 2025-10 047
DN 15,
Menge: 55,000 m
Kostenträger: 422

**1.5.3 Wärmedämmung Rohr DN20 Gebäude Mineralwolle AS-Qualität Rohrschale D 20mm**
*** wie Position 1.5.1
STLB-Bau 2025-10 047
DN 20,
Menge: 70,000 m
Kostenträger: 422

**1.5.4 Wärmedämmung Rohr DN25 Gebäude Mineralwolle AS-Qualität Rohrschale D 30mm**
*** wie Position 1.5.1
STLB-Bau 2025-10 047
DN 25, Dämmschichtdicke 30 mm,
Menge: 45,000 m
Kostenträger: 422

**1.5.5 Wärmedämmung Rohr DN32 Gebäude Mineralwolle AS-Qualität Rohrschale D 30mm**
*** wie Position 1.5.1
STLB-Bau 2025-10 047
DN 32, Dämmschichtdicke 30 mm,
Menge: 50,000 m
Kostenträger: 422

**1.5.6 Wärmedämmung Rohr DN40 Gebäude Mineralwolle AS-Qualität Rohrschale D 40mm**
*** wie Position 1.5.1
STLB-Bau 2025-10 047
DN 40, Dämmschichtdicke 40 mm,
Menge: 90,000 m
Kostenträger: 422

**1.5.7 Wärmedämmung Rohr DN50 Gebäude Mineralwolle AS-Qualität Rohrschale D 50mm**
*** wie Position 1.5.1
STLB-Bau 2025-10 047
DN 50, Dämmschichtdicke 50 mm,
Menge: 20,000 m
Kostenträger: 422

**1.5.8 Wärmedämmung Rohr DN65 Gebäude Mineralwolle AS-Qualität Rohrschale D 60mm**
*** wie Position 1.5.1
STLB-Bau 2025-10 047
DN 65, Dämmschichtdicke 60 mm,
Menge: 8,000 m
Kostenträger: 422

**1.5.9 Bogen Mineralwolle AS-Qualität Wärmedämmung Rohr DN12 Gebäude 0,035W/(mK) D 20mm kaschiert Alu-Folie**
*** Bezugsbeschreibung
STLB-Bau 2025-10 047
Bogen aus Mineralwolle DIN EN 14303, AS-Qualität, Wärmedämmung DIN 4140 an haus- und betriebstechnischen Anlagen, an Rohrleitung, DN 12, Mindestabstände DIN 4140 sind nicht eingehalten, im Gebäude, Baustoffklasse DIN 4102-1 A2 (nichtbrennbar), Wärmeleitfähigkeit 0,035 W/(mK) bei 40 Grad C Mitteltemperatur DIN EN 12667, Dämmschichtdicke 20 mm, kaschiert mit Aluminiumfolie, Arbeitshöhe des Montageortes bis 3,5 m über der Standfläche des hierfür erforderlichen Gerüstes.
Menge: 35,000 St
Kostenträger: 422

**1.5.10 Bogen Mineralwolle AS-Qualität Wärmedämmung Rohr DN15 Gebäude 0,035W/(mK) D 20mm kaschiert Alu-Folie**
*** wie Position 1.5.9
STLB-Bau 2025-10 047
DN 15,
Menge: 23,000 St
Kostenträger: 422

**1.5.11 Bogen Mineralwolle AS-Qualität Wärmedämmung Rohr DN20 Gebäude 0,035W/(mK) D 20mm kaschiert Alu-Folie**
*** wie Position 1.5.9
STLB-Bau 2025-10 047
DN 20,
Menge: 30,000 St
Kostenträger: 422

**1.5.12 Bogen Mineralwolle AS-Qualität Wärmedämmung Rohr DN25 Gebäude 0,035W/(mK) D 30mm kaschiert Alu-Folie**
*** wie Position 1.5.9
STLB-Bau 2025-10 047
DN 25, Dämmschichtdicke 30 mm,
Menge: 50,000 St
Kostenträger: 422

**1.5.13 Bogen Mineralwolle AS-Qualität Wärmedämmung Rohr DN32 Gebäude 0,035W/(mK) D 30mm kaschiert Alu-Folie**
*** wie Position 1.5.9
STLB-Bau 2025-10 047
DN 32, Dämmschichtdicke 30 mm,
Menge: 20,000 St
Kostenträger: 422

**1.5.14 Bogen Mineralwolle AS-Qualität Wärmedämmung Rohr DN40 Gebäude 0,035W/(mK) D 40mm kaschiert Alu-Folie**
*** wie Position 1.5.9
STLB-Bau 2025-10 047
DN 40, Dämmschichtdicke 40 mm,
Menge: 35,000 St
Kostenträger: 422

**1.5.15 Bogen Mineralwolle AS-Qualität Wärmedämmung Rohr DN50 Gebäude 0,035W/(mK) D 50mm kaschiert Alu-Folie**
*** wie Position 1.5.9
STLB-Bau 2025-10 047
DN 50, Dämmschichtdicke 50 mm,
Menge: 20,000 St
Kostenträger: 422

**1.5.16 Bogen Mineralwolle AS-Qualität Wärmedämmung Rohr DN65 Gebäude 0,035W/(mK) D 60mm kaschiert Alu-Folie**
*** wie Position 1.5.9
STLB-Bau 2025-10 047
DN 65, Dämmschichtdicke 60 mm,
Menge: 6,000 St
Kostenträger: 422

**1.5.17 T-Stück Mineralwolle AS-Qualität Wärmedämmung Rohr DN12 Gebäude 0,035W/(mK) D 20mm kaschiert Alu-Folie**
*** Bezugsbeschreibung
STLB-Bau 2025-10 047
T-Stück aus Mineralwolle DIN EN 14303, AS-Qualität, Wärmedämmung DIN 4140 an haus- und betriebstechnischen Anlagen, an Rohrleitung, DN 12, Mindestabstände DIN 4140 sind nicht eingehalten, im Gebäude, Baustoffklasse DIN 4102-1 A2 (nichtbrennbar), Wärmeleitfähigkeit 0,035 W/(mK) bei 40 Grad C Mitteltemperatur DIN EN 12667, Dämmschichtdicke 20 mm, kaschiert mit Aluminiumfolie, Arbeitshöhe des Montageortes bis 3,5 m über der Standfläche des hierfür erforderlichen Gerüstes.
Menge: 3,000 St
Kostenträger: 422

**1.5.18 T-Stück Mineralwolle AS-Qualität Wärmedämmung Rohr DN15 Gebäude 0,035W/(mK) D 20mm kaschiert Alu-Folie**
*** wie Position 1.5.17
STLB-Bau 2025-10 047
DN 15,
Menge: 2,000 St
Kostenträger: 422

**1.5.19 T-Stück Mineralwolle AS-Qualität Wärmedämmung Rohr DN20 Gebäude 0,035W/(mK) D 20mm kaschiert Alu-Folie**
*** wie Position 1.5.17
STLB-Bau 2025-10 047
DN 20,
Menge: 2,000 St
Kostenträger: 422

**1.5.20 T-Stück Mineralwolle AS-Qualität Wärmedämmung Rohr DN25 Gebäude 0,035W/(mK) D 30mm kaschiert Alu-Folie**
*** wie Position 1.5.17
STLB-Bau 2025-10 047
DN 25, Dämmschichtdicke 30 mm,
Menge: 5,000 St
Kostenträger: 422

**1.5.21 T-Stück Mineralwolle AS-Qualität Wärmedämmung Rohr DN32 Gebäude 0,035W/(mK) D 30mm kaschiert Alu-Folie**
*** wie Position 1.5.17
STLB-Bau 2025-10 047
DN 32, Dämmschichtdicke 30 mm,
Menge: 6,000 St
Kostenträger: 422

**1.5.22 T-Stück Mineralwolle AS-Qualität Wärmedämmung Rohr DN40 Gebäude 0,035W/(mK) D 40mm kaschiert Alu-Folie**
*** wie Position 1.5.17
STLB-Bau 2025-10 047
DN 40, Dämmschichtdicke 40 mm,
Menge: 7,000 St
Kostenträger: 422

**1.5.23 T-Stück Mineralwolle AS-Qualität Wärmedämmung Rohr DN50 Gebäude 0,035W/(mK) D 50mm kaschiert Alu-Folie**
*** wie Position 1.5.17
STLB-Bau 2025-10 047
DN 50, Dämmschichtdicke 50 mm,
Menge: 6,000 St
Kostenträger: 422

**1.5.24 T-Stück Mineralwolle AS-Qualität Wärmedämmung Rohr DN65 Gebäude 0,035W/(mK) D 60mm kaschiert Alu-Folie**
*** wie Position 1.5.17
STLB-Bau 2025-10 047
DN 65, Dämmschichtdicke 60 mm,
Menge: 2,000 St
Kostenträger: 422

**1.5.25 Übergangsstück Mineralwolle AS-Qualität Wärmedämmung Rohr DN12 Gebäude 0,035W/(mK) D 20mm kaschiert Alu-Folie**
*** Bezugsbeschreibung
STLB-Bau 2025-10 047
Übergangsstück aus Mineralwolle DIN EN 14303, AS-Qualität, Wärmedämmung DIN 4140 an haus- und betriebstechnischen Anlagen, an Rohrleitung, DN 12, Mindestabstände DIN 4140 sind nicht eingehalten, im Gebäude, Baustoffklasse DIN 4102-1 A2 (nichtbrennbar), Wärmeleitfähigkeit 0,035 W/(mK) bei 40 Grad C Mitteltemperatur DIN EN 12667, Dämmschichtdicke 20 mm, kaschiert mit Aluminiumfolie, Arbeitshöhe des Montageortes bis 3,5 m über der Standfläche des hierfür erforderlichen Gerüstes.
Menge: 9,000 St
Kostenträger: 422

**1.5.26 Übergangsstück Mineralwolle AS-Qualität Wärmedämmung Rohr DN15 Gebäude 0,035W/(mK) D 20mm kaschiert Alu-Folie**
*** wie Position 1.5.25
STLB-Bau 2025-10 047
DN 15,
Menge: 5,000 St
Kostenträger: 422

**1.5.27 Übergangsstück Mineralwolle AS-Qualität Wärmedämmung Rohr DN20 Gebäude 0,035W/(mK) D 20mm kaschiert Alu-Folie**
*** wie Position 1.5.25
STLB-Bau 2025-10 047
DN 20,
Menge: 6,000 St
Kostenträger: 422

**1.5.28 Übergangsstück Mineralwolle AS-Qualität Wärmedämmung Rohr DN25 Gebäude 0,035W/(mK) D 30mm kaschiert Alu-Folie**
*** wie Position 1.5.25
STLB-Bau 2025-10 047
DN 25, Dämmschichtdicke 30 mm,
Menge: 12,000 St
Kostenträger: 422

**1.5.29 Übergangsstück Mineralwolle AS-Qualität Wärmedämmung Rohr DN32 Gebäude 0,035W/(mK) D 30mm kaschiert Alu-Folie**
*** wie Position 1.5.25
STLB-Bau 2025-10 047
DN 32, Dämmschichtdicke 30 mm,
Menge: 4,000 St
Kostenträger: 422

**1.5.30 Übergangsstück Mineralwolle AS-Qualität Wärmedämmung Rohr DN40 Gebäude 0,035W/(mK) D 40mm kaschiert Alu-Folie**
*** wie Position 1.5.25
STLB-Bau 2025-10 047
DN 40, Dämmschichtdicke 40 mm,
Menge: 5,000 St
Kostenträger: 422

**1.5.31 Übergangsstück Mineralwolle AS-Qualität Wärmedämmung Rohr DN50 Gebäude 0,035W/(mK) D 50mm kaschiert Alu-Folie**
*** wie Position 1.5.25
STLB-Bau 2025-10 047
DN 50, Dämmschichtdicke 50 mm,
Menge: 2,000 St
Kostenträger: 422

**1.5.32 Übergangsstück Mineralwolle AS-Qualität Wärmedämmung Rohr DN65 Gebäude 0,035W/(mK) D 60mm kaschiert Alu-Folie**
*** wie Position 1.5.25
STLB-Bau 2025-10 047
DN 65, Dämmschichtdicke 60 mm,
Menge: 2,000 St
Kostenträger: 422

**1.5.33 Kappe Mineralwolle AS-Qualität Wärmedämmung Rohr DN12 Gebäude 0,035W/(mK) D 20mm kaschiert Alu-Folie**
*** Bezugsbeschreibung
STLB-Bau 2025-10 047
Kappe aus Mineralwolle DIN EN 14303, AS-Qualität, Wärmedämmung DIN 4140 an haus- und betriebstechnischen Anlagen, an Rohrleitung, DN 12, Mindestabstände DIN 4140 sind nicht eingehalten, im Gebäude, Baustoffklasse DIN 4102-1 A2 (nichtbrennbar), Wärmeleitfähigkeit 0,035 W/(mK) bei 40 Grad C Mitteltemperatur DIN EN 12667, Dämmschichtdicke 20 mm, kaschiert mit Aluminiumfolie, Arbeitshöhe des Montageortes bis 3,5 m über der Standfläche des hierfür erforderlichen Gerüstes.
Menge: 6,000 St
Kostenträger: 422

**1.5.34 Kappe Mineralwolle AS-Qualität Wärmedämmung Rohr DN15 Gebäude 0,035W/(mK) D 20mm kaschiert Alu-Folie**
*** wie Position 1.5.33
STLB-Bau 2025-10 047
DN 15,
Menge: 5,000 St
Kostenträger: 422

**1.5.35 Kappe Mineralwolle AS-Qualität Wärmedämmung Rohr DN20 Gebäude 0,035W/(mK) D 20mm kaschiert Alu-Folie**
*** wie Position 1.5.33
STLB-Bau 2025-10 047
DN 20,
Menge: 5,000 St
Kostenträger: 422

**1.5.36 Kappe Mineralwolle AS-Qualität Wärmedämmung Rohr DN25 Gebäude 0,035W/(mK) D 30mm kaschiert Alu-Folie**
*** wie Position 1.5.33
STLB-Bau 2025-10 047
DN 25, Dämmschichtdicke 30 mm,
Menge: 10,000 St
Kostenträger: 422

**1.5.37 Kappe Mineralwolle AS-Qualität Wärmedämmung Rohr DN32 Gebäude 0,035W/(mK) D 30mm kaschiert Alu-Folie**
*** wie Position 1.5.33
STLB-Bau 2025-10 047
DN 32, Dämmschichtdicke 30 mm,
Menge: 8,000 St
Kostenträger: 422

**1.5.38 Kappe Mineralwolle AS-Qualität Wärmedämmung Rohr DN40 Gebäude 0,035W/(mK) D 40mm kaschiert Alu-Folie**
*** wie Position 1.5.33
STLB-Bau 2025-10 047
DN 40, Dämmschichtdicke 40 mm,
Menge: 15,000 St
Kostenträger: 422

**1.5.39 Kappe Mineralwolle AS-Qualität Wärmedämmung Rohr DN50 Gebäude 0,035W/(mK) D 50mm kaschiert Alu-Folie**
*** wie Position 1.5.33
STLB-Bau 2025-10 047
DN 50, Dämmschichtdicke 50 mm,
Menge: 10,000 St
Kostenträger: 422

**1.5.40 Kappe Mineralwolle AS-Qualität Wärmedämmung Rohr DN65 Gebäude 0,035W/(mK) D 20mm kaschiert Alu-Folie**
*** wie Position 1.5.33
STLB-Bau 2025-10 047
DN 65,
Menge: 4,000 St
Kostenträger: 422

**1.5.41 Passstück Mineralwolle AS-Qualität Wärmedämmung Rohr DN12 Gebäude 0,035W/(mK) D 20mm kaschiert Alu-Folie**
*** Bezugsbeschreibung
STLB-Bau 2025-10 047
Passstück aus Mineralwolle DIN EN 14303, AS-Qualität, Wärmedämmung DIN 4140 an haus- und betriebstechnischen Anlagen, an Rohrleitung, DN 12, Mindestabstände DIN 4140 sind nicht eingehalten, im Gebäude, Baustoffklasse DIN 4102-1 A2 (nichtbrennbar), Wärmeleitfähigkeit 0,035 W/(mK) bei 40 Grad C Mitteltemperatur DIN EN 12667, Dämmschichtdicke 20 mm, kaschiert mit Aluminiumfolie, Arbeitshöhe des Montageortes bis 3,5 m über der Standfläche des hierfür erforderlichen Gerüstes.
Menge: 10,000 St
Kostenträger: 422

**1.5.42 Passstück Mineralwolle AS-Qualität Wärmedämmung Rohr DN15 Gebäude 0,035W/(mK) D 20mm kaschiert Alu-Folie**
*** wie Position 1.5.41
STLB-Bau 2025-10 047
DN 15,
Menge: 10,000 St
Kostenträger: 422

**1.5.43 Passstück Mineralwolle AS-Qualität Wärmedämmung Rohr DN20 Gebäude 0,035W/(mK) D 20mm kaschiert Alu-Folie**
*** wie Position 1.5.41
STLB-Bau 2025-10 047
DN 20,
Menge: 10,000 St
Kostenträger: 422

**1.5.44 Passstück Mineralwolle AS-Qualität Wärmedämmung Rohr DN25 Gebäude 0,035W/(mK) D 30mm kaschiert Alu-Folie**
*** wie Position 1.5.41
STLB-Bau 2025-10 047
DN 25, Dämmschichtdicke 30 mm,
Menge: 15,000 St
Kostenträger: 422

**1.5.45 Passstück Mineralwolle AS-Qualität Wärmedämmung Rohr DN32 Gebäude 0,035W/(mK) D 30mm kaschiert Alu-Folie**
*** wie Position 1.5.41
STLB-Bau 2025-10 047
DN 32, Dämmschichtdicke 30 mm,
Menge: 15,000 St
Kostenträger: 422

**1.5.46 Passstück Mineralwolle AS-Qualität Wärmedämmung Rohr DN40 Gebäude 0,035W/(mK) D 40mm kaschiert Alu-Folie**
*** wie Position 1.5.41
STLB-Bau 2025-10 047
DN 40, Dämmschichtdicke 40 mm,
Menge: 20,000 St
Kostenträger: 422

**1.5.47 Passstück Mineralwolle AS-Qualität Wärmedämmung Rohr DN50 Gebäude 0,035W/(mK) D 50mm kaschiert Alu-Folie**
*** wie Position 1.5.41
STLB-Bau 2025-10 047
DN 50, Dämmschichtdicke 50 mm,
Menge: 20,000 St
Kostenträger: 422

**1.5.48 Passstück Mineralwolle AS-Qualität Wärmedämmung Rohr DN65 Gebäude 0,035W/(mK) D 60mm kaschiert Alu-Folie**
*** wie Position 1.5.41
STLB-Bau 2025-10 047
DN 65, Dämmschichtdicke 60 mm,
Menge: 6,000 St
Kostenträger: 422

**1.5.49 Ausschnitt Wärmedämmung Rohr DN12 Gebäude Mineralwolle AS-Qualität D 20mm kaschiert Alu-Folie**
*** Bezugsbeschreibung
STLB-Bau 2025-10 047
Ausschnitt für Wärmedämmung DIN 4140 an haus- und betriebstechnischen Anlagen, an Rohrleitung, DN 12, im Gebäude, Dämmung aus Mineralwolle DIN EN 14303, AS-Qualität, Baustoffklasse DIN 4102-1 A2 (nichtbrennbar), Wärmeleitfähigkeit 0,035 W/(mK) bei 40 Grad C Mitteltemperatur DIN EN 12667, Gesamt-Dämmschichtdicke 20 mm, kaschiert mit Aluminiumfolie, Arbeitshöhe des Montageortes bis 3,5 m über der Standfläche des hierfür erforderlichen Gerüstes.
Menge: 15,000 St
Kostenträger: 422

**1.5.50 Ausschnitt Wärmedämmung Rohr DN15 Gebäude Mineralwolle AS-Qualität D 20mm kaschiert Alu-Folie**
*** wie Position 1.5.49
STLB-Bau 2025-10 047
DN 15,
Menge: 15,000 St
Kostenträger: 422

**1.5.51 Ausschnitt Wärmedämmung Rohr DN20 Gebäude Mineralwolle AS-Qualität D 20mm kaschiert Alu-Folie**
*** wie Position 1.5.49
STLB-Bau 2025-10 047
DN 20,
Menge: 20,000 St
Kostenträger: 422

**1.5.52 Ausschnitt Wärmedämmung Rohr DN25 Gebäude Mineralwolle AS-Qualität D 30mm kaschiert Alu-Folie**
*** wie Position 1.5.49
STLB-Bau 2025-10 047
DN 25, Gesamt-Dämmschichtdicke 30 mm,
Menge: 20,000 St
Kostenträger: 422

**1.5.53 Ausschnitt Wärmedämmung Rohr DN32 Gebäude Mineralwolle AS-Qualität D 30mm kaschiert Alu-Folie**
*** wie Position 1.5.49
STLB-Bau 2025-10 047
DN 32, Gesamt-Dämmschichtdicke 30 mm,
Menge: 20,000 St
Kostenträger: 422

**1.5.54 Ausschnitt Wärmedämmung Rohr DN40 Gebäude Mineralwolle AS-Qualität D 40mm kaschiert Alu-Folie**
*** wie Position 1.5.49
STLB-Bau 2025-10 047
DN 40, Gesamt-Dämmschichtdicke 40 mm,
Menge: 30,000 St
Kostenträger: 422

**1.5.55 Ausschnitt Wärmedämmung Rohr DN50 Gebäude Mineralwolle AS-Qualität D 50mm kaschiert Alu-Folie**
*** wie Position 1.5.49
STLB-Bau 2025-10 047
DN 50, Gesamt-Dämmschichtdicke 50 mm,
Menge: 20,000 St
Kostenträger: 422

**1.5.56 Ausschnitt Wärmedämmung Rohr DN65 Gebäude Mineralwolle AS-Qualität D 60mm kaschiert Alu-Folie**
*** wie Position 1.5.49
STLB-Bau 2025-10 047
DN 65, Gesamt-Dämmschichtdicke 60 mm,
Menge: 10,000 St
Kostenträger: 422

**1.5.57 Wärmedämmung Ummantelung Rohr DN12 Gebäude Mineralwolle AS-Qualität Rohrschale D 20mm Mantel prof.Blech Stahl verz**
*** Bezugsbeschreibung
STLB-Bau 2025-10 047
Wärmedämmung einschl. Ummantelung DIN 4140 an haus- und betriebstechnischen Anlagen, an Rohrleitung, DN 12, Mindestabstände DIN 4140 sind nicht eingehalten, im Gebäude, Dämmung aus Mineralwolle DIN EN 14303, AS-Qualität, als Rohrschale, Dämmschichtdicke 20 mm, Baustoffklasse DIN 4102-1 A2 (nichtbrennbar), Wärmeleitfähigkeit 0,035 W/(mK) bei 40 Grad C Mitteltemperatur DIN EN 12667, kaschiert mit Alufolie, Ummantelung aus profiliertem Blech, Stahl, feuerverzinkt, Blechdicke 0,6 mm, Überlappungen verschrauben und mit plastischem Dichtstoff abdichten, Arbeitshöhe des Montageortes bis 3,5 m über der Standfläche des hierfür erforderlichen Gerüstes.
Menge: 7,000 m
Kostenträger: 422

**1.5.58 Wärmedämmung Ummantelung Rohr DN15 Gebäude Mineralwolle AS-Qualität Rohrschale D 20mm Mantel prof.Blech Stahl verz**
*** wie Position 1.5.57
STLB-Bau 2025-10 047
DN 15,
Menge: 7,000 m
Kostenträger: 422

**1.5.59 Wärmedämmung Ummantelung Rohr DN20 Gebäude Mineralwolle AS-Qualität Rohrschale D 20mm Mantel prof.Blech Stahl verz**
*** wie Position 1.5.57
STLB-Bau 2025-10 047
DN 20,
Menge: 9,000 m
Kostenträger: 422

**1.5.60 Wärmedämmung Ummantelung Rohr DN25 Gebäude Mineralwolle AS-Qualität Rohrschale D 30mm Mantel prof.Blech Stahl verz**
*** wie Position 1.5.57
STLB-Bau 2025-10 047
DN 25, Dämmschichtdicke 30 mm,
Menge: 9,000 m
Kostenträger: 422

**1.5.61 Wärmedämmung Ummantelung Rohr DN32 Gebäude Mineralwolle AS-Qualität Rohrschale D 30mm Mantel prof.Blech Stahl verz**
*** wie Position 1.5.57
STLB-Bau 2025-10 047
DN 32, Dämmschichtdicke 30 mm,
Menge: 8,000 m
Kostenträger: 422

**1.5.62 Wärmedämmung Ummantelung Rohr DN40 Gebäude Mineralwolle AS-Qualität Rohrschale D 40mm Mantel prof.Blech Stahl verz**
*** wie Position 1.5.57
STLB-Bau 2025-10 047
DN 40, Dämmschichtdicke 40 mm,
Menge: 19,000 m
Kostenträger: 422

**1.5.63 Wärmedämmung Ummantelung Rohr DN50 Gebäude Mineralwolle AS-Qualität Rohrschale D 50mm Mantel prof.Blech Stahl verz**
*** wie Position 1.5.57
STLB-Bau 2025-10 047
DN 50, Dämmschichtdicke 50 mm,
Menge: 22,000 m
Kostenträger: 422

**1.5.64 Wärmedämmung Ummantelung Rohr DN65 Gebäude Mineralwolle AS-Qualität Rohrschale D 60mm Mantel prof.Blech Stahl verz**
*** wie Position 1.5.57
STLB-Bau 2025-10 047
DN 65, Dämmschichtdicke 60 mm,
Menge: 6,000 m
Kostenträger: 422

**1.5.65 Bogen Mineralwolle AS-Qualität Wärmedämmung Ummantelung Rohr DN12 Gebäude 0,035W/(mK) D 20mm kaschiert Alu-Folie Mantel prof.Blech Stahl verz D 0,6mm verschrauben Dichtstoff abdichten**
*** Bezugsbeschreibung
STLB-Bau 2025-10 047
Bogen aus Mineralwolle DIN EN 14303, AS-Qualität, Wärmedämmung einschl. Ummantelung DIN 4140 an haus- und betriebstechnischen Anlagen, an Rohrleitung, DN 12, Mindestabstände DIN 4140 sind nicht eingehalten, im Gebäude, Baustoffklasse DIN 4102-1 A2 (nichtbrennbar), Wärmeleitfähigkeit 0,035 W/(mK) bei 40 Grad C Mitteltemperatur DIN EN 12667, Dämmschichtdicke 20 mm, kaschiert mit Aluminiumfolie, Ummantelung aus profiliertem Blech, Stahl, feuerverzinkt, Blechdicke 0,6 mm, verschrauben, mit Dichtstoff abdichten, Arbeitshöhe des Montageortes bis 3,5 m über der Standfläche des hierfür erforderlichen Gerüstes.
Menge: 7,000 St
Kostenträger: 422

**1.5.66 Bogen Mineralwolle AS-Qualität Wärmedämmung Ummantelung Rohr DN15 Gebäude 0,035W/(mK) D 20mm kaschiert Alu-Folie Mantel prof.Blech Stahl verz D 0,6mm verschrauben Dichtstoff abdichten**
*** wie Position 1.5.65
STLB-Bau 2025-10 047
DN 15,
Menge: 6,000 St
Kostenträger: 422

**1.5.67 Bogen Mineralwolle AS-Qualität Wärmedämmung Ummantelung Rohr DN20 Gebäude 0,035W/(mK) D 20mm kaschiert Alu-Folie Mantel prof.Blech Stahl verz D 0,6mm verschrauben Dichtstoff abdichten**
*** wie Position 1.5.65
STLB-Bau 2025-10 047
DN 20,
Menge: 4,000 St
Kostenträger: 422

**1.5.68 Bogen Mineralwolle AS-Qualität Wärmedämmung Ummantelung Rohr DN25 Gebäude 0,035W/(mK) D 30mm kaschiert Alu-Folie Mantel prof.Blech Stahl verz D 0,6mm verschrauben Dichtstoff abdichten**
*** wie Position 1.5.65
STLB-Bau 2025-10 047
DN 25, Dämmschichtdicke 30 mm,
Menge: 11,000 St
Kostenträger: 422

**1.5.69 Bogen Mineralwolle AS-Qualität Wärmedämmung Ummantelung Rohr DN32 Gebäude 0,035W/(mK) D 30mm kaschiert Alu-Folie Mantel prof.Blech Stahl verz D 0,6mm verschrauben Dichtstoff abdichten**
*** wie Position 1.5.65
STLB-Bau 2025-10 047
DN 32, Dämmschichtdicke 30 mm,
Menge: 5,000 St
Kostenträger: 422

**1.5.70 Bogen Mineralwolle AS-Qualität Wärmedämmung Ummantelung Rohr DN40 Gebäude 0,035W/(mK) D 40mm kaschiert Alu-Folie Mantel prof.Blech Stahl verz D 0,6mm verschrauben Dichtstoff abdichten**
*** wie Position 1.5.65
STLB-Bau 2025-10 047
DN 40, Dämmschichtdicke 40 mm,
Menge: 8,000 St
Kostenträger: 422

**1.5.71 Bogen Mineralwolle AS-Qualität Wärmedämmung Ummantelung Rohr DN50 Gebäude 0,035W/(mK) D 50mm kaschiert Alu-Folie Mantel prof.Blech Stahl verz D 0,6mm verschrauben Dichtstoff abdichten**
*** wie Position 1.5.65
STLB-Bau 2025-10 047
DN 50, Dämmschichtdicke 50 mm,
Menge: 16,000 St
Kostenträger: 422

**1.5.72 Bogen Mineralwolle AS-Qualität Wärmedämmung Ummantelung Rohr DN65 Gebäude 0,035W/(mK) D 60mm kaschiert Alu-Folie Mantel prof.Blech Stahl verz D 0,6mm verschrauben Dichtstoff abdichten**
*** wie Position 1.5.65
STLB-Bau 2025-10 047
DN 65, Dämmschichtdicke 60 mm,
Menge: 4,000 St
Kostenträger: 422

**1.5.73 T-Stück Mineralwolle AS-Qualität Wärmedämmung Ummantelung Rohr DN12 Gebäude 0,035W/(mK) D 20mm kaschiert Alu-Folie Mantel prof.Blech Stahl verz D 0,6mm verschrauben Dichtstoff abdichten**
*** Bezugsbeschreibung
STLB-Bau 2025-10 047
T-Stück aus Mineralwolle DIN EN 14303, AS-Qualität, Wärmedämmung einschl. Ummantelung DIN 4140 an haus- und betriebstechnischen Anlagen, an Rohrleitung, DN 12, Mindestabstände DIN 4140 sind nicht eingehalten, im Gebäude, Baustoffklasse DIN 4102-1 A2 (nichtbrennbar), Wärmeleitfähigkeit 0,035 W/(mK) bei 40 Grad C Mitteltemperatur DIN EN 12667, Dämmschichtdicke 20 mm, kaschiert mit Aluminiumfolie, Ummantelung aus profiliertem Blech, Stahl, feuerverzinkt, Blechdicke 0,6 mm, verschrauben, mit Dichtstoff abdichten, Arbeitshöhe des Montageortes bis 3,5 m über der Standfläche des hierfür erforderlichen Gerüstes.
Menge: 2,000 St
Kostenträger: 422

**1.5.74 T-Stück Mineralwolle AS-Qualität Wärmedämmung Ummantelung Rohr DN15 Gebäude 0,035W/(mK) D 20mm kaschiert Alu-Folie Mantel prof.Blech Stahl verz D 0,6mm verschrauben Dichtstoff abdichten**
*** wie Position 1.5.73
STLB-Bau 2025-10 047
DN 15,
Menge: 2,000 St
Kostenträger: 422

**1.5.75 T-Stück Mineralwolle AS-Qualität Wärmedämmung Ummantelung Rohr DN20 Gebäude 0,035W/(mK) D 20mm kaschiert Alu-Folie Mantel prof.Blech Stahl verz D 0,6mm verschrauben Dichtstoff abdichten**
*** wie Position 1.5.73
STLB-Bau 2025-10 047
DN 20,
Menge: 2,000 St
Kostenträger: 422

**1.5.76 T-Stück Mineralwolle AS-Qualität Wärmedämmung Ummantelung Rohr DN25 Gebäude 0,035W/(mK) D 30mm kaschiert Alu-Folie Mantel prof.Blech Stahl verz D 0,6mm verschrauben Dichtstoff abdichten**
*** wie Position 1.5.73
STLB-Bau 2025-10 047
DN 25, Dämmschichtdicke 30 mm,
Menge: 2,000 St
Kostenträger: 422

**1.5.77 T-Stück Mineralwolle AS-Qualität Wärmedämmung Ummantelung Rohr DN32 Gebäude 0,035W/(mK) D 30mm kaschiert Alu-Folie Mantel prof.Blech Stahl verz D 0,6mm verschrauben Dichtstoff abdichten**
*** wie Position 1.5.73
STLB-Bau 2025-10 047
DN 32, Dämmschichtdicke 30 mm,
Menge: 2,000 St
Kostenträger: 422

**1.5.78 T-Stück Mineralwolle AS-Qualität Wärmedämmung Ummantelung Rohr DN40 Gebäude 0,035W/(mK) D 40mm kaschiert Alu-Folie Mantel prof.Blech Stahl verz D 0,6mm verschrauben Dichtstoff abdichten**
*** wie Position 1.5.73
STLB-Bau 2025-10 047
DN 40, Dämmschichtdicke 40 mm,
Menge: 4,000 St
Kostenträger: 422

**1.5.79 T-Stück Mineralwolle AS-Qualität Wärmedämmung Ummantelung Rohr DN50 Gebäude 0,035W/(mK) D 50mm kaschiert Alu-Folie Mantel prof.Blech Stahl verz D 0,6mm verschrauben Dichtstoff abdichten**
*** wie Position 1.5.73
STLB-Bau 2025-10 047
DN 50, Dämmschichtdicke 50 mm,
Menge: 6,000 St
Kostenträger: 422

**1.5.80 T-Stück Mineralwolle AS-Qualität Wärmedämmung Ummantelung Rohr DN65 Gebäude 0,035W/(mK) D 60mm kaschiert Alu-Folie Mantel prof.Blech Stahl verz D 0,6mm verschrauben Dichtstoff abdichten**
*** wie Position 1.5.73
STLB-Bau 2025-10 047
DN 65, Dämmschichtdicke 60 mm,
Menge: 2,000 St
Kostenträger: 422

**1.5.81 Übergangsstück Mineralwolle AS-Qualität Wärmedämmung Ummantelung Rohr DN12 Gebäude 0,035W/(mK) D 20mm kaschiert Alu-Folie Mantel prof.Blech Stahl verz D 0,6mm verschrauben Dichtstoff abdichten**
*** Bezugsbeschreibung
STLB-Bau 2025-10 047
Übergangsstück aus Mineralwolle DIN EN 14303, AS-Qualität, Wärmedämmung einschl. Ummantelung DIN 4140 an haus- und betriebstechnischen Anlagen, an Rohrleitung, DN 12, Mindestabstände DIN 4140 sind nicht eingehalten, im Gebäude, Baustoffklasse DIN 4102-1 A2 (nichtbrennbar), Wärmeleitfähigkeit 0,035 W/(mK) bei 40 Grad C Mitteltemperatur DIN EN 12667, Dämmschichtdicke 20 mm, kaschiert mit Aluminiumfolie, Ummantelung aus profiliertem Blech, Stahl, feuerverzinkt, Blechdicke 0,6 mm, verschrauben, mit Dichtstoff abdichten, Arbeitshöhe des Montageortes bis 3,5 m über der Standfläche des hierfür erforderlichen Gerüstes.
Menge: 2,000 St
Kostenträger: 422

**1.5.82 Übergangsstück Mineralwolle AS-Qualität Wärmedämmung Ummantelung Rohr DN15 Gebäude 0,035W/(mK) D 20mm kaschiert Alu-Folie Mantel prof.Blech Stahl verz D 0,6mm verschrauben Dichtstoff abdichten**
*** wie Position 1.5.81
STLB-Bau 2025-10 047
DN 15,
Menge: 2,000 St
Kostenträger: 422

**1.5.83 Übergangsstück Mineralwolle AS-Qualität Wärmedämmung Ummantelung Rohr DN20 Gebäude 0,035W/(mK) D 20mm kaschiert Alu-Folie Mantel prof.Blech Stahl verz D 0,6mm verschrauben Dichtstoff abdichten**
*** wie Position 1.5.81
STLB-Bau 2025-10 047
DN 20,
Menge: 2,000 St
Kostenträger: 422

**1.5.84 Übergangsstück Mineralwolle AS-Qualität Wärmedämmung Ummantelung Rohr DN25 Gebäude 0,035W/(mK) D 30mm kaschiert Alu-Folie Mantel prof.Blech Stahl verz D 0,6mm verschrauben Dichtstoff abdichten**
*** wie Position 1.5.81
STLB-Bau 2025-10 047
DN 25, Dämmschichtdicke 30 mm,
Menge: 2,000 St
Kostenträger: 422

**1.5.85 Übergangsstück Mineralwolle AS-Qualität Wärmedämmung Ummantelung Rohr DN32 Gebäude 0,035W/(mK) D 30mm kaschiert Alu-Folie Mantel prof.Blech Stahl verz D 0,6mm verschrauben Dichtstoff abdichten**
*** wie Position 1.5.81
STLB-Bau 2025-10 047
DN 32, Dämmschichtdicke 30 mm,
Menge: 2,000 St
Kostenträger: 422

**1.5.86 Übergangsstück Mineralwolle AS-Qualität Wärmedämmung Ummantelung Rohr DN40 Gebäude 0,035W/(mK) D 40mm kaschiert Alu-Folie Mantel prof.Blech Stahl verz D 0,6mm verschrauben Dichtstoff abdichten**
*** wie Position 1.5.81
STLB-Bau 2025-10 047
DN 40, Dämmschichtdicke 40 mm,
Menge: 2,000 St
Kostenträger: 422

**1.5.87 Übergangsstück Mineralwolle AS-Qualität Wärmedämmung Ummantelung Rohr DN50 Gebäude 0,035W/(mK) D 50mm kaschiert Alu-Folie Mantel prof.Blech Stahl verz D 0,6mm verschrauben Dichtstoff abdichten**
*** wie Position 1.5.81
STLB-Bau 2025-10 047
DN 50, Dämmschichtdicke 50 mm,
Menge: 2,000 St
Kostenträger: 422

**1.5.88 Übergangsstück Mineralwolle AS-Qualität Wärmedämmung Ummantelung Rohr DN65 Gebäude 0,035W/(mK) D 60mm kaschiert Alu-Folie Mantel prof.Blech Stahl verz D 0,6mm verschrauben Dichtstoff abdichten**
*** wie Position 1.5.81
STLB-Bau 2025-10 047
DN 65, Dämmschichtdicke 60 mm,
Menge: 2,000 St
Kostenträger: 422

**1.5.89 Kappe Mineralwolle AS-Qualität Wärmedämmung Ummantelung Rohr DN12 Gebäude 0,035W/(mK) D 20mm kaschiert Alu-Folie Mantel prof.Blech Stahl verz D 0,6mm verschrauben Dichtstoff abdichten**
*** Bezugsbeschreibung
STLB-Bau 2025-10 047
Kappe aus Mineralwolle DIN EN 14303, AS-Qualität, Wärmedämmung einschl. Ummantelung DIN 4140 an haus- und betriebstechnischen Anlagen, an Rohrleitung, DN 12, Mindestabstände DIN 4140 sind nicht eingehalten, im Gebäude, Baustoffklasse DIN 4102-1 A2 (nichtbrennbar), Wärmeleitfähigkeit 0,035 W/(mK) bei 40 Grad C Mitteltemperatur DIN EN 12667, Dämmschichtdicke 20 mm, kaschiert mit Aluminiumfolie, Ummantelung aus profiliertem Blech, Stahl, feuerverzinkt, Blechdicke 0,6 mm, verschrauben, mit Dichtstoff abdichten, Arbeitshöhe des Montageortes bis 3,5 m über der Standfläche des hierfür erforderlichen Gerüstes.
Menge: 2,000 St
Kostenträger: 422

**1.5.90 Kappe Mineralwolle AS-Qualität Wärmedämmung Ummantelung Rohr DN15 Gebäude 0,035W/(mK) D 20mm kaschiert Alu-Folie Mantel prof.Blech Stahl verz D 0,6mm verschrauben Dichtstoff abdichten**
*** wie Position 1.5.89
STLB-Bau 2025-10 047
DN 15,
Menge: 2,000 St
Kostenträger: 422

**1.5.91 Kappe Mineralwolle AS-Qualität Wärmedämmung Ummantelung Rohr DN20 Gebäude 0,035W/(mK) D 20mm kaschiert Alu-Folie Mantel prof.Blech Stahl verz D 0,6mm verschrauben Dichtstoff abdichten**
*** wie Position 1.5.89
STLB-Bau 2025-10 047
DN 20,
Menge: 4,000 St
Kostenträger: 422

**1.5.92 Kappe Mineralwolle AS-Qualität Wärmedämmung Ummantelung Rohr DN25 Gebäude 0,035W/(mK) D 30mm kaschiert Alu-Folie Mantel prof.Blech Stahl verz D 0,6mm verschrauben Dichtstoff abdichten**
*** wie Position 1.5.89
STLB-Bau 2025-10 047
DN 25, Dämmschichtdicke 30 mm,
Menge: 4,000 St
Kostenträger: 422

**1.5.93 Kappe Mineralwolle AS-Qualität Wärmedämmung Ummantelung Rohr DN32 Gebäude 0,035W/(mK) D 30mm kaschiert Alu-Folie Mantel prof.Blech Stahl verz D 0,6mm verschrauben Dichtstoff abdichten**
*** wie Position 1.5.89
STLB-Bau 2025-10 047
DN 32, Dämmschichtdicke 30 mm,
Menge: 4,000 St
Kostenträger: 422

**1.5.94 Kappe Mineralwolle AS-Qualität Wärmedämmung Ummantelung Rohr DN40 Gebäude 0,035W/(mK) D 40mm kaschiert Alu-Folie Mantel prof.Blech Stahl verz D 0,6mm verschrauben Dichtstoff abdichten**
*** wie Position 1.5.89
STLB-Bau 2025-10 047
DN 40, Dämmschichtdicke 40 mm,
Menge: 6,000 St
Kostenträger: 422

**1.5.95 Kappe Mineralwolle AS-Qualität Wärmedämmung Ummantelung Rohr DN50 Gebäude 0,035W/(mK) D 50mm kaschiert Alu-Folie Mantel prof.Blech Stahl verz D 0,6mm verschrauben Dichtstoff abdichten**
*** wie Position 1.5.89
STLB-Bau 2025-10 047
DN 50, Dämmschichtdicke 50 mm,
Menge: 4,000 St
Kostenträger: 422

**1.5.96 Passstück Mineralwolle AS-Qualität Wärmedämmung Ummantelung Rohr DN12 Gebäude 0,035W/(mK) D 60mm kaschiert Alu-Folie Mantel prof.Blech Stahl verz D 0,6mm verschrauben Dichtstoff abdichten**
*** Bezugsbeschreibung
STLB-Bau 2025-10 047
Passstück aus Mineralwolle DIN EN 14303, AS-Qualität, Wärmedämmung einschl. Ummantelung DIN 4140 an haus- und betriebstechnischen Anlagen, an Rohrleitung, DN 12, Mindestabstände DIN 4140 sind nicht eingehalten, im Gebäude, Baustoffklasse DIN 4102-1 A2 (nichtbrennbar), Wärmeleitfähigkeit 0,035 W/(mK) bei 40 Grad C Mitteltemperatur DIN EN 12667, Dämmschichtdicke 60 mm, kaschiert mit Aluminiumfolie, Ummantelung aus profiliertem Blech, Stahl, feuerverzinkt, Blechdicke 0,6 mm, verschrauben, mit Dichtstoff abdichten, Arbeitshöhe des Montageortes bis 3,5 m über der Standfläche des hierfür erforderlichen Gerüstes.
Menge: 2,000 St
Kostenträger: 422

**1.5.97 Passstück Mineralwolle AS-Qualität Wärmedämmung Ummantelung Rohr DN15 Gebäude 0,035W/(mK) D 20mm kaschiert Alu-Folie Mantel prof.Blech Stahl verz D 0,6mm verschrauben Dichtstoff abdichten**
*** wie Position 1.5.96
STLB-Bau 2025-10 047
DN 15, Dämmschichtdicke 20 mm,
Menge: 2,000 St
Kostenträger: 422

**1.5.98 Passstück Mineralwolle AS-Qualität Wärmedämmung Ummantelung Rohr DN20 Gebäude 0,035W/(mK) D 20mm kaschiert Alu-Folie Mantel prof.Blech Stahl verz D 0,6mm verschrauben Dichtstoff abdichten**
*** wie Position 1.5.96
STLB-Bau 2025-10 047
DN 20, Dämmschichtdicke 20 mm,
Menge: 2,000 St
Kostenträger: 422

**1.5.99 Passstück Mineralwolle AS-Qualität Wärmedämmung Ummantelung Rohr DN25 Gebäude 0,035W/(mK) D 30mm kaschiert Alu-Folie Mantel prof.Blech Stahl verz D 0,6mm verschrauben Dichtstoff abdichten**
*** wie Position 1.5.96
STLB-Bau 2025-10 047
DN 25, Dämmschichtdicke 30 mm,
Menge: 4,000 St
Kostenträger: 422

**1.5.100 Passstück Mineralwolle AS-Qualität Wärmedämmung Ummantelung Rohr DN32 Gebäude 0,035W/(mK) D 30mm kaschiert Alu-Folie Mantel prof.Blech Stahl verz D 0,6mm verschrauben Dichtstoff abdichten**
*** wie Position 1.5.96
STLB-Bau 2025-10 047
DN 32, Dämmschichtdicke 30 mm,
Menge: 4,000 St
Kostenträger: 422

**1.5.101 Passstück Mineralwolle AS-Qualität Wärmedämmung Ummantelung Rohr DN40 Gebäude 0,035W/(mK) D 40mm kaschiert Alu-Folie Mantel prof.Blech Stahl verz D 0,6mm verschrauben Dichtstoff abdichten**
*** wie Position 1.5.96
STLB-Bau 2025-10 047
DN 40, Dämmschichtdicke 40 mm,
Menge: 4,000 St
Kostenträger: 422

**1.5.102 Passstück Mineralwolle AS-Qualität Wärmedämmung Ummantelung Rohr DN50 Gebäude 0,035W/(mK) D 50mm kaschiert Alu-Folie Mantel prof.Blech Stahl verz D 0,6mm verschrauben Dichtstoff abdichten**
*** wie Position 1.5.96
STLB-Bau 2025-10 047
DN 50, Dämmschichtdicke 50 mm,
Menge: 4,000 St
Kostenträger: 422

**1.5.103 Passstück Mineralwolle AS-Qualität Wärmedämmung Ummantelung Rohr DN65 Gebäude 0,035W/(mK) D 20mm kaschiert Alu-Folie Mantel prof.Blech Stahl verz D 0,6mm verschrauben Dichtstoff abdichten**
*** wie Position 1.5.96
STLB-Bau 2025-10 047
DN 65, Dämmschichtdicke 20 mm,
Menge: 2,000 St
Kostenträger: 422

**1.5.104 Ausschnitt Wärmedämmung Ummantelung Rohr DN12 Gebäude Mineralwolle AS-Qualität D 20mm kaschiert Alu-Folie Mantel prof.Blech Stahl verz D 0,6mm verschrauben Dichtstoff abdichten**
*** Bezugsbeschreibung
STLB-Bau 2025-10 047
Ausschnitt für Wärmedämmung einschl. Ummantelung DIN 4140 an haus- und betriebstechnischen Anlagen, an Rohrleitung, DN 12, im Gebäude, Dämmung aus Mineralwolle DIN EN 14303, AS-Qualität, Baustoffklasse DIN 4102-1 A2 (nichtbrennbar), Wärmeleitfähigkeit 0,035 W/(mK) bei 40 Grad C Mitteltemperatur DIN EN 12667, Gesamt-Dämmschichtdicke 20 mm, kaschiert mit Aluminiumfolie, Ummantelung aus profiliertem Blech, Stahl, feuerverzinkt, Blechdicke 0,6 mm, verschrauben, mit Dichtstoff abdichten, Arbeitshöhe des Montageortes bis 3,5 m über der Standfläche des hierfür erforderlichen Gerüstes.
Menge: 4,000 St
Kostenträger: 422

**1.5.105 Ausschnitt Wärmedämmung Ummantelung Rohr DN15 Gebäude Mineralwolle AS-Qualität D 20mm kaschiert Alu-Folie Mantel prof.Blech Stahl verz D 0,6mm verschrauben Dichtstoff abdichten**
*** wie Position 1.5.104
STLB-Bau 2025-10 047
DN 15,
Menge: 4,000 St
Kostenträger: 422

**1.5.106 Ausschnitt Wärmedämmung Ummantelung Rohr DN20 Gebäude Mineralwolle AS-Qualität D 20mm kaschiert Alu-Folie Mantel prof.Blech Stahl verz D 0,6mm verschrauben Dichtstoff abdichten**
*** wie Position 1.5.104
STLB-Bau 2025-10 047
DN 20,
Menge: 8,000 St
Kostenträger: 422

**1.5.107 Ausschnitt Wärmedämmung Ummantelung Rohr DN25 Gebäude Mineralwolle AS-Qualität D 30mm kaschiert Alu-Folie Mantel prof.Blech Stahl verz D 0,6mm verschrauben Dichtstoff abdichten**
*** wie Position 1.5.104
STLB-Bau 2025-10 047
DN 25, Gesamt-Dämmschichtdicke 30 mm,
Menge: 8,000 St
Kostenträger: 422

**1.5.108 Ausschnitt Wärmedämmung Ummantelung Rohr DN32 Gebäude Mineralwolle AS-Qualität D 30mm kaschiert Alu-Folie Mantel prof.Blech Stahl verz D 0,6mm verschrauben Dichtstoff abdichten**
*** wie Position 1.5.104
STLB-Bau 2025-10 047
DN 32, Gesamt-Dämmschichtdicke 30 mm,
Menge: 10,000 St
Kostenträger: 422

**1.5.109 Ausschnitt Wärmedämmung Ummantelung Rohr DN40 Gebäude Mineralwolle AS-Qualität D 40mm kaschiert Alu-Folie Mantel prof.Blech Stahl verz D 0,6mm verschrauben Dichtstoff abdichten**
*** wie Position 1.5.104
STLB-Bau 2025-10 047
DN 40, Gesamt-Dämmschichtdicke 40 mm,
Menge: 10,000 St
Kostenträger: 422

**1.5.110 Ausschnitt Wärmedämmung Ummantelung Rohr DN50 Gebäude Mineralwolle AS-Qualität D 50mm kaschiert Alu-Folie Mantel prof.Blech Stahl verz D 0,6mm verschrauben Dichtstoff abdichten**
*** wie Position 1.5.104
STLB-Bau 2025-10 047
DN 50, Gesamt-Dämmschichtdicke 50 mm,
Menge: 10,000 St
Kostenträger: 422

**1.5.111 Ausschnitt Wärmedämmung Ummantelung Rohr DN65 Gebäude Mineralwolle AS-Qualität D 60mm kaschiert Alu-Folie Mantel prof.Blech Stahl verz D 0,6mm verschrauben Dichtstoff abdichten**
*** wie Position 1.5.104
STLB-Bau 2025-10 047
DN 65, Gesamt-Dämmschichtdicke 60 mm,
Menge: 5,000 St
Kostenträger: 422

**1.5.112 Dämmschlauch für Rohr DN 15**
Dämmschlauch für Rohr DN 15
Wärmedämmung DIN 4140 an Rohrleitungen, haustechnische
Anlagen nach EnEV, in Bereichen mit Behinderung durch
technische Einrichtungen, in Schlitzen, Oberkante
Dämmung über Gelände/Fußboden bis 3,5 m, Rohrleitung
aus Stahl, Rohrverbindung gepreßt

Dämmung aus geschlossenzelligem, reißfestem
Gittergewebe, Baustoffklasse B1 DIN 4102-1, als
Schlauch, Längs- und Rundnähte kleben,
Wärmeleitfähigkeit für haustechnische Anlagen nach
EnEV, Rechenwert lR 0,04 W/mK.

Dämmschichtdicke 19 mm,
Rohrnennweite DN 15.
Menge: 30,000 m
Kostenträger: 422

**1.5.113 Dämmschlauch für Rohr DN 20**
Dämmschlauch für Rohr DN 20
Ausführung wie vor beschrieben
Menge: 25,000 m
Kostenträger: 422

**1.5.114 Dämmschlauch für Rohr DN 25**
Dämmschlauch für Rohr DN 25
Ausführung wie vor beschrieben
Menge: 20,000 m
Kostenträger: 422

#### 1.6 Raumheizflächen Fußbodenheizung Funktionstrakt im Estrich (KG 423)

*Hinweis: Fußbodenheizung*

*Hinweis: Wichtiger Hinweis:*
Wichtiger Hinweis:
Aufgeführte Dämmangaben sind nur
Empfehlungen und müssen mit der EnEV, dem Energiebedarfsausweis und
den vorliegenden Aufbauhöhen abgeglichen werden.
Die Berechnungen und Massenzusammenstellungen sind
eigenverantwortlich vom Fachhandwerker zu prüfen.

Die zusätzliche Dämmung der Räume gegen Erdreich
wird seitens des Hochbaues geliefert und verlegt. Eine
Überprüfung dieser erfolgt durch den Auftragnehmer.

*Hinweis: System: Flächenheizungssysteme*
Flächenheizungssysteme
mit variablen Verlegeabständen zur exakten Anpassung der Wärmeabgabe an den berechneten
spezifischen Wärmebedarf der jeweiligen
Räume.
Fußboden-Oberflächentemperaturen gemäß
EN 1264-2 im wärmephysiologisch
zugelassenen Bereich.
Verwendung aller vorgeschriebenen
und zugelassenen herstellerspezifischen Systemkomponenten.

Auf das Rohrsystem ist eine Produkthaftung von 10 Jahre sicher zu stellen.

*Hinweis*
HINWEIS:
Die Verlegung der Rohre erfolgt in enger Abstimmung mit der Baufirma. Aus diesem Grund ist es notwendig, dass der Auftragnehmer mit 2 Tagen Vorlauf die Montagearbeiten auf der Baustelle wieder aufnehmen muß.
Seitens des Auftragnehmers ist ab Fertigstellung bis zum Beenden der Betonierarbeiten Personal für die Überwachung der Anlage zur Verfügung zu stellen, der Druckverlauf ist über diese Zeit zu protokollieren und der Bauleitung vorzulegen. Für den Fall einer Leckage sind Muffen vorzuhalten, damit kurzfristig diese behoben werden können und keine Baubehinderung auftritt.

**1.6.1 Fußbodenheizung Einregulieren und Aufheizen**
Fußbodenheizung Einregulieren und Aufheizen
Die Einstellung der Anlage ist gem. VOB DIN 18380, 3.5, durch hydraulischen Abgleich der Heizkreise und der Verteiler untereinander vorzunehmen, einschließlich Dokumentierung in den Abnahmeunterlagen gem. Punkt 3.7 der VOB DIN 18380 mit Übergabe der Haftungserklärung.
Das Aufheizen muss auf das angeboten System abgestimmt werden, ein Estrichzusatzmittel mit kürzerer entsprechend schnelle Festigkeitsentwicklung und Austrocknung wird vom Estrichleger gestellt (beheizbar in 14 Tagen), Funktionsheizen entsprechend EnEV 1264-4 beginnen.
Das Formular Funktionsheizprotokoll mit Funktionsheizanweisungen ist beim jeweiligen Systemhersteller abzufordern.
Menge: 1,000 psch
Kostenträger: 423

**1.6.2 Fußbodenheizung Belegreifheizen**
Fußbodenheizung Belegreifheizen
Das Belegreifheizen muss auf das angeboten System abgestimmt werden.
Das Formular Funktionsheizprotokoll mit Funktionsheizanweisungen ist beim jeweiligen Systemhersteller abzufordern.
Inkl. aller notwendiger (jedoch mind. einmal täglich inkl. Sonntagen und Feiertagen) vor Ort-Termine und Überwachungsmaßnahmen.
Menge: 1,000 psch
Kostenträger: 423

**1.6.3 Mobiles Elektroheizgerät zum Aufheizen der Fußbodenheizung**
Mobiles Elektroheizgerät zum Aufheizen der Fußbodenheizung
Bereitstellen, anschließen, betreiben und entfernen eines mobilen Elektroheizgerätes zum Funktions- und Belegreifheizen der Fußbodenheizung gemäß DIN EN 1264, den Vorgaben des Estrich- und Heizungsherstellers sowie den Bestimmungen der VOB/C.
Leistungsbeschreibung:
Lieferung und betriebsbereite Bereitstellung eines mobilen Elektroheizgerätes mit ausreichender Heizleistung.
Anschluss an die vorhandene Fußbodenheizungsanlage einschließlich aller erforderlichen Anschlussleitungen, Schläuche, Armaturen und Sicherheitseinrichtungen.
Durchführung des vollständigen Funktions- und Belegreifheizprogramms einschließlich geregelter Temperatursteigerung, Haltezeiten und Abkühlphasen.
Regelung und kontinuierliche Überwachung der Vorlauf- und Rücklauftemperaturen.
Führen und Übergabe eines vollständigen Aufheizprotokolls als Bestandteil der Leistung.
Rückbau, Trennung vom Heizsystem sowie Abtransport des Elektroheizgerätes nach Abschluss der Maßnahme.
Technische Mindestanforderungen:
Elektroheizgerät für Baustelleneinsatz geeignet
Stufenlos regelbare Vorlauftemperatur bis mind. 65 °C
erforderliche Mindestheizleistung: 80 kW
Integrierte Umwälzpumpe mit ausreichender Förderleistung
Betrieb über Baustromanschluss (400 V / 32 A oder vergleichbar)
Sicherheitsabschaltungen gemäß geltender Vorschriften
Menge: 1,000 psch
Kostenträger: 423

*Hinweis: Hinweis Fußbodenheizung*
Hinweis Fußbodenheizung.
Die Unterkonstruktion der Fußbodenheizung wird inkl. der Trittschalldämmung durch das Gewerk Estricharbeiten geliefert und eingebaut. Die Schnittstelle ist hier jeweils die Oberkante der Trittschalldämmung bzw. die Oberkante der Trennfolie.

**1.6.4 Rohr für FBH 16x2, sauerstoffdicht**
Rohr für FBH 16x2, sauerstoffdicht
Fußbodenheizung (Verlegesystem im Estrich) Vernetztes Polyethylen Heizrohr
umwickelt mit Klettband, hergestellt nach DIN 16892
Geprüft und überwacht nach DIN 4726 und DIN EN ISO 15875
und DIN EN ISO 21003. Sauerstoffdicht nach DIN 472, mit
geschützter innenliegender Sauerstoffsperrschicht
Außendurchmesser 16 mm, Wanddicke 2,0 mm,
Verlegung im Verlegeabstand 10 - 20 cm
Max. Betriebstemperatur 90 Grad C
Max. Betriebsdruck 6 bar
Kleinster Biegeradius 5 x d
Inkl. Befestigung auf nachfolgend beschriebenen Klettpanele
und Befestigungsmaterial.
Verlegung nach den Herstellervorgaben.
Menge: 7900,000 m
Kostenträger: 423

**1.6.5 Systemplatte als Klettpanel 3 mm PP Strukturhohlkammerplatte als Rohrträgerelement mit aufkaschiertem, gewebeverstärktem Klettvelour für planebene Auflage auf dem Untergrund Mit seitlicher Folienüberlappung und Selbstklebestreifen für Plattenverbindung nach DIN 18560. Mit bauaufsichtlichem Prüfzeugnis Euroklasse E nach DIN EN 13501 Mit aufgedrucktem Rohrverlegeraster, wasserfest Max. Nutzlast 50 kN/m2 maximale Panelstärke 3 mm**
Systemplatte als Klettpanel 3 mm
PP Strukturhohlkammerplatte als Rohrträgerelement mit aufkaschiertem,
gewebeverstärktem Klettvelour für planebene Auflage auf dem Untergrund
Mit seitlicher Folienüberlappung und Selbstklebestreifen für Plattenverbindung nach DIN 18560. Mit bauaufsichtlichem Prüfzeugnis
Euroklasse E nach DIN EN 13501
Mit aufgedrucktem Rohrverlegeraster, wasserfest
Max. Nutzlast 50 kN/m2
maximale Panelstärke 3 mm
inkl. der benötigten Verbindungsmittel der einzelnen Panelplatten, wie z. B. Klebebänder, Klettbänder mit beidseitiger Klettfunktion, usw.
Verlegung nach den Herstellervorgaben.
Menge: 1150,000 m2
Kostenträger: 423

**1.6.6 Randdämmstreifen 150/10 selbstkl. mit Folieschürze,**
Randdämmstreifen 150/10 selbstkl. mit Folieschürze,
Klebestreifen
Fugenprofil für die normgerechte Trennung des
Estrichs zu angrenzenden Bauteilen bei
Fußbodenkonstruktionen gem. DIN 18560
und DIN EN 1264, mit mehrfacher
Abreißschlitzung, mit aufkaschierter
PE-Folie, Selbstklebestreifen zur
Abdichtung insbesondere bei
Fließestrichen, mit rückseitigem
Klebestreifen zur Fixierung an der Wand
und exakten Anpassung an die Wandinnen-
und Außenecken. Werkstoff:
geschlossenzelliges Polyethylen PE-LD,
FCKW-frei Baustoffklasse: B2
Menge: 4000,000 m
Kostenträger: 423

**1.6.7 Bewegungsfugenprofil 100/10 mit selbstklebendem T-Fuß**
Bewegungsfugenprofil 100/10 mit selbstklebendem T-Fuß
Fugenprofil für die normgerechte Herstellung von
Bewegungsfugen im Türbereich und im
gesamten Querschnitt des Heizestriches
gem. DIN 18560, bestehend aus:
Selbstklebende Klemmprofilschiene aus
Hart-PVC, PE-Schaum-Dehnungsstreifen.
Menge: 50,000 m
Kostenträger: 423

**1.6.8 Schutzhülse für Rohr bis 20 mm f. Bewegungsfugen, l=300**
Schutz der Anbindeleitung im Bereich
der Heizestrich-Bewegungsfugen gem. DIN
18560 Werkstoff: geschlossenzelliges
Polyethylen mit Selbstklebestreifen
Durchmesser: für Rohre bis 20 mm
Menge: 50,000 St
Kostenträger: 423

**1.6.9 Messstellenmarkierung für Feuchtemessung im Estrich**
Ausweisung einer Messstelle

für die
Feuchtemessung im Estrich, mit rotem
Markierungsende. Die Befestigung auf der
Abdeckung gem. DIN 18560 erfolgt mittels
Klebestreifen. Die Abdeckung wird nicht
zerstört. Der Mindestabstand von der
Messstelle bis zum nächsten Heizungsrohr
muss 10 cm betragen. Materialbedarf: 1
St. / Raum oder größer 50 m2
entsprechend mehr Werkstoff: Rundstab
Kautschuk, Fuß aus Kunststoff mit
Klebestreifen
Menge: 40,000 St
Kostenträger: 423

**1.6.10 Beschriftung der Heizkreise am Verteiler, mit Klemmschellen 47 mm x 10 mm**
Menge: 90,000 St
Kostenträger: 423

**1.6.11 Heizkreisverteiler, als Komplettverteiler für 4 Heizkreise**
*** Bezugsbeschreibung
Heizkreisverteiler, als Komplettverteiler für 4 Heizkreise
Heizkreisverteiler für 4 Kreise, Baulänge ca. 370 mm
Fußbodenheizungs-Verteiler 1" aus Edelstahl 1.4301
Ausführung, bestehend aus:
Profilrohr mit 1" Überwurfmutter flach dichtend an passendem Gegenstück
z.B. Kugelhahn
Vorlaufstamm mit Durchflussmengenanzeiger, 0,5 - 5,0 l/min einstellbar und am
Schauglas ablesbar, Kvs = 1,23 m3/h
Rücklaufstamm mit Thermostateinsätzen zum
Anbau von Stellantrieben, Abgänge mit 3/4"
Außengewinde-Eurokonus, 50 mm Stutzenabstand
2 Messing Füll- und Entleerungshähne 1/2" seitlich für Befüllung, Entlüftung und
Entleerung
inkl. 2 Entlüftungsstopfen, 2 Messing-KFE-Hähne R 1/2, Wandhalter mit Schallschutzeinlage, Schrauben, Dübel und Heizkreisbezeichnungsetiketten für Heizkreise.
Inkl. Klemmringverschraubung passend zum angebotenen Kunststoffrohr für Fußbodenheizung, Klemmringverschraubung Stützhülse mit Eurokonus, Klemmring und Überwurfmutter 3/4" mit SW 27 mm Werkstoff: Messing vernickelt.
Inkl. passende 2x Kugelhähne zum Verteiler 1"
mit flach dichtender Verschraubung, BL: 60 mm, Messing-vernickelt.
Menge: 1,000 St
Kostenträger: 423

**1.6.12 Heizkreisverteiler, als Komplettverteiler für 7 Heizkreise Baulänge ca. 470 mm**
*** wie Position 1.6.11
Menge: 4,000 St
Kostenträger: 423

**1.6.13 Heizkreisverteiler, als Komplettverteiler für 8 Heizkreise Baulänge ca. 510 mm**
*** wie Position 1.6.11
Menge: 3,000 St
Kostenträger: 423

**1.6.14 Heizkreisverteiler, als Komplettverteiler für 9 Heizkreise Baulänge ca. 560 mm**
*** wie Position 1.6.11
Menge: 2,000 St
Kostenträger: 423

**1.6.15 Heizkreisverteiler, als Komplettverteiler für 11 Heizkreise Baulänge ca. 660 mm**
*** wie Position 1.6.11
Menge: 1,000 St
Kostenträger: 423

**1.6.16 Verteilerschrank Unterputz bis 4 Heizkreise**
*** Bezugsbeschreibung
Verteilerschrank Unterputz bis 4 Heizkreise

Schrank zur Unterputz-Montage in Standard-Ausführung,
bestehend aus:
Korpus, Türe mit Blendrahmen und Estrichabschlussblende aus elektrolytisch verzinktem Stahlblech
Sichtbare Teile pulverbeschichtet in weiß (ähnlich RAL 9016)
Rückwand mit 2 abnehmbaren Befestigungsschienen
Herausnehmbare Rohrumlenkschiene
Tür mit Drehverschluss
Seitenwände mit Ausbrüchen für Vor-
und Rücklaufanschluss
Blendrahmen und Tür separat verpackt
Höhe 710 bis 840 mm; Tiefe 110 bis 150 mm, Breite ca. 530 mm

inkl. Befestigungsmaterial
Menge: 1,000 St
Kostenträger: 423

**1.6.17 Verteilerschrank Unterputz bis 7 Heizkreise**
*** wie Position 1.6.16
Verteilerschrank Unterputz bis 7 Heizkreise

Höhe 710 bis 840 mm; Tiefe 110 bis 150 m, Breite ca. 685 mm

inkl. Befestigungsmaterial
Menge: 4,000 St
Kostenträger: 423

**1.6.18 Verteilerschrank Unterputz bis 10 Heizkreise**
*** wie Position 1.6.16
Verteilerschrank Unterputz bis 10 Heizkreise

Höhe 710 bis 840 mm; Tiefe 110 bis 150 m, Breite 835 mm

inkl. Befestigungsmaterial
Menge: 5,000 St
Kostenträger: 423

**1.6.19 Verteilerschrank Unterputz bis 12 Heizkreise**
*** wie Position 1.6.16
Verteilerschrank Unterputz bis 12 Heizkreise

Höhe 710 bis 840 mm; Tiefe 110 bis 150 m, Breite 1030 mm

inkl. Befestigungsmaterial
Menge: 1,000 St
Kostenträger: 423

**1.6.20 Rohrführungsbogen für Rohr 14-17 Kunststoffausführung, R: 85 mm**
Rohrführungsbogen für Rohr 14-17
Kunststoffausführung, R: 85 mm
90° Bögen zur Richtungsänderung, z.
B. im Verteilerbereich. Werkstoff:
schlagfester Kunststoff
Menge: 242,000 St
Kostenträger: 423

**1.6.21 Thermoantrieb 24V, blau, für Verteiler KV/PV**
Thermoantrieb 24V, blau, für Verteiler KV/PV
Ansteuerung der Rücklaufventile
Menge: 121,000 St
Kostenträger: 423

**1.6.22 Estrichzusatzkomponente**
Estrichkomponente
des angebotenen Herstellers der Fussbodenheizung als Bestellung des Estrichlegers als Estrich- und Mörtelbettzusatzkomponente, zur Erhöhung der Estrichgüte durch höhere Plastifizierung und Verbesserung des Wasserrückhaltevermögens.
Die Estrichkomponente führt zusätzlich zur schnelleren Erhärtung (Frühhochfestigkeit) des Estrichs.
Nicht bei Fließ- und Anhydritestrich verwenden!
Verbrauch bei 7 cm Estrichstärke ca. 0,2 l/m2.
Mindestestrichüberdeckung: 45 mm bei 5 kN/m2 im Zusammenhang mit der Dämmung/Systemplatte für 5 kN/m2 des angebotenen Herstellers der Fussbodenheizung.
Abbindezeit: 8 Tage
Lieferung in Gebäude mit 25 l.
Menge: 4,000 St
Kostenträger: 423

**1.6.23 Druckprobe FBH**
Druckprobe FBH
Durchführung einer Druckprobe der Leitungsanlagen in mehreren Teilbereichen als Wasserdruckprobe mit dem 1,3-fachen Betriebsdruck, einschl. aller erforderlichen Nebenarbeiten und unter Hinzulieferung aller erforderlichen Materialen und Betriebsstoffe. Über Art und Dauer der Druckprobe ist ein Protokoll anzufertigen. Für 4 Teilbereiche der Fussbodenheizungsanlage.
Menge: 1,000 psch
Kostenträger: 423

#### 1.7 Deckengeräte Mehrzweckraum (KG 423)

**1.7.1 Designdeckengerät mit 360° Luftaustritt**
Designdeckengerät mit  360° Luftaustritt

Designdeckengerät mit rundem Gerätekonzept. Mit einem 360Grad Luftaustritt zur Beheizung und Kühlung des Raumes.
Als flaches Unterdeckengerät (208 mm Bauhöhe).
Alle Komponenten innerhalb des Gerätes verbaut.
Das Gehäuse besteht aus einer isolierenden und wärmebrückenfreien EPP (expandiertes Polypropylen) Konstruktion, die schalldämmend wirkt und die Montage durch ein geringes Gesamtgewicht vereinfacht.
Die Konstruktion ermöglicht eine deckennahe Installation mit geschlossener Unterseite. Die sichtbare Designblende und Seitenverkleidungen bestehen aus
pulverbeschichtetem Stahlblech RAL 9016 verkehrsweiß seidengänzend (Standard).
Preisneutral können alternative Farben gewählt werden:
 - RAL 9006 weißaluminium seidenglänzend
 - RAL 9005 tiefschwarz matt-seidenmatt
 - RAL 6005 moosgrün matt
 - DB 703 eisenglimmer grau Metallic-Feinstruktur
 - rotbraun Metallic-Feinstruktur
 - gold Metallic-Feinstruktur

 Axialventilator mit Berührungsschutz.
 EC-Ventilator mit 0-10 V-Eingang für stufenlose Drehzahlsteuerung. Alle drehenden Teile sind geräuscharm und wartungsfrei gelagert. Werksseitig verdrahtet. Übertemperaturschutz des Ventilators durch aktives Temperaturmanagement.
Schutzart IP  54
Isolationsklasse F
Hygienekonform nach VDI 6022.

Die Kondensatwanne aus EPP mit speziell behandelter Oberfläche für ein
sicheres Ableiten ist in der Unterschale des Gerätes integriert.
Drehzahlgeregelte Kondensatpumpe mit dynamischer Anpassung der
Förderleistung und minimalen Betriebsgeräuschen. Kapazitiver
Schwimmerschalter für reduzierten Wartungsbedarf.
Filter ISO Coarse an der Oberseite des Gerätes als Schutz vor
unbeabsichtigtes Eingreifen und Verunreinigungen im Gerät. Der Filter
kann während der Wartung zur Reinigung entnommen und regeneriert
werden. Reinigung und Wartung erfolgen nach VDI 6022.
Durch das Absenken entlang der Halteschienen kann der Geräteboden
gesenkt werden. Bei Bedarf kann zusätzlich der Geräteboden werkzeuglos
entnommen werden.
Inkl. Bohrschablone. Nach der Montage wird die Bohrschablone wieder eingesetzt, sodass das Gerät bis zur Inbetriebnahme vor Verunreinigungen geschützt bleibt.

Das innenliegende und werksseitig montierte Ventilkit umfasst:
- Differenzdruckunabhängiges Thermostatventil automatischen hydraulischen Abgleich. Einstellbar von 100 bis 1000 l/h.
- 2-Punkt-Stellantrieb
- Absperrkugelhahn
- Wellrohre mit 18 mm Kupferanschlussstutzen
Hochleistungswärmetauscher mit Kupferrohren und Aluminiumlamellen für
eine optimale Wärmeübertragung bei niedrigen Temperaturen.
Integrierte Entlüftungsmöglichkeit.

2-Leiter
Anschluss  3/4 Zoll
Max. Betriebsdruck  bar  10
Max. WassereintrittstempGradC  75
Min. WassereintrittstempGradC  6
Max. Lufteintrittstemp. GradC  30
Max. Glykolanteil  %  50
Durchmesser  mm  852
Bauhöhe  mm  208
Gewicht  kg  26
Wasserinhalt  l  1,8

Steuerspannung  V  10,0  8,0  6,0  4,0  2,0
SFP-Wert  Ws/m³  220  158  117  92  87
Luftvolumenstrom  m³/h  896  732  578  400  282
Leistungsaufnahme  W  55  32  19  10  7
Stromaufnahme  mA  458  292  187  111  78
Schalldruckpegel  dB(A)  55  50  43  35  25
Schallleistungspegel  dB(A)  63  58  51  43  33

Vorlauftemperatur  °C  18,0
Rücklauftemperatur  °C  21,0
Lufteintrittstemperatur  °C  26,0
Rel. Luftfeuchtigkeit  %  48
Kühlleistung, gesamt  W  1592  1369  1139  849  632
Kühlleistung, sensibel  W  1592  1369  1139  849  632
Luftaustrittstemperatur  °C  20,5  20,2  19,9  19,5  19,1
Wasservolumenstrom  l/h  457  395  327  244  181
Kondensat  l/h  0,0
Wasserwiderstand  kPa  8,3  6,4  4,6  2,7  1,6

Vorlauftemperatur  °C  75,0
Rücklauftemperatur  °C  65,0
Lufteintrittstemperatur  °C  20,0
Wärmeleistung  W  12970  10960  8965  6501  4734
Luftaustrittstemperatur  °C  63,6  65,1  66,7  68,9  70,6
Wasservolumenstrom  l/h  1143  966  790  573  417
Wasserwiderstand  kPa  34,8  25,7  17,9  10,1  5,7

Steuerspannung  V  10,0  8,0  6,0  4,0  2,0
Summe  dB(A)  63  58  51  43  33
125 Hz  dB  63  58  51  42  32
250 Hz  dB  62  58  52  45  36
500 Hz  dB  60  56  50  42  32
1000 Hz  dB  58  52  46  37  27
2000 Hz  dB  58  51  43  33  19
4000 Hz  dB  52  44  35  23  15
8000 Hz  dB  44  36  25  17  17
Menge: 2,000 St
Kostenträger: 423

**1.7.2 Mehrpreis für RAL-Farbe nach Wahl**
Mehrpreis für RAL-Farbe nach Wahl

Mehrpreis für RAL-Farbe nach Wahl des Auftraggebers oder Architekten.
Die hierfür notwendigen Abklärungen inkl. Vorlage der möglichen Farbmöglichkeiten sind im Leistungsumfang des AN enthalten.
Menge: 2,000 St
Kostenträger: 423

**1.7.3 Mehrpreis der Pulverbeschichtung auf die angebotene Farbvariante.**
Mehrpreis der Pulverbeschichtung auf die angebotene Farbvariante.

Der Mehrpreis beinhaltet die Umstellung und Reinigung der Pulverbeschichtung auf die gewünschte Farbe und fällt einmalig je Umstellung/Projekt an.
Menge: 1,000 psch
Kostenträger: 423

**1.7.4 Raumbediengerät zur Wandmontage**
Raumbediengerät zur Wandmontage

mit seitlichen Funktionstasten.  Raumbediengerät zur Wandmontage, mit integriertem Raumtemperaturfühler.

Bestehend aus:
- Unterputzmodul zur Spannungsversorgung des Bedien-/Display-Moduls
inkl. Netzanschlussklemmen (Systemspannung) und Schnittstelle zum BUS-System
- Bedien-/Display-Modul
- integrierter Raumtemperaturfühler
- LCD-Multifunktions-Display mit energiesparender
automatisch schaltender LED-Hintergrundbeleuchtung
- Sieben-Segment-Anzeige zur Visualisierung von Soll- und Istwerten
- Separate Sieben-Segment-Anzeige für Uhrzeit
- Piktogramme zur Anzeige der aktuellen Betriebsart
- Bedien- und Regelfunktion
- Großer Druck-/Drehnavigator mit Endlos-Dreh-/Rast- Funktion
- zur benutzerfreundlichen Menüführung und Einknopf-Bedienung für alle
Einstell- und Parametrierarbeiten

Technische Spezifikationen
- Raumtemperatur-Sollwert-Einstellung wahlweise als Absolut- oder
Differenzwert (bis zu +/- 3 K)
- Anzeige und Verstellung der Lüfterstufe
- Anzeige und Auswahl der Betriebsarten Heizen, Kühlen, Lüften,
Automatik
- Anzeige und Auswahl Ecobetrieb oder Anlage off (aus)
- Präsenzanzeige
- Integrierte Zeitschaltuhr für Tag-, Nacht- und Wochenprogramm mit 4
programmierbaren Zeitschaltkanälen pro Tag
- 48 Stunden Gangreserve
- Anzeige von Ereignis- und Alarmmeldungen über das Display
- Ecobetrieb über Taster wählbar
- Parameter-Einstellungen über Controller, z.B. Sperren von
Bedienfunktionen für begrenzten Zugriff
- Passwortgeschützter Zugang zur Parametereinstellung aktivierbar
- Wiedereinschaltung nach Spannungsausfall
Nennspannung  V  24
Schutzart IP  30
Temperatureinstellbereich  8 - 35 GradC
Material  widerstandsfähigem PVC
Farbe  ähnlich RAL 9010 reinweiß
Baubreite  mm  86
Bauhöhe  mm  52
Baulänge  mm  86

inkl. KNX-Schnittstelle für externen Zugriff
Menge: 1,000 St
Kostenträger: 423

#### 1.8 Elektroarbeiten (KG 429)

*Hinweis: Allgemeine Anforderungen*
Allgemeine Anforderungen
Es sind Kabel und Leitungen und
Installationsmaterialien in
halogenfreier Ausführung zu verwenden.

Auf die Einhaltung der Schutzmaßnahmen
im TN-S Netz wird besonders
hingewiesen (Abschaltung durch
Überstromschutzorgane).
Die Abschaltbedingungen nach DIN VDE
0100, Teil 410, 430 sind einzuhalten.

Die folgenden Positionen beinhalten:

Fachgerechte Lieferung und Verlegung
aller Kabel und Leitungen in
Abstimmung mit den Ausbau-Gewerken;
Die Installation erfolgt auf Wannen,
Trassen, Steigtrassen, in Schutzrohren
sowie mit Bügelschellen auf Putz/
Sichtbeton.

Lieferung und Montage der Trassen,
Schutzrohre sowie sonstige
Installationsmaßnahmen innerhalb der
Technikzentralen, sowie auch Vorort,
wenn Nebenbereiche trassenmäßig nicht
durch das Gewerk Elektro erschlossen
sind. Generell dürfen die Trassen des
Gewerkes Elektro außerhalb von
Technikzentralen in den zugewiesenen
Trassenbereichen vereinbarungsgemäß
genutzt werden.

Es ist bei der Preiskalkulation von
einer Mischverlegung, ca. im
Verhältnis 60:40 zwischen Trassen- und
Einzelverlegung auszugehen.

*Hinweis: Allgemeine Hinweise*
Allgemeine Hinweise
Feldgeräte sind komplett einschl. des
erforderlichen Befestigungsmateriales
und Zubehörs (z.B. Tauchhülsen,
Klappengestänge, Kabelverschraubung) anzubieten.

In die Einheitspreise ist die
komplette Montage der Feldgeräte
einschl. Befestigungsmaterial,
Herstellen von Bohrungen (z.B. in
Lüftungskanälen), Abdichtungen
(Würgenippel usw.), Korrosionsschutz
usw. einzukalkulieren.
Der Einbau von wasserseitigen Feldgeräten erfolgt durch den Auftragnehmer der entsprechenden Gewerke. In
Abstimmung mit diesem sind die
Feldgeräte rechtzeitig zu liefern und
deren Einbauort abzuklären.

In die Einheitspreise sind darüberhinaus alle Aufwendungen für die
Inbetriebnahme der Feldgeräte
einschl. Einzelfunktionsprüfung
(Polarität, Kontinuität des
Stellvorganges, Dreh-/Wirksinn,
Auf-/Zu-Funktion usw.) einzurechnen.

Alle gelieferten bzw. an die
Automationsstation bzw. den
Schaltschrank angeschlossenen
Feldgeräte sind mit dauerhaft zu
befestigenden Bezeichnungsschildern zu versehen.

Alle Sensoren sind so zu plazieren,
daß die ausgegebenen Signalgrößen ein
realistisches Abbild der zu messenden
Prozeßgrößen sind und nicht durch
Beeinflussungen verfälscht werden.
Unerwünschte Beeinflussungen entstehen
z.B. durch Wärmestrahlungen oder
-übertragungen benachbarter
Wärmequellen, Wärmestaus infolge zu
dicht herangeführter Isolationen,
ungenügende oder fehlerhafte bzw. für
den Meßzweck nicht repräsentative
Anströmungen, falsche Geberstutzenanordnung, Fremdfeldbeeinflussung
usw..

Es sind vom Auftragnehmer Feldgeräte
anzubieten, die Signale ausgeben bzw.
benötigen, welche standardmäßig vom
angebotenen GA-System ohne zusätzliche
Baugruppen, Umsetzer, Koppelrelais,
Stromversorgungseinheiten usw.
verarbeitet bzw. angesteuert werden
können.
Sofern in Ausnahmefällen andere
Feldgeräte angeboten werden, muß der
Bieter alle zusätzlich notwendigen
Aufwendungen für den Anschluß an die
GA in den Einheitspreis des
Feldgerätes einrechnen.

Geforderte Meßgenauigkeit von
Sensoren, mind.:
Temperatur:  +/- 0,5 K
Feuchte:  +/- 3 % r.F.
Druck
in Luftkanälen:  +/- 20 Pa
in Rohrleitungen: +/- 1% vom
Meßbereich

Für Antriebe, deren Betriebsspannung
nicht der vorhandenen Netzspannung
oder Ausgangsspannung der
Automationsstation entspricht, ist die
anteilige Betriebsspannungsversorgung
einschl. notwendiger Koppelelemente
einzurechnen.
Alle eingesetzten Antriebe müssen die
gleiche Versorgungsspannung benötigen
(AC 24 V oder 230 V). Nur in Ausnahmefällen (z.B. Größe des Antriebes)
können Antriebe eingesetzt werden, die
über eine andere Versorgungsspannung
verfügen.
Alle Antriebe müssen über eine
Möglichkeit der Handverstellung
verfügen, sofern dies nicht aufgrund
einer Sicherheitsschaltung unzulässig
ist.
Regelventile sind vom Auftragnehmer,
Gebäudeautomation aufgrund der vom
Auftragnehmer der wasserseitigen
Gewerke anzufordernden Angaben bzgl.
Druckverlusten, Pumpenförderhöhen und
Volumenströmen eigenverantwortlich zu
dimensionieren und bei gewerkeseitigen
Änderungen ggf. zu korrigieren.

Ventile:
Druckstufen zu den Betriebstemperaturbereichen nach DIN 2401
Stellverhältnis mind. 50:1 (kvs: kv0).

**1.8.1 Beidseitiger Anschluss bis 2x2x0,8 mm²**
*** Bezugsbeschreibung
Beidseitiger Anschluss bis 2x2x0,8 mm²
der verlegten elektrischen Kabel an den Feldgeräten und Schaltschränken gemäß Klemmenplan, bestehend aus:
- Absetzen, Einführen und Anklemmen der bauseits verlegten, befestigten und gekennzeichneten Leitungen am Schaltschrank und den Feldgeräten
- einschließlich Verschraubungen, Schutzschlauch, Kerbkabelschuhen und
sonstigem Zubehör und Bezeichnungsschilder
Menge: 6,000 St
Kostenträger: 429

**1.8.2 Beidseitiger Anschluss bis 4x2x0,8 mm²**
*** wie Position 1.8.1
Menge: 5,000 St
Kostenträger: 429

**1.8.3 Beidseitiger Anschluss bis 3x0,75 mm²**
*** wie Position 1.8.1
Menge: 5,000 St
Kostenträger: 429

**1.8.4 Beidseitiger Anschluss bis 5x1,5 mm²**
*** wie Position 1.8.1
Menge: 10,000 St
Kostenträger: 429

**1.8.5 Beidseitiger Anschluss bis 5x2,5 mm²**
*** wie Position 1.8.1
Menge: 10,000 St
Kostenträger: 429

**1.8.6 Kabelbeschriftung Innenbereich**
Beschriftung von Kabeln und Leitungen im Innnenbereich.
Das Kabel wird am Anfang und Ende je einmal beschriftet, keine Handbeschriftung, UV-beständig bedruckt.
Im Innenbereich mit Kabelmarker je nach Kabeldicke.
2-Zeilige Beschriftung:
1. Zeile: Betriebsmittelkennzeichen aus dem Schaltplan
(Anlage, Ort, Betriebsmittel)
2. Zeile: Standort Schaltschrank (Gebäude, Achse, Geschoss)
Lieferung und Montage.
Menge: 30,000 St
Kostenträger: 429

**1.8.7 Kabelbeschriftung Außenbereich**
Menge: 1,000 St
Kostenträger: 429

#### 1.9 Sonstige Leistungen (KG 429)

**1.9.1 Aufhänge-Stützkonstruktion Ltg TGA Stahl verz**
STLB-Bau 2025-10 075
Aufhänge- und Stützkonstruktion für Leitungen der Technischen Gebäudeausrüstung (TGA), aus verzinktem Stahl, einschl. Decken-/Mauerwerksbefestigung, befestigen mit Befestigungsmitteln mit bauaufsichtlichem Nachweis einschl. Bohrungen, Befestigungsuntergrund Stahlbeton, einschl. statischem Nachweis.
Menge: 50,000 kg
Kostenträger: 429

**1.9.2 Kernbohrung senkrecht Stahlbeton Durchm. 25-50mm T 25-30cm nicht schadstoffbelastet**
*** Bezugsbeschreibung
Kernbohrung, Untergrundfläche senkrecht, aus Stahlbeton, Normalbeton, Bohrdurchmesser über 25 bis 50 mm, Bohrtiefe über 25 bis 30 cm, einschl. Lösen des Bohrkerns aus dem Gefüge, Wichte des Abbruchstoffes DIN EN 1991-1-1 24 kN/m3, Arbeitshöhe bis 4,5 m,
Geräteeinsatz ist möglich, max. Gesamtgewicht der Geräte ohne Beschränkung, Ausführung innerhalb des Bauwerks,
aufgenommene Stoffe sammeln, ohne Zerkleinerung, im Behälter des AN lagern, Behältergröße nach Wahl des AN, auf LKW des AN laden, transportieren, entsorgen, zur Beseitigungsanlage, Transportweg bis 50 km,
die Entsorgungsgebühren werden vom AN übernommen,
Stoffe sind nicht gefährlich, nicht schadstoffbelastet, Zuordnung Z 0 (uneingeschränkter Einbau), Abfallschlüssel nach AVV (Abfallverzeichnis-Verordnung) 170101 Beton.
Menge: 7,000 St
Kostenträger: 429

**1.9.3 Kernbohrung senkrecht Stahlbeton Durchm. 50-100mm T 25-30cm nicht schadstoffbelastet**
*** wie Position 1.9.2
Menge: 7,000 St
Kostenträger: 429

**1.9.4 Kernbohrung senkrecht Stahlbeton Durchm. 150-200mm T 25-30cm nicht schadstoffbelastet**
*** wie Position 1.9.2
Menge: 7,000 St
Kostenträger: 429

**1.9.5 Fehlende Kernbohrungen / Wand- oder Deckenöffnungen anzeichnen**
Fehlende Kernbohrungen / Wand- oder Deckenöffnungen anzeichnen

Nach Durchsicht der Baustelle und Prüfung der baulichen Vorleistungen sind fehlende Durchbrüche in einem separaten Planausschnitt des aktuellen Schalplans (.pdf-Format) durch den AN einzuzeichnen, zu vermaßen, von der Statik genehmigen zu lassen und später anzuzeichnen.

Das Ausführen der Kernbohrungen ist nicht Bestandteil dieser Position und wird separat vergütet.
Menge: 5,000 St
Kostenträger: 429

*Hinweis: Bohrungen Trockenbauwände bis zu einer Arbeitshöhe von 3,5 m*
Bohrungen Trockenbauwände bis zu einer Arbeitshöhe von 3,5 m

Die Bohrungen sind komplett zu erstellen. Das Durchschneiden von Ständerwerk wird nicht gesondert vergütet.
Ansetzen und Einrichten des Bohrgerätes, unabhängig vom Kernbohrdurchmesser, an einer Wand oder am Fußboden, (das Ansetzen erfolgt im rechten Winkel zur Bohrung) einschl. aller Nebenarbeiten

Wandstärke bis 30 cm
beidseitig doppelt beplankt

**1.9.6 Bohrung, bis D = 89 mm, in Trockenbauwand**
Bohrung, bis D = 89 mm, in Trockenbauwand
bis 30 cm
beidseitig doppelt beplankt
Menge: 8,000 St
Kostenträger: 429

**1.9.7 Bohrung, bis D = 90 - 110 mm, in Trockenbauwand**
Bohrung, bis D = 90 - 110 mm, in Trockenbauwand
bis 30 cm
beidseitig doppelt beplankt
Menge: 8,000 St
Kostenträger: 429

**1.9.8 MSR-Verkabelg auf Beschriftung/Bezeichnung Gerät**
Prüfung der von anderen AN installierten MSR-Verkabelung, auf Beschriftung/Bezeichnung von Gerät, Kabel, Klemme, gemäß Verbindungsplänen/-tabellen, der mechanischen Befestigung, für die von anderen AN installierten Verbindungen, zwischen Bedien- und Managementeinrichtungen und den Aktoren, und den Sensoren, mit Prüfprotokoll. Abrechnung pro Stück.
Menge: 10,000 St
Kostenträger: 429

**1.9.9 Fahrbares Gerüst, Lastklasse 3 (2 kN/m2), Höhe der obersten Gerüstlage bis 4 m, im Gebäude, für Montagearbeiten in den Gebäuden, nach DIN 4422 "Fahrbare Arbeitsbühnen, Gerüstgruppe 3 nach DIN 4420, Belagsbreite min. 0,6 m, auf-, abbauen und umsetzen (Umsetzung ca. 10x während der Bauphase), Tragfähigkeit min. 200 kg, Vorhalten während der gesamten Bauzeit (Dauer ca. 12 Monate), einschl. Beseitigung und Abtransport nach den Montagearbeiten. Ausführung gemäß den gültigen UVV-Bestimmmungen und Vorgaben des SIGE-Koordinator.**
Menge: 1,000 psch
Kostenträger: 429

**1.9.10 Druckprobe Heizungsanlage**
Druckprobe Heizungsanlage
Die Anlage ist nach dem Einbau und vor dem Schließen der Mauerschlitze, Wand- und Deckendurchbrüche, sowie vor dem Aufbringen des Estrichs und dem Anbringen von Verkleidungen einer Druckprobe zu unterziehen.
Dabei muss der Prüfdruck dem Ansprechdruck des  Sicherheitsventil entsprechen (Abblasdruck 2,5 oder 3 bar).

Über die Dichtheitsprüfung ist ein Protokoll zu erstellen. Nach der Druckprüfung kann die Anlage gespült und gereinigt und danach mit behandeltem Wasser gefüllt werden.

Bei Kunststoffrohrleitungen und besonders bei Fußbodenheizungen sind die Herstellerangaben zu beachten.

Dass die Anlage bzw. die Anlagenteile zum Zeitpunkt der Druckprüfung dicht waren und bleibende Formänderungen an den Anlagenteilen nicht aufgetreten sind, bestätigt der AN durch seine Unterschrift.

Die Bescheinigung muss folgende Punkte beinhalten:

- Bauvorhaben / Bauabschnitt
- Bauherr / Auftrag Nr.
- Anlagenteile / Bereiche
- Tag der Druckprobe
- max. Betriebsüberdruck in bar
- max. Betriebstemperatur in °C
- Prüfüberdruck in bar
- Abdrückmedium (Wasser / Luft)
- Dauer der Druckprüfung in h
- Feststellungen während der Druckprüfung
- Bemerkungen

Die Bescheinigungen sind der örtlichen Fachbauleitung nach erfolgter Druckprobe als Kopie zu übergeben. die originale sind Bestandteil der Bestandsdokumentation.
Menge: 1,000 psch
Kostenträger: 429

**1.9.11 Füllen des kompletten Heiznetzes der Baumaßnahme**
Füllen des kompletten Heiznetzes der Baumaßnahme
mit enthärtetem Wasser (lt- VDI 2035 Blatt 1) inkl. Gebühr für das notwendige Enthärtungsgerät, gründliches Entlüften sowie Nachentlüften der kompletten Anlage nach 4 Wochen einschl. der dazu erforderlichen eigenen Anfahrt und Montagepersonal. Wassermenge gesamt 3,5 m³
Menge: 1,000 psch
Kostenträger: 429

**1.9.12 Wasseranalyse und Einstellung der Wasserwerte**
Wasseranalyse und Einstellung der Wasserwerte
ca. 2-4 Wochen nach Füllung und Inbetriebnahme des Heizungssystems ist nach Absprache mit dem AG eine Wasseranalyse des Umlaufwassers zu erstellen.

Folgende Richtwerte sind einzustellen:

| Leitfähigkeit | : <100 mikrosievert/cm |
| --- | --- |
| pH-Wert | : 8,5-9,5 |
| Sauerstoff | : <0,05 mg/l |
| Phosphat | : <10 mg/l |

Die leihweise Gestellung der Dosieranlage, die notwendigen Chemikalien und Meßbestecke, sowie alle Arbeits- und Wegekosten sind in den Einheitspreis einzurechnen.
Menge: 1,000 psch
Kostenträger: 429

**1.9.13 Erstmalige Inbetriebnahme der Anlagen**
Erstmalige Inbetriebnahme der Anlagen
nach den gültigen Vorschriften, insbesondere durchführen und bestätigen der geforderten, sicherheitstechnischen Prüfung der Anlagenausrüstung durch den Sachkundigen des erstellenden Fachunternehmers, Übergabe der Anlage an den Betreiber sowie Einweisung des Bedienungspersonals, einschl. aller Prüfprotokolle.

Dies hat durch den Werkskundendienst zu erfolgen, die Beistellung eines Helfers durch die ausführende Firma ist in den Einheitspreis einzukalkulieren,
Menge: 1,000 psch
Kostenträger: 429

**1.9.14 Hydraulische Einregulierung der Heizungsanlage**
Hydraulische Einregulierung der Heizungsanlage
durch Einstellen des Differenzdruckes und der Strangregulierventile, Abgleich durch Messen der Temperaturdifferenzen an den Heizkörperanschlüssen

einschl. Erstellen eines Messprotokolls mit folgenden Angaben:
-  Einregulierung der einzelnen Heizkreise
-  Druckabfall im Ventil
-  Soll/ Ist - Durchflussmenge
-  Einstellposition des Ventils
-  Differenzdruck des ungünstigsten Heizkreises
-  Differenzdruckeinstellung aller einregulierten Druckregler
  und Eintragung in das Anlagenschema

Einregulierung der Regulier- und Differenzdruckmesser mittels elektronischem Meßadapter, ggf. durch den Werkskundendienst
Menge: 1,000 psch
Kostenträger: 429

**1.9.15 Erstellen eines Schaltschemas**
Erstellen eines Schaltschemas
beidseitig mit transparentem Kunststoff laminiert, einschl. Wandbefestigung nach Vorgabe des AG.
Abmessung DIN A0
Menge: 1,000 St
Kostenträger: 429

**1.9.16 Schulung AnzTeilnehmer 10 St**
STLB-Bau 2025-10 070
Schulung des Bedienungs- und Wartungspersonals
Anzahl der Teilnehmer '10' St,

Dauer Schulung/Einweisung '4' h, vor Ort, die durchgeführte Schulung wird protokolliert, die Teilnehmer erhalten eine Schulungsbestätigung.
Menge: 1,000 St
Kostenträger: 429

**1.9.17 wiederh. Einweisg AnzTeilnehmer 10 St**
STLB-Bau 2025-10 070
Wiederholte Einweisung des Bedienungs- und Wartungspersonals
Anzahl der Teilnehmer '10' St,

Dauer Schulung/Einweisung '4' h, vor Ort, die durchgeführte Einweisung wird protokolliert.
Menge: 1,000 St
Kostenträger: 429

**1.9.18 Bezeichnungsschild mehrschichtig Kunststoff H 40mm B 100mm schrauben**
STLB-Bau 2025-10 042
Bezeichnungsschild, Farbe und Beschriftung nach Angaben des AG, aus mehrschichtigem Kunststoff, Beschriftung 3-zeilig, gefräst, rechteckig, Höhe 40 mm, Breite 100 mm, Befestigung mit Schrauben.
Menge: 15,000 St
Kostenträger: 429

**1.9.19 Bezeichnungsschild Schicht-Pressstoff Kunststoffabdeck. H 40mm B 100mm schrauben**
STLB-Bau 2025-10 042
Bezeichnungsschild, Farbe und Beschriftung nach Angaben des AG, aus Schicht-Pressstoff mit Kunststoffabdeckung, Beschriftung 3-zeilig, mit eingesteckten Schriftleisten, rechteckig, Höhe 40 mm, Breite 100 mm, Befestigung mit Schrauben.
Menge: 15,000 St
Kostenträger: 429

**1.9.20 Bezeichnungsschild Schicht-Pressstoff Kunststoffabdeck. H 40mm B 100mm Schildträger Spannband**
STLB-Bau 2025-10 042
Bezeichnungsschild, Farbe und Beschriftung nach Angaben des AG, aus Schicht-Pressstoff mit Kunststoffabdeckung, Beschriftung 3-zeilig, mit eingesteckten Schriftleisten, rechteckig, Höhe 40 mm, Breite 100 mm, Befestigung mit Schildträger aus verzinktem Stahl, Halter und Spannband, Befestigungsuntergrund Rohrleitung.
Menge: 15,000 St
Kostenträger: 429

**1.9.21 Farbkennzeichnung Beschilderung Richtungspfeile**
STLB-Bau 2025-10 041
Farbkennzeichnung DIN 2404 des Heizungsleitungs-Vorlaufs, Kennzeichnung durch Beschilderung und Angabe der Fließrichtung durch Richtungspfeile, Schild-Maße mind. H/B 40/100 mm, Befestigung mit Spannband.
Menge: 40,000 St
Kostenträger: 429

**1.9.22 Farbkennzeichnung Beschilderung Richtungspfeile**
STLB-Bau 2025-10 041
Farbkennzeichnung DIN 2404 des Heizungsleitungs-Rücklaufs, Kennzeichnung durch Beschilderung und Angabe der Fließrichtung durch Richtungspfeile, Schild-Maße mind. H/B 40/100 mm, Befestigung mit Spannband.
Menge: 50,000 St
Kostenträger: 429

**1.9.23 Baubestandsdokumentation Brandschutz**
Dokumentation von Brandabschottungen, Überwachung und Modifizierung von  Brandschutzsystemen während der Bau- und Instandhaltungsphase von Gebäuden, vor dem Verschließen der Wand- und Deckendurchbrüche für das Gewerk Heizung. Alle Brandabschottungen aus dem Leistungsverzeichnis müssen innerhalb der Bauphase aufgenommen, als auch alle nachfolgenden Veränderungen, z.B. Nachbelegungen, Modifikationen, usw. dokumentiert werden.
Eine eindeutige Zuordnung der Abschottungen zu den Plan- und Dokumentationsunterlagen muss durch eine unverwechselbare Kennzeichnung sichergestellt werden.

Folgende Daten müssen in der Dokumentation erfasst werden:
- Einbauort auf Grundrissplänen, eindeutige Identifikation
- Foto der Abschottung (vor und nach der Installation)
- Installiertes Produkt bzw. Abschottungssystem
- Datum der Installation
- Name des Installateurs
- Abnahmestatus

inkl. Dokumentationsbericht
- Bericht über alle erfassten Daten einschließlich Fotos
- Zum Zeitpunkt der Planung/ Installation gültige Zulassungen/ Prüfberichte

Position bezieht sich auf alle erfasste Abschottung des Gewerkes inkl. aller erforderlichen Maßnahmen und Materialien. Abrechnung jeweils ein Schott.
Menge: 25,000 St
Kostenträger: 429

**1.9.24 Werkstatt- und Montageplanung des Auftragnehmers**
Werkstatt- und Montageplanung des Auftragnehmers
Zu den Leistungen des Auftragnehmers (AN) gehört die Werkstatt- und Montageplanung für das Gewerk des AN. Die Erstellung der Werkstatt- und Montageplanung ist auf der Grundlage der vom AG übergebenen Ausführungsplanung, der Leistungsbeschreibung, und der sonstigen Unterlagen, sowie der gültigen Normen, Verordnungen und Vorschriften durchzuführen. Mit allen notwendigen Maßen, Details, Schalt- und Strangschemen auf CAD-Format *dwg einschl. der Kosten für Farbplots:
- 1  Satz für die Bauleitung
- 1  mal auf Datenträger
- 1  Satz für den Bauherrn
- alle für Eigengebrauch benötigten Plots
Menge: 1,000 psch
Kostenträger: 429

**1.9.25 Bestandsdokumentation mind. 10 Tage vor Abnahme vorzulegen**
Bestandsdokumentation mind. 10 Tage vor Abnahme vorzulegen
Die Dokumentation ist dem Bauherrn gegen Unterschrift in 1-facher Ausfertigung, in mehrfarbiger Darstellung in Mappen geordnet mit Inhaltsverzeichnis und Registerblättern in je einem Ordner abgeheftet, mind. 10 Arbeitstage vor der Abnahme, zu übergeben.

Außerdem sind alle Pläne auf CD-ROM in dwg- und dxf- Format kompatibel mit AutoCad 2000 und höher beizulegen.

Bestands- und Revisionspläne sind 1fach in Papier- und 1fach in Dateiform zu übergeben. Die Grundrisse (x-ref) müssen in der Datei dauerhaft fixiert sein!

Inhalt Dokumentation (Gewerkeabhängig):

- Inhaltsverzeichnis
- Bestandspläne als Farbpause
- Strangschemen als Farbpause
- sonstige Schemen als Farbpause
- Pläne im pdf- und dwg-Format auf CD
- Brandschutzpläne als Farbpause
- Fabrikat/Typ/Leistung/Druckstufen
- Kopien vorgeschriebener Werksatteste und Prüfbescheinigungen
- Inbetriebnahmeprotokoll, gemäß DIN EN 12828 Anhang B, ist vorzulegen
- Auflistung sämtlicher Komponenten in Fabr./Typ/Druckstufe/Größe
- Angabe der Einstellwerte
- Warmwasserbereiter Fabrikat/Typ/Leistung/Inhalt/Druckstufen
- Kopien der vorgeschriebenen Werksatteste und Prüfbescheinigungen
- Auflistung sämtlicher Komponenten in Fabr./Typ/Druckstufe/Größe
- Angabe der Einstellwerte
- Alle für einen sicheren und wirtschaftlichen Betrieb erforderlichen Betriebs-
  und Wartungsanleitungen nach DIN V 8418 "Benutzerinformation; Hinweise für  die Erstellung",
- Umwälzpumpen, Fabrikat/Typ
- Ausdehnungsgefäß, Fabr./Typ/Vordruck/Prüfnummer
- Sicherheitsventil Heizung, Druckstufe/Größe
- Strangventile Heizung, Fabrikat/Typ
- Heizkörper, Fabrikat/Typ
- Heizkörperventile, Fabrikat/Typ/Regelbereich
- VDMA-Leistungsprogramm für die Wartung von heizungstechnischen Geräten  und Anlagen

Protokolle (grundsätzlich mit rechtsverbindlicher Unterschrift):
- Druckprotokolle Heizung
- Spülprotokolle Heizung
- Ausrüstungs- und Funktionserklärung
- Abnahmeprotokolle
- Rohrnetzberechnungen mit fabrikatsbezogenen Einstellwerten
- Einweisungsprotokoll in Fernwärmestation oder andere Wärmeerzeugeranla
  gen, Regelanlage, Warmwasserbereitung mit Betreiberunterschrift und Funkti
  onsbestätigung
- detailliertes Einweisungsprotokoll Heizanlage mit  Betreiberunterschrift und
  Funktionsbestätigung
- Einregulierungsprotokoll/ hydraulischer Abgleich der Heizungsanlage; Dokumentation der Einstellwerte je Strang
- Übereinstimmungserklärung zum Brandschutz entspr. MLAR für
  Heizung/Sanitär/Lüftung mit rechtsverbindlicher Unterschrift
- Anlagenschema als Bestandszeichnung
- Zusammenstellung der wichtigsten technischen Daten
- alle für einen sicheren und wirtschaftlichen Betrieb erforderlichen Betriebs- und  Wartungsanleitungen
- Kopien vorgeschriebener allgemeiner bauaufsichtlicher Zulassungen, allgemei
  ner bauaufsichtlicher Prüfzeugnisse
- Übereinstimmungserklärungen des Herstellers sowie Übereinstimmungszertifi
  kate
- Protokoll über die Inbetriebnahme der Pumpen
- Protokolle über die Einweisung des Wartungs- und  Bedienpersonals
- Unternehmererklärung zur Heizungsanlagenverordnung und zur Energieein
  sparverordnung

Wartungs- und Bedienungsanleitungen:
- Regelanlage
- Warmwasserbereitung
- Ausdehnungsgefäß/ Druckhaltung
- Sicherheitsventil Heizung
- Strangventile
- Umwälzpumpen

Bestandsunterlagen in 1-facher Ausführung (1fach Papier-, 1fach Dateiform) anfertigen, Bestandsunterlagen bestehend aus:

- Heizkurve
- Bedienungs- und Wartungsanleitung nach VDMA-Richtlinien
- Gerätebeschreibungen
- Wärmebedarfsberechnung
- Rohrnetzberechnung
- Heizkörperauslegung
- Inbetriebnahmeprotokoll der Pumpen
- Protokoll über Druckprüfung
- Unternehmererklärung zur Heizungsanlagenverordnung
- Liste der Hersteller der verwendeten Materialien

Für die Erstellung von Bestandsunterlagen wird folgender Ablauf vorgeschlagen:

Der Auftragnehmer hat nach Absprache mit der örtlichen Bauleitung alle Änderungen vorab handschriftlich und ordentlich vermaßt in die Ausführungspläne einzutragen und zur Abnahme vorzulegen.
Die vorgenannten Bestandsunterlagen sind in beschrifteten Ordnern DIN A4 in der jeweils ausgeschriebenen Anzahl in DIN A4 gefaltet und mit Heftrand versehen abzugeben. Über die Bestandsunterlagen ist ein Inhaltsverzeichnis zu erstellen. Der Auftragnehmer liefert darüber hinaus die Bestandspläne als CAD-Datei im dwg- und dxf-Format, kompatibel mit AutoCAD 2000 und höher, mit der vom Auftraggeber vorgegebenen Organisations- und Layerstruktur und auf gesonderten Datenträger als pdf-Datei.
Menge: 1,000 psch
Kostenträger: 429

**1.9.26 Koordination MSR/ Elektro**
Koordination MSR/ Elektro
Angaben der elektr. Leistungen aller Geräte und Anlagen, Liefern von Montageplänen und technischen Unterlagen für die Erstellung der Verkabelungs- / MSR und Zielpunktplänen, Koordinatkionsbesprechungen mit den Fachplanern Elektro und / oder MSR, MSR-Firma und Elektrofirma
Menge: 1,000 psch
Kostenträger: 429

**1.9.27 Probebetrieb**
Probebetrieb
Der Probebetrieb ist in Zusammenarbeit mit allen relevanten Fremdgewerken durchzuführen, z. B. Sanitär, MSR, Elektro, usw. durchzuführen.
Erstellen eines Prüfprotokolls
(inkl. Ausdrucke aller Trendkurven,
Störmeldeprotokolle, etc.)
zur Abnahme in Absprache
mit dem AG; für die Dauer von 20 Arbeitstagen Anwesenheit des jeweiligen
Fremdgewerkes bis zu 8 Stunden pro Tag. Die gemeinsam ausgeführten Arbeiten sind täglich zu protokollieren, inkl. Gegenzeichnung und dem Bauherrn zu übergeben. Tritt während des Probebetriebs eine systembedingte Störung auf, so ist der Probebetrieb für den betroffenen
Bereich zu wiederholen. Hierdurch entstehen für die AG
keine Mehrkosten. Der Beginn des Probebetriebs ist bei
der Bauleitung mind. 5 Arbeitstage vorher anzumelden.
Weiterhin 2-monatige Betriebsunterstützung für den
Betreiber.
Menge: 15,000 d
Kostenträger: 429

**1.9.28 Probebetrieb Nutzer**
Probebetrieb Nutzer
Der Probebetrieb ist in Zusammenarbeit mit dem Nutzer
und dem Betreiberpersonal durchzuführen.
Erstellen eines Prüfprotokolls
(inkl. Ausdrucke aller Trendkurven,
Störmeldeprotokolle, etc.)
zur Abnahme in Absprache
mit dem AG; für die Dauer von 20 Arbeitstagen Anwesenheit des
Haustechnik- Personals des AN bis zu 8 Stunden pro Tag. Die gemeinsam ausgeführten Arbeiten sind täglich zu protokollieren, inkl. Gegenzeichnung und dem Bauherrn zu übergeben. Tritt während des Probebetriebs eine systembedingte Störung auf, so ist der Probebetrieb für den betroffenen
Bereich zu wiederholen. Hierdurch entstehen für die AG
keine Mehrkosten. Der Beginn des Probebetriebs ist bei
der Bauleitung mind. 5 Arbeitstage vorher anzumelden.
Weiterhin 2-monatige Betriebsunterstützung für den
Betreiber.
Menge: 15,000 d
Kostenträger: 429

#### 1.10 Stundenlohnarbeiten (KG 429)

*Hinweis: Grundbeschrieb Stundenlohnarbeiten*
Grundbeschrieb Stundenlohnarbeiten

Stundenlohnarbeiten dürfen nur auf Anordnung durch den
Auftraggeber ausgeführt werden und sind täglich von der
Bauleitung bestätigen zu lassen. Auf den
Stundenlohnzetteln ist einzutragen:
- Name, Vorname
- Berufsgruppe
- Datum
- Uhrzeit Montagebeginn und -ende
- kurze Beschreibung der Arbeit - Materialverbrauch

Die Verrechnungssätze gelten unabhängig von der Anzahl
der abgerechneten Stunden, § 2 Nr. 3 VOB/B gilt
insoweit nicht.

Für anfallende Stundenlohnarbeiten werden folgende
Verrechnungssätze angeboten:

Regiearbeit von Aufsichtspersonen (Polier) werden nicht
vergütet.

*Hinweis: Stundenlohnarbeiten*
Stundenlohnarbeiten

Stundenlohnarbeiten werden nur nach Erteilung
gesonderter schriftlicher Beauftragung ausgeführt und
vergütet.
Die Abrechnung erfolgt nach Verrechnungssätzen gegen
Nachweis der tatsächlich geleisteten Stunden und des
Materialverbrauchs.

Die Verrechnungssätze sind unter Beachtung der
preisrechtlichen Vorschriften ermittelt und gelten
unabhängig von der Anzahl der abgerechneten Stunden.
Für etwa anfallende Stundenlohnarbeiten werden folgende
Verrechnungssätze angeboten:

Lohnkosten

Sie enthalten den tatsächlichen Lohn mit den Zuschlägen
für Gemeinkosten, Sozialkassenbeiträge,
vermögenswirksame Leistungen, Winterbauumlage und dgl.,
sowie Lohn- und Gehaltsnebenkosten, An- und
Abfahrtszeiten, Wegekosten.
Stundenlohnarbeiten Grundleitungsarbeiten

Zuschläge für Nacht-, Sonntags- und Feiertagsarbeit
sind nicht eingerechnet und ggf. gesondert
nachzuweisen.
Die Verrechnungssätze gelten während der vertraglich
vereinbarten Ausführungsfrist, es sei denn die
Erstattung der Lohn-und Gehaltsmehr- oder
Minderforderungen (Lohngleitklausel) ist
Vertragsbestandteil.

Nachfolgende Stundenansätze sind geschätzt, die
Verrechungssätze gelten unabhängig von der Anzahl der
abgerechneten Stunden.

Die Stundensätze der einzelnen Lohngruppen sind
komplett auszufüllen. Sollte der Bieter über eine
nachfolgend aufgeführte Lohngruppe nicht verfügen, hat
er die nächst höher qualifizierte einzusetzen.

**1.10.1 Objektleiter/-in sämtliche Kosten/Zuschläge**
STLB-Bau 2025-10 091
Stundenlohnarbeiten durch Objektleiter/-in
der Verrechnungssatz für die jeweilige Arbeitskraft umfasst sämtliche Aufwendungen wie Lohn- und Gehaltskosten, Lohn- und Gehaltsnebenkosten, Zuschläge, lohngebundene und lohnabhängige Kosten, sonstige Sozialkosten, Gemeinkosten, Wagnis und Gewinn.
Menge: 8,000 h
Kostenträger: 429

**1.10.2 Obermonteur/-in sämtliche Kosten/Zuschläge**
STLB-Bau 2025-10 091
Stundenlohnarbeiten durch Obermonteur/-in
der Verrechnungssatz für die jeweilige Arbeitskraft umfasst sämtliche Aufwendungen wie Lohn- und Gehaltskosten, Lohn- und Gehaltsnebenkosten, Zuschläge, lohngebundene und lohnabhängige Kosten, sonstige Sozialkosten, Gemeinkosten, Wagnis und Gewinn.
Menge: 10,000 h
Kostenträger: 429

**1.10.3 Monteur/-in sämtliche Kosten/Zuschläge**
STLB-Bau 2025-10 091
Stundenlohnarbeiten durch Monteur/-in
der Verrechnungssatz für die jeweilige Arbeitskraft umfasst sämtliche Aufwendungen wie Lohn- und Gehaltskosten, Lohn- und Gehaltsnebenkosten, Zuschläge, lohngebundene und lohnabhängige Kosten, sonstige Sozialkosten, Gemeinkosten, Wagnis und Gewinn.
Menge: 10,000 h
Kostenträger: 429

**1.10.4 Helfer/-in sämtliche Kosten/Zuschläge**
STLB-Bau 2025-10 091
Stundenlohnarbeiten durch Helfer/-in
der Verrechnungssatz für die jeweilige Arbeitskraft umfasst sämtliche Aufwendungen wie Lohn- und Gehaltskosten, Lohn- und Gehaltsnebenkosten, Zuschläge, lohngebundene und lohnabhängige Kosten, sonstige Sozialkosten, Gemeinkosten, Wagnis und Gewinn.
Menge: 10,000 h
Kostenträger: 429

**1.10.5 Elektriker/-in sämtliche Kosten/Zuschläge**
STLB-Bau 2025-10 091
Stundenlohnarbeiten durch Elektriker/in
der Verrechnungssatz für die jeweilige Arbeitskraft umfasst sämtliche Aufwendungen wie Lohn- und Gehaltskosten, Lohn- und Gehaltsnebenkosten, Zuschläge, lohngebundene und lohnabhängige Kosten, sonstige Sozialkosten, Gemeinkosten, Wagnis und Gewinn.
Menge: 10,000 h
Kostenträger: 429

**1.10.6 Anfahrtpauschale für gesonderte Arbeitseinsatz auf der Baustelle**
Menge: 3,000 St
Kostenträger: 429
